# Ausbau
Angebotsaufforderung (GAEB 90, DA83)
DV-Nummer: Pichelsd
Währung: EUR
Auftraggeber: Covivio Immobilien GmbH

## Zusätzlicher Text
Sicherheits- und Baustelleneinrichtung

Globale Angaben zum Bauvorhaben

Beschreibung des Bauvorhabens:
Umbau einer Remise zu 2 Wohneinheiten aus dem Baujahr 1900

Anschrift der Baustelle:
Pichelsdorfer Str. 121 in 13595 Berlin

Folgende Planunterlagen sind der Leistungsbeschreibung im
Originalmaßstab beigefügt:
Positionsplan Statik

Mitgeltende Normen und Regeln

Es gelten die Allgemeinen Technischen Vertragsbedingungen ATV sämtlicher
Gewerke ohne die Gewerke Gerüstarbeiten, Wasserhaltungsarbeiten,
Schalungsarbeiten, Verbau- und Rammarbeiten, mit Berücksichtigung der
zum Vertragsschluss gültigen Fassung einschl. der Änderungen
entsprechender Normen und Regeln, Berichtigungen und Beiblätter.

Soweit in der Leistungsbeschreibung auf Technische Spezifikationen, z.
B. nationale Normen, mit denen Europäische Normen umgesetzt werden,
europäische technische Zulassungen, gemeinsame technische
Spezifikationen, internationale Normen, Bezug genommen wird, werden auch
ohne den ausdrücklichen Zusatz: ?oder gleichwertig?, immer gleichwertige
Technische Spezifikationen in Bezug genommen.

DIN 18920
Vegetationstechnik im Landschaftsbau - Schutz von Bäumen,
Pflanzenbeständen und Vegetationsflächen bei Baumaßnahmen

DIN EN 12352
Anlagen zur Verkehrssteuerung; Warn- und Sicherheitsleuchten

DIN EN 61439-5; VDE 0660-600-5
Niederspannung-Schaltgerätekombinationen - Teil 5:
Schaltgerätekombinationen in öffentlichen Energieverteilungsnetzen

Technische Baubestimmungen; Baustelleneinrichtungen; Sicherheitsregeln
für die Einrichtung und den Betrieb auf Baustellen (BaustelleneinrVV HA)

Richtlinien für die Sicherung von Arbeitsstellen an Straßen (RSA)

Angaben zu Stoffen und Bauteilen

Baustromverteiler müssen mindestens der Schutzart IP 43, die ggf. dazu
gehörenden Messeinrichtungen IP 54 entsprechen

Angaben zur Ausführung

Allgemeines

Baustelleneinrichtung auf Grasnarbe oder Humus ist nicht gestattet. Die
Kronen- und Wurzelbereiche von Bäumen sind frei zu halten. Das gilt auch
für Materiallagerungen.

Vorhandene Grenzsteine und Vermessungsmarkierungen sind mit Beginn der
Arbeiten im Zuge der Baustelleneinrichtung bis zum Räumen der
Baustelleneinrichtung zu sichern.

Vor Beginn der Arbeiten hat sich der Auftragnehmer über den Verlauf von
Leitungen, Kabel usw. (unter- und überirdisch) zu informieren.
Notwendige Umlegungen sind rechtzeitig vom Auftragnehmer zu beantragen.
Baustellen- und endgültige Anschlüsse müssen grundsätzlich zugänglich
bleiben und geschützt werden. Im Zweifel ist vom Auftragnehmer an den
Auftraggeber ein Hinweis zu geben, erforderlichenfalls ist eine
Festlegung zu treffen.

Werden durch die Baustelleneinrichtung Rechte Dritter - insbesondere von
Nachbarn - für die Dauer der Bauarbeiten oder vorübergehend und
kurzfristig beeinträchtigt, ist der Bauherr oder die Bauleitung
unverzüglich zu informieren. Das gilt auch im Zweifel über das Vorliegen
von Rechten oder bei zu vermutenden Beeinträchtigungen bzw. bei
Beschädigung vorhandener Bauwerke oder Bauteile.

Der Auftragnehmer ist verpflichtet, die erforderlichen Maßnahmen zum
Schutz vor Winterschäden zu treffen. Dazu gehört auch die ggf.
erforderliche Kontrolle der Baustelle, insbesondere der Schutz der
Messeinrichtungen unabhängig von deren Rechtsträgerschaft.

Beim Abbau der Baustelleneinrichtung ist zu beachten:

Werden öffentliche Flächen über das vorgesehene Maß hinaus (zeitlich
oder räumlich) auf Veranlassung des Auftragnehmers in Anspruch genommen,
hat dieser die entsprechende Abstimmung mit den Behörden vorzunehmen
(z.B. Sondernutzungserlaubnis nach StVO) und die erhöhten Gebühren zu
tragen

Verkehrssicherung

Ist der Auftragnehmer mit der Verkehrssicherung der Baustelle
beauftragt, so gehört dazu auch die laufende Kontrolle der
Sicherungseinrichtungen. Die zeitlichen Abstände der Kontrollen richten
sich nach den örtlichen Gegebenheiten.

Sonstige Angaben

Der Auftragnehmer hat dafür Sorge zu tragen, dass während der Ausführung
seiner Leistungen immer mindestens ein fließend deutsch sprechender
Mitarbeiter seiner Firma auf der Baustelle anwesend ist.

Zu den auf der Baustelle vorzuhaltenden Ausführungsunterlagen zählt
neben den Ausführungsplänen auch eine Ausfertigung dieser
Leistungsbeschreibung.

## Zusätzlicher Text
AUSSCHREIBUNG
LV: 002 GU Ausbau

Hinweis  Vorbemerkungen zum Leistungsverzeichnis
Vorbemerkungen zum Leistungsverzeichnis

Gewerk: Abbrucharbeiten, Rohbauarbeiten, Stahlbauarbeiten
Zimmererarbeiten, Dachdeckerarbeiten

Allgemeine Vorbemerkungen

  Die leerstehende Remise im zweiten Hinterhof des Wohnkomplexes in der
Pichelsdorfer Str. 121 soll saniert und zu 2 WE umgebaut werden. Das
Gebäude ist der Gebäudeklasse la zuzuordnen. Die Erschließung ist über
die Pichelsdorfer durch zwei Hofdurchfahrten gegeben. Das Objekt war
bereits im Bestand an die öffentliche Wasser- und Energieversorgung
angeschlossen, die Leitungen sind jedoch zu erneuern.

Bei der geplanten Baumaßnahme handelt es sich um einen Umbau mit
gleichzeitiger Nutzungsänderung. Die städtebaulich relevanten Kennzahlen
(GFZ=0,3, GRZ=1,2) sind im Bestand bereits deutlich überschritten,
bleiben durch die geplanten Umbaumaßnamen jedoch nahezu unverändert, da
es außer einer neuen Außendämmung (WDVS- System) und einer kleinen
Aufmauerung im oberen Bereich der Südfassade zum Ausgleich eines
Giebelwandversprunges keine weiteren Anbauten geben wird.

Die Remise besteht aus einem Erdgeschoss, einem vom Außenbereich über
einen Treppenraum zu erreichendem Obergeschoss und ist nicht
unterkellert. Eine im Erdgeschoss und Obergeschoss vorhandene
aussteifende Mauerwerksinnenwand bleibt erhalten, die darin vorhandenen
Türöffnungen werden geschlossen. Diese Wand dient nach der Sanierung als
Wohnungstrennwand (F90). Die Bestandstreppenanlage wird abgerissen.
Durch die Umbaumaßnahmen entstehen in der Kubatur des Bestandsgebäudes
zwei voneinander unabhängige Wohneinheiten, die sich über beide
Geschosse erstrecken. Die Maisonettewohnungen werden im Erdgeschoss über
separate Hauseingangstüren erschlossen. Die Erschließung des
Obergeschosses erfolgt über jeweils eine Holztreppe in einer neuen
Deckenöff nung. Öffnungen in F90- Decken sind bei der Gebäudeklasse 1
zulässig.

Um eine optimale Erschließung sowie Belichtung der Wohnräume zu
erreichen, werden eine Fensteröffnung OG und zwei Fensteröffnungen EG
der Ostfassade verändert. Alle Bestandsfenster und -außentüren werden
abgerissen und erneuert. Weiterhin werden vier neue Oberlichter in den
Bädern und Fluren des Obergeschosses im Pultdach vorgesehen, dabei wird
der Mindestabstand zur Brandwand von 1,25 m eingehalten.

Die Richtlinie für die Bundesförderungfür effiziente Gebäude - Einz
elmaß nahmen (BEG EM) soll angewandt werden.

Weitere Informationen siehe die beigefügte Baubeschreibung.

Altholz und Spanplatten:

"Bau- und Abbruchholz mit schädlichen Verunreinigungen"
(Altholzkategorie
IV, Abfallschlüsselnummer 17 02 04* "Glas, Kunststoff und Holz, die
gefährliche Stoffe enthalten oder durch gefährliche Stoffe verunreinigt
sind")
zu deklarieren.
Bei einer Gesamtmenge, die einen Kubikmeter überschreitet, ist eine
getrennte Erfassung und Behandlung des Altholzes erforderlich.
Eine thermische Verwertung sollte über die Müllverbrennungsanlagen der
BSR möglich sein.

Der Bieter hat sich vor Angebotsabgabe über die genaue
Art der Leistungen, deren Umfang und Erschwernis, auch in Bezug auf die
Lage der Baustelle und den vorhandenen Verkehrsraum
informiert und bei seiner Kalkulation berücksichtigt.
Die angebotenen Preise sind daher Festpreise und gelten
für die gesamte Bauzeit und werden auch durch Material- und
Lohnkostenveränderungen nicht verändert. Jegliche Nachforderungen
sind daher ausgeschlossen.

Alle Masse sind am Bau zu prüfen.

Die endgültige Ausführung ist vor Arbeitsbeginn In
allen Fällen noch einmal ausdrücklich mit der örtlichen Bauleitung
abzustimmen. Andernfalls haftet der Auftragnehmer für die Folgen.

Hat der Bieter Bedenken gegen die im Art der ausgeschriebenen
Ausführung, so  hat er diese vor Angebotsabgabe unter Angabe der
Gründe schriftlich  mitzuteilen.

Minder- bzw. Mehrleistungen berechtigen nicht zur Änderung des
  Einheitspreises.

Für die Ausführung der Arbeiten gilt die VOB, Teil C,
Neueste Fassung und die ergänzenden DIN-Vorschriften.

Die verkehrliche Sicherung der Baustelle ist vom
Auftragnehmer gemäß der Straßenverkehrsordnung durchzuführen.

Bei Dunkelheit und unsichtigem Wetter sind die
Absperrvorrichtungen ausreichend und vorschriftsmäßig nach
Anforderungen der Straßenverkehrsbehörde und des Tiefbauamtes zu
beleuchten.

Abbrucharbeiten

Die Vorschriften und Richtlinien der Baubehörde, der
Bauberufsgenossenschaft und des Gewerbeamtes sind zu beachten und
einzuhalten.

Die Abbrucharbeiten dürfen nur durch sachkundiges
Personal ausgeführt werden.

Angrenzende Bauteile sind vor Beeinträchtigungen
zu schützen.

Anwohner dürfen, gleich welcher Art, nicht belästigt
werden.

Vorhandene, nicht zum Baugrundstück gehörende Anlagen,
wie Bordsteine und Platten des Gehweges oder dergleichen,
Anpflanzungen und Hecken auf Nachbargrundstücken usw. sind vor
Beschädigung zu schützen.

Der Übernehmer der Abbrucharbeiten hat die Wege- und
Straßenreinigungsverpflichtung sowie die Glättebeseitigung gemäß
Wegereinigungsverordnung durchzuführen.

Für die Beschädigung der Erdleitungen haftet der
Auftragnehmer, es sei denn, er kann nachweisen, dass er sich rechtzeitig
bei
den Versorgungsbetrieben informiert und nicht in Unkenntnis der Sachlage
gehandelt hat.

Einsichtnahme in Zeichnungen und Rückfragen können erfolgen bei:

Ingenieur- und Architekturbüro
Bozkurt Gerl Partnergesellschaft
Wilhelmplatz 3
14109 Berlin

Telefon: 030/ 8620013

Der Bieter erklärt sich mit den vorgenannten
Bedingungen einverstanden und hat diese bei der Ausarbeitung

des Angebotes
berücksichtigt................................................

Ort/Datum...............................................................
.

## Zusätzlicher Text
Mauerarbeiten

Mitgeltende Normen und Regeln

Allgemeines

Es gelten die Allgemeinen Technischen Vertragsbedingungen ATV DIN 18330
mit Berücksichtigung der zum Vertragsschluss gültigen Fassung einschl.
der Änderungen entsprechender Normen und Regeln, Berichtigungen und
Beiblätter.

Soweit in der Leistungsbeschreibung auf Technische Spezifikationen, z.
B. nationale Normen, mit denen Europäische Normen umgesetzt werden,
europäische technische Zulassungen, gemeinsame technische
Spezifikationen, internationale Normen, Bezug genommen wird, werden auch
ohne den ausdrücklichen Zusatz: ?oder gleichwertig?, immer gleichwertige
Technische Spezifikationen in Bezug genommen.

DIN 1025
Normenreihe Teil 1 bis Teil 5: Warmgewalzte I-Träger

DIN 1045-100
Bemessung und Konstruktion von Stahlbeton- und Spannbetontragwerken -
Teil 100: Ziegeldecken

DIN 1053-4
Mauerwerk - Teil 4: Fertigbauteile

DIN 4102
Normenreihe: Brandverhalten von Baustoffen und Bauteilen

DIN 4109
Schallschutz im Hochbau, Anforderungen und Nachweise

DIN 4109-1
Norm-Entwurf: Schallschutz im Hochbau - Teil 1: Anforderungen

DIN 4109-11
Norm-Entwurf: Schallschutz im Hochbau - Teil 11: Nachweis des
Schallschutzes - Güte- und Eignungsprüfung

DIN 4242
Glasbaustein-Wände; Ausführung und Bemessung

DIN 4795
Nebenluftvorrichtungen für Hausschornsteine

DIN 18100
Türen; Wandöffnungen für Türen; Maße entsprechend DIN 4172

DIN 18515-1
Außenwandbekleidungen - Teil 1: Angemörtelte Fliesen oder Platten;
Grundsätze für Planung und Ausführung

DIN 18515-2
Außenwandbekleidungen; Anmauerung auf Aufstandsflächen; Grundsätze für
Planung und Ausführung

DIN 18530
Massive Deckenkonstruktionen für Dächer; Planung und Ausführung

DIN EN 771-5
Festlegungen für Mauersteine - Teil 5: Betonwerksteine

DIN EN 771-6
Festlegungen für Mauersteine - Teil 6: Natursteine

DIN EN 772-7
Prüfverfahren für Mauersteine - Teil 7: Bestimmung der Wasseraufnahme
von Mauerziegeln für Feuchteisolierschichten durch Lagerung in siedendem
Wasser

DIN EN 1051-1
Glas im Bauwesen - Glassteine und Betongläser - Teil 1: Begriffe und
Beschreibungen

DIN EN 1051-2
Glas im Bauwesen - Glassteine und Betongläser - Teil 2:
Konformitätsbewertung/Produktnorm

DIN EN 1457-1
Abgasanlagen - Keramik-Innenrohre - Teil 1: Innenrohre für
Trockenbetrieb - Anforderungen und Prüfungen

DIN EN 1457-2
Abgasanlagen - Keramik-Innenrohre - Teil 2: Innenrohre für Nassbetrieb -
Anforderungen und Prüfungen

DIN EN 1991-1-1
Eurocode 1: Einwirkungen auf Tragwerke - Teil 1-1: Allgemeine
Einwirkungen auf Tragwerke - Wichten, Eigengewicht und Nutzlasten im
Hochbau

DIN EN 1991-1-1/NA
Nationaler Anhang - National festgelegte Parameter - Eurocode 1:
Einwirkungen auf Tragwerke - Teil 1-1: Allgemeine Einwirkungen auf
Tragwerke - Wichten, Eigengewicht und Nutzlasten im Hochbau

DIN EN 1991-1-2
Eurocode 1: Einwirkungen auf Tragwerke - Teil 1-2: Allgemeine
Einwirkungen - Brandeinwirkungen auf Tragwerke

DIN EN 1991-1-2/NA
Nationaler Anhang - National festgelegte Parameter - Eurocode 1:
Einwirkungen auf Tragwerke - Teil 1-2: Allgemeine Einwirkungen -
Brandeinwirkungen auf Tragwerke

DIN EN 1991-1-4
Eurocode 1: Einwirkungen auf Tragwerke - Teil 1-4: Allgemeine
Einwirkungen - Windlasten

DIN EN 1991-1-4/NA
Nationaler Anhang - National festgelegte Parameter - Eurocode 1:
Einwirkungen auf Tragwerke - Teil 1-4: Allgemeine Einwirkungen -
Windlasten

DIN EN 1991-1-6
Eurocode 1: Einwirkungen auf Tragwerke - Teil 1-6: Allgemeine
Einwirkungen, Einwirkungen während der Bauausführung

DIN EN 1991-1-6/NA
Nationaler Anhang - National festgelegte Parameter - Eurocode 1:
Einwirkungen auf Tragwerke - Teil 1-6: Allgemeine Einwirkungen,
Einwirkungen während der Bauausführung

DIN EN 1991-1-7
Eurocode 1: Einwirkungen auf Tragwerke - Teil 1-7: Allgemeine
Einwirkungen - Außergewöhnliche Einwirkungen

DIN EN 1991-1-7/NA
Nationaler Anhang - National festgelegte Parameter - Eurocode 1:
Einwirkungen auf Tragwerke - Teil 1-7: Allgemeine Einwirkungen -
Außergewöhnliche Einwirkungen

DIN EN 1996-1-1
Eurocode 6: Bemessung und Konstruktion von Mauerwerksbauten - Teil 1-1:
Allgemeine Regeln für bewehrtes und unbewehrtes Mauerwerk

DIN EN 1996-1-1/NA
Nationaler Anhang - National festgelegte Parameter - Eurocode 6:
Bemessung und Konstruktion von Mauerwerksbauten - Teil 1-1: Allgemeine
Regeln für bewehrtes und unbewehrtes Mauerwerk

DIN EN 1996-1-2
Eurocode 6: Bemessung und Konstruktion von Mauerwerksbauten - Teil 1-2:
Allgemeine Regeln - Tragwerksbemessung für den Brandfall

DIN EN 1996-1-2/NA
Nationaler Anhang - National festgelegte Parameter - Eurocode 6:
Bemessung und Konstruktion von Mauerwerksbauten - Teil 1-2: Allgemeine
Regeln - Tragwerksbemessung für den Brandfall

DIN EN 1996-2
Eurocode 6: Bemessung und Konstruktion von Mauerwerksbauten - Teil 2:
Planung, Auswahl der Baustoffe und Ausführung von Mauerwerk

DIN EN 1996-2/NA
Nationaler Anhang - National festgelegte Parameter - Eurocode 6:
Bemessung und Konstruktion von Mauerwerksbauten - Teil 2: Planung,
Auswahl der Baustoffe und Ausführung von Mauerwerk

DIN EN 1996-3
Eurocode 6: Bemessung und Konstruktion von Mauerwerksbauten - Teil 3:
Vereinfachte Berechnungsmethoden für unbewehrte Mauerwerksbauten

DIN EN 1996-3/NA
Nationaler Anhang - National festgelegte Parameter - Eurocode 6:
Bemessung und Konstruktion von Mauerwerksbauten - Teil 3: Vereinfachte
Berechnungsmethoden für unbewehrte Mauerwerksbauten

DIN EN 1998-1
Eurocode 8: Auslegung von Bauwerken gegen Erdbeben - Teil 1: Grundlagen,
Erdbebeneinwirkungen und Regeln für Hochbau

DIN EN 1998-1/NA
Nationaler Anhang - National festgelegte Parameter - Eurocode 8:
Auslegung von Bauwerken gegen Erdbeben - Teil 1: Grundlagen,
Erdbebeneinwirkungen und Regeln für Hochbau

DIN EN 1998-3
Eurocode 8: Auslegung von Bauwerken gegen Erdbeben - Teil 3: Beurteilung
und Ertüchtigung von Gebäuden

DIN EN 1998-5
Eurocode 8: Auslegung von Bauwerken gegen Erdbeben - Teil 5: Gründungen,
Stützbauwerke und geotechnische Aspekte

DIN EN 1998-5/NA
Nationaler Anhang - National festgelegte Parameter - Eurocode 8:
Auslegung von Bauwerken gegen Erdbeben - Teil 5: Gründungen,
Stützbauwerke und geotechnische Aspekte

DIN EN 1998-6
Eurocode 8: Auslegung von Bauwerken gegen Erdbeben - Teil 6: Türme,
Maste und Schornsteine

Lehmbau Regeln
Die Lehmbau Regeln, Begriffe - Baustoffe - Bauteile
Herausgeber: Dachverband Lehm e.V.

MB 876
Merkblatt 876: Edelstahl Rostfrei im Mauerwerksbau
Herausgeber: Informationsstelle Edelstahl Rostfrei

Porenbetonbericht 9
Ausmauerung von Holzfachwerk
Herausgeber: Bundesverband Porenbeton

Porenbetonbericht 14
Mauerwerk aus Porenbeton - Beispiele zur Bemessung nach DIN 1053-1
Herausgeber: Bundesverband Porenbeton

Porenbetonbericht 14
Mauerwerk aus Porenbeton - Beispiele zur Bemessung nach DIN 1053-100
Herausgeber: Bundesverband Porenbeton

Porenbetonbericht 17
Einbau von Feuerschutztüren und -toren
Herausgeber: Bundesverband Porenbeton

RAL-RG 517
Schornsteinsanierung - Gütesicherung

RAL-RG 535/2
Ziegelmontagebau; Gütesicherung

Abgasanlagen

DIN EN 13384-1
Abgasanlagen - Wärme- und strömungstechnische Berechnungsverfahren -
Teil 1: Abgasanlagen mit einer Feuerstätte

DIN EN 13384-2
Abgasanlagen - Wärme- und strömungstechnische Berechnungsverfahren -
Teil 2: Abgasanlagen mit mehreren Feuerstätten

Angaben zu Stoffen und Bauteilen

Stein-/Ziegelpakete sind bei der Anlieferung auf Paletten, Bohlengelege
oder Ähnlichem abzusetzen und zu lagern.

Auf der Baustelle lagernde Baustoffe, auch Steine und Ziegel, sind durch
Abdecken mit Folie, Planen oder dergleichen gegen Niederschläge zu
schützen.

Steine/Ziegel unterschiedlicher Festigkeitsklassen, Rohdichte,
Wärmeleitfähigkeit sind auf der Baustelle eindeutig gekennzeichnet
getrennt zu lagern.

Angaben zur Ausführung

Allgemeines

Vor der Durchführung von Stemm-, Bohr- und Einsetzarbeiten an Estrichen
sowie geputzten Wänden und Decken sind Leitungen mit einem Suchgerät zu
orten.

Wände dürfen nur aus dem in der Leistungsbeschreibung, dem
Standsicherheitsnachweis und den Ausführungszeichnungen angegebenen
Steinen ausgeführt werden. Mischmauerwerk, auch durch verwenden
einzelner von den Vorgaben abweichender Steine ist unzulässig.

Sofern die Hersteller für das zu verwendende großformatige Steinmaterial
Passstücke anbieten, sind diese grundsätzlich zu verwenden.

Wenn Steine für Passstücke getrennt werden müssen, weil die Industrie
für das zu verwendende Steinmaterial keine fertigen Passstücke anbietet,
dann ist das Trennen nur durch materialgerechte Verfahren, z.B. Sägen
bei Porenbeton oder Leichtziegel, zulässig.

Nicht tragende innere Trennwände, die nicht zur Gebäudeaussteifung
herangezogen werden, sind grundsätzlich erst nach Fertigstellung des
Rohbaus einzubauen, soweit baustellenbezogen nichts anderes festgelegt
ist. Im Regelfall bleibt die Wahl der starren Wandanschlüsse (Nut,
Verzahnung, Anker) dem Auftragnehmer überlassen. Werden bei
Stumpfstoßtechnik Flachstahlanker eingebaut, so sind sie grundsätzlich
mit einer Einzellänge von 30 cm und im Abstand von maximal 25 cm mittig
in die Lagerfuge einzubauen.

Nichtragende innere Trennwände dürfen auch nach Fertigstellung und
Ingebrauchnahme dauerhaft keinen Belastungen aus Deckenplatten,
Unterzügen, Balken und dergleichen ausgesetzt werden. Deshalb ist darauf
zu achten, dass es zu keiner starren Verbindung der Wand zu Decke,
Unterzug, Balken oder dergleichen kommt und ein der noch zu erwartenden
Durchbiegung dieser Bauteile entsprechender gleitender Deckenanschluss
ausgebildet wird.

Brüstungsmauerwerk ist immer gemeinsam mit dem Wandmauerwerk
aufzumauern.

Die Ausführung von Stoßfugen hat grundsätzlich nach DIN 1053-1 oder den
Herstellervorschriften zu erfolgen. Das Schließen breiterer Stoßfugen
durch nachträgliches Ausmörteln gilt insbesondere bei Außenwänden aus
hochdämmenden Steinen als schwerwiegender Mangel.

Die freien Enden von Drahtankern bei zweischaligem Mauerwerk sind bis
zum Anbringen der Wärmedämmung und dem Aufmauern der Verblendung an der
Außenseite der tragenden Schale um 90° abzubiegen, damit diese keine
Verletzungsgefahr darstellen können.

Alle groben Verschmutzungen am Mauerwerk sind täglich zu entfernen,
bevor der Abbindeprozess abgeschlossen ist. Spezielle
Reinigungsverfahren bei starker Verschmutzung sind vor Ausführung mit
dem Auftraggeber festzulegen.

Löcher im Mauerwerk (z.B. entstanden durch Gerüste oder das Befestigen
von Schalung) sind vor Aufbringen des Putzes oder einer anderen
Außenhaut materialgerecht zu schließen.

Mauersteinversetzungsgeräte ("Deckenkräne") dürfen nur nach Zustimmung
der Bauleitung eingesetzt werden, es sei denn, die Decken haben ihre
projektierte Tragfähigkeit erreicht und die zulässigen Einzellasten
werden durch das Gerät nicht überschritten.

Horizontale Mauerwerksdichtungen sind unabhängig von der Planung dann in
ihrer Höhenlage zu verändern, wenn sich bei der Bauausführung eine
Änderung der Höhe des Geländes, z.B. durch Anschüttung, Wegebau,
erkennen lässt, die von der Planung abweicht. Der Auftragnehmer hat in
diesem Fall vor Ausführung die Bauleitung zu verständigen.

Abtreppungen in horizontalen Mauerwerksdichtungen - auch im Bereich
zweischaliger Wände - sind nur über ausgerundete Mörtelkehlen und
-kanten zu führen.

Zweischalige Haustrennwände müssen zur Vermeidung von
Körperschallübertragung an jeder Stelle - auch im Bereich der
Deckenauflager und der Brandwände über der Dachhaut - schalltechnisch
entkoppelt sein. Um das Eindringen von Deckenbeton in die Hohlräume zu
verhindern, sind die Fugen mit Folie abzudecken, falls eine Abmauerung
nicht ausreichend ist. Die Folie ist nach Erhärten des Betons zu
entfernen. Dämmungen sind beim Aufmauern fortlaufend einzubauen. Beim
Abstreichen des Mörtels darf dieser nicht in den Zwischenraum fallen;
nach Möglichkeit sind Dünnbettfugen auszubilden.

Lose Ausblühungen sind durch trockenes Bürsten (keine Metallbürsten) zu
beseitigen.

Ungeschützte Bauteile aus Aluminium dürfen keinen Kontakt mit Zement-
oder Kalkmörtel haben. Nicht korrosionsgeschützte Stahlteile dürfen nur
mit reinem Zementmörtel eingesetzt oder umhüllt werden.

Für Kabel- oder ähnliche Abschottungen in Mauer- und Deckenöffnungen mit
Brandschutzforderungen sind spezielle quellfähige Brandschutzmörtel zu
verwenden. Die Eignung ist nachzuweisen. Das gilt entsprechend für
Dichtungsmassen in Randbereichen und für Ringspalten sowie für
Leerschotte und Nachinstallationselemente (Keile o.ä.)

Rücklagemauerwerk für Dichtungen gegen drückendes Wasser, welches wieder
abzubrechen ist, darf nur mit Mörtel der Gruppe MG I gemauert werden.
Wird auf der wasserabgewandten Seite der vertikalen Dichtung
konstruktives Mauerwerk erstellt, so ist zwischen Dichtung und Mauerwerk
ein 5 cm breiter Zwischenraum zu belassen, der beim Aufmauern
schichtweise mit Mörtel der Gruppe MG III zu verfüllen und vorsichtig zu
verdichten ist.

Vor dem Einmauern von Badewannen und Duschwannen ist das Vorhandensein
des Potentialausgleichs bzw. der Erdung zu überprüfen.

Installationsschächte dürfen erst nach Freigabe durch die Bauleitung
geschlossen werden.

Bei Frost, auch unter Beachtung von Abschnitt 9.4 DIN 1053-1, darf nur
mit ausdrücklicher Zustimmung des Auftraggebers gemauert werden

Ziegelmauerwerk

Die gezahnte Fläche von Zahnziegeln darf nicht in der Ansichtsfläche von
zu verputzenden Außenwänden zu sehen sein. Das nachträgliche
Verstreichen mit Mörtel ist ein Mangel. Das gilt analog für die
entsprechenden Schnittflächen von Hochlochziegeln.

Wände, Fensterbrüstungen u. dgl. aus Hochlochziegeln, bei denen eine
vertikale Verbindung zwischen mehreren Steinschichten besteht, sind
grundsätzlich vor zu erwartenden starken Niederschlägen und bei
Arbeitsunterbrechungen, z.B. Ende des Arbeitstages, durch Folie oder
dergleichen zum Schutz vor Durchnässung oberseitig abzudecken. Diese
Abdeckung ist durch geeignete Maßnahmen, z.B. Auflegen von Brettern, vor
Verrutschen und Verwehen zu schützen.

Vor Aufbringen von Ortbeton, z.B. für Decken, sind die Hohlräume von
Hochlochziegeln grundsätzlich abzudecken.

Sichtmauerwerk, Verblendschalen

Auf Verlangen des Auftraggebers sind Muster vorzulegen. Dabei gilt das
Vorlegen von Mustern der Hersteller analog zu den Regelungen von ATV
anderer Gewerke als Nebenleistung. Das Anlegen von Musterflächen durch
den Auftragnehmer auf Anforderung des Auftraggebers gilt dagegen als
Besondere Leistung, falls die Musterfläche nicht als Teil der
endgültigen Leistung verwendet werden kann.

Nach der Fertigstellung ist Verblend- und Sichtmauerwerk vor zu
schneller Austrocknung durch Sonne und Wind zu schützen.

Bei längeren Arbeitsunterbrechungen und bei Regen ist das Mauerwerk
abzudecken; es muss auch vor Spritzwasser von den Arbeitsbühnen der
Gerüste geschützt werden, falls diese nicht aus durchlässigem Material
bestehen.

Verblend- und Sichtmauerwerk ist je nach Einbauort und nach Absprache
mit der Bauleitung gegen Verschmutzung zu schützen. Im Sockelbereich ist
i.d.R. eine Folie für die Bauzeit dauerhaft zu befestigen und nach
Abschluss der Putzarbeiten zu beseitigen.

Bei Verblend- und Sichtmauerwerk sind grundsätzlich alle benötigten
Ziegel oder Steine für das gesamte Bauwerk, oder, nach Absprache mit dem
Auftraggeber, mindestens für zusammenhängende Bauabschnitte, gemeinsam
zu bestellen und anzuliefern, um Farbunterschiede zu vermeiden. Bei der
Verarbeitung sind Ziegel oder Steine aus mindestens 4 Paketen
gleichzeitig zu entnehmen und zu mischen.

Steine und Ziegel für Verblend- und Sichtmauerwerk sind vor
Transportschäden zu bewahren. Der Einbau von beschädigten oder
verschmutzten Steinen und Ziegeln ist unzulässig.

Sichtbare Schnittflächen von Steinen sind unzulässig.

Bei einschaligem Sichtmauerwerk mit Hintermauerung sollen Verblender und
Steine für die Hintermauerung aus Material gleicher Druck- und
Saugfähigkeit bestehen.

Verblend- und Sichtmauerwerk aus Mauerziegeln oder künstlichen Steinen
ist im regelmäßigen Verband nach Wahl des Auftragnehmers auszuführen,
sofern im Leistungsverzeichnis nichts anderes vorgegeben wird. Auf eine
gleichmäßige Ausbildung der Fugen sowie der Stein- und Ziegelkanten ist
zu achten. Das gilt auch für nur aus Sichtmauerwerk bestehende Wände.

Fugenglattstrich ist nach dem Ansteifen, aber noch im verformungsfähigen
Zustand, des Mörtels mittels eines Kunststoffschlauchs (Durchmesser ca.
1,5- bis 2-fache Fugenbreite), eines Holzspatels oder eines Fugeisens
durchzuführen. Um ein gleichmäßiges Farbbild der Fugen zu erhalten, ist
Werkmörtel gleicher Zusammensetzung zu verwenden.

Das Auskratzen von nachträglich zu verfugendem Mauerwerk darf bei
Lochziegeln nicht bis zur Lochung erfolgen. Das Auskratzen der Fugen
soll mit einem Fugenkratzholz erfolgen. Spitze Gegenstände, z.B.
Bauklammern, dürfen dafür nicht verwendet werden. Ein spärlicher
Mörtelauftrag, durch den das Auskratzen der Fugen erspart werden sollte,
ist unzulässig,

Bei nachträglichem Verfugen ist Fertigfugenmörtel zu verwenden, der
einen Zusatz für das Wasserrückhaltevermögen enthalten soll.

Das Mauerwerk ist nach entsprechender Mörtelabbindezeit unverzüglich zu
säubern.

Für die in der Ziegelverblendschale zweischaligen Mauerwerks
anzulegenden vertikalen Bewegungsfugen nach DIN 1053-1 gelten folgende
Richtwerte für den Abstand der Fugen, sofern in der
Leistungsbeschreibung keine genaueren Vorgaben gemacht werden:
-  Wandaufbau mit Luftschicht: 10 - 12 m
-  Wandaufbau mit Luftschicht und Wärmedämmung: 10 - 12 m
-  Wandaufbau mit Kerndämmung: 6 - 8 m
-  Wandaufbau mit Putzschicht: 10 - 12 m

Die in der Verblendschale aus Kalksandsteinverblendern zweischaligen
Mauerwerks erforderlichen vertikalen Bewegungsfugen nach DIN 1053-1
müssen in einem Abstand von 6 bis 8 m angelegt werden, sofern in der
Leistungsbeschreibung keine genaueren Vorgaben enthalten sind.

Die in der Verblendschale aus Betonvormauersteinen zweischaligen
Mauerwerks erforderlichen vertikalen Bewegungsfugen nach DIN 1053-1
müssen in einem Abstand von 6 bis 10 m angelegt werden, sofern in der
Leistungsbeschreibung keine genaueren Vorgaben enthalten sind.

Abfangkonstruktionen in zweischaligen Außenwänden, die nach dem Einbau
nicht mehr kontrollierbar sind, müssen aus nicht rostendem Stahl
bestehen.

Stürze

Sind Ziegelflachstürze ausgeschrieben, dürfen alternativ
Stahlbetonstürze mit Ziegel-U-Schalen als verlorene Schalung eingebaut
werden.

Vor Einbringen von Ortbeton sind Ziegelschalen abzusteifen und
vorzunässen.

Fertigstürze sind so abzusteifen, dass sie beim Betonieren von Decken
u.ä. nicht aus ihrer Lage gedrückt werden können oder unzulässigen
Belastungen vorübergehend ausgesetzt sind.

Fertigstürze müssen mindestens 11,5 cm Auflager auf jeder Seite haben.
Die Auflager sind mit Mörtel herzustellen.

Bei nachträglich einzubauenden Sturzträgern sind die Auflager nicht zu
stemmen, sondern zur Erhaltung der Altbausubstanz zu sägen oder zu
fräsen.

Verkehrssicherung

Ist der Auftragnehmer mit der Verkehrssicherung der Baustelle
beauftragt, so gehört dazu auch die laufende Kontrolle der
Sicherungseinrichtungen. Die zeitlichen Abstände der Kontrollen richten
sich nach den örtlichen Gegebenheiten.

Zum Leistungsumfang der nach ATV Abschnitt 4.1 als Nebenleistung durch
den Auftragnehmer herzustellenden Abdeckungen und Umwehrungen zählen
auch deren Überprüfung und deren Erhalt im ordnungsgemäßen Zustand bis
zum Zeitpunkt der Übergabe an den Auftraggeber nach Abschluss der
eigenen Arbeiten.

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## Zusätzlicher Text
Putz- und Stuckarbeiten, Wärmedämmsysteme

Mitgeltende Normen und Regeln

Allgemeines

Es gelten die Allgemeinen Technischen Vertragsbedingungen ATV DIN 18350,
DIN 18345 mit Berücksichtigung der zum Vertragsschluss gültigen Fassung
einschl. der Änderungen entsprechender Normen und Regeln, Berichtigungen
und Beiblätter.

Soweit in der Leistungsbeschreibung auf Technische Spezifikationen, z.
B. nationale Normen, mit denen Europäische Normen umgesetzt werden,
europäische technische Zulassungen, gemeinsame technische
Spezifikationen, internationale Normen, Bezug genommen wird, werden auch
ohne den ausdrücklichen Zusatz: ?oder gleichwertig?, immer gleichwertige
Technische Spezifikationen in Bezug genommen.

DIN 4102
Normenreihe: Brandverhalten von Baustoffen und Bauteilen

DIN EN 1991-1-1
Eurocode 1: Einwirkungen auf Tragwerke - Teil 1-1: Allgemeine
Einwirkungen auf Tragwerke - Wichten, Eigengewicht und Nutzlasten im
Hochbau

DIN EN 1991-1-1/NA
Nationaler Anhang - National festgelegte Parameter - Eurocode 1:
Einwirkungen auf Tragwerke - Teil 1-1: Allgemeine Einwirkungen auf
Tragwerke - Wichten, Eigengewicht und Nutzlasten im Hochbau

DIN EN 1991-1-2
Eurocode 1: Einwirkungen auf Tragwerke - Teil 1-2: Allgemeine
Einwirkungen - Brandeinwirkungen auf Tragwerke

DIN EN 1991-1-2/NA
Nationaler Anhang - National festgelegte Parameter - Eurocode 1:
Einwirkungen auf Tragwerke - Teil 1-2: Allgemeine Einwirkungen -
Brandeinwirkungen auf Tragwerke

DIN EN 1991-1-4
Eurocode 1: Einwirkungen auf Tragwerke - Teil 1-4: Allgemeine
Einwirkungen - Windlasten

DIN EN 1991-1-4/NA
Nationaler Anhang - National festgelegte Parameter - Eurocode 1:
Einwirkungen auf Tragwerke - Teil 1-4: Allgemeine Einwirkungen -
Windlasten

BFS Merkblatt 9
Beschichtungen auf mineralischem Außenputz
Herausgeber: Bundesausschuss Farbe und Sachwertschutz (BFS)

BFS Merkblatt 19
Risse in Außenputzen - Beschichtungen und Armierung
Herausgeber: Bundesausschuss Farbe und Sachwertschutz (BFS)

BFS Merkblatt 20.1
Beurteilung des Untergrundes für Putzarbeiten: Maßnahmen zur Beseitigung
von Schäden
Herausgeber: Bundesausschuss Farbe und Sachwertschutz (BFS)

BFS Merkblatt 21
Technische Richtlinien für die Planung und Verarbeitung von
Wärmedämm-Verbundsystemen
Herausgeber: Bundesausschuss Farbe und Sachwertschutz (BFS)

BFS Merkblatt 26
Farbveränderung von Beschichtungen im Außenbereich
Herausgeber: Bundesausschuss Farbe und Sachwertschutz (BFS)

IVD-Merkblatt Nr. 4:
Abdichten von Fugen im Hochbau mit aufzuklebenden Elastomer-Fugenbändern

Herausgeber: Industrieverband Dichtstoffe e.V. (IVD)

Lehmbau Regeln
Die Lehmbau Regeln, Begriffe - Baustoffe - Bauteile
Herausgeber: Dachverband Lehm e.V.

Merkblatt
Putzoberflächen im Innenbereich
Herausgeber: Bundesverband der Gipsindustrie e.V., Industriegruppe
Baugipse

Merkblatt
Dünnlagenputz im Innenbereich
Herausgeber: Bundesverband der Gipsindustrie e.V., Industriegruppe
Baugipse

Merkblatt
Gipsputze und gipshaltige Putze auf Beton
Herausgeber: Bundesverband der Gipsindustrie e.V., Industriegruppe
Baugipse

Merkblatt
Verputzen von Fensteranschlussfolien
Herausgeber: Bundesverband der Gipsindustrie e.V., Industriegruppe
Baugipse

Merkblatt
Egalisationsanstriche auf Edelputzen
Herausgeber: Industrieverband WerkMörtel e.V. (IWM)

Merkblatt
Einbau und Verputzen von extrudierten Polystyrol-Hartschaumstoffplatten
Herausgeber: Industrieverband WerkMörtel e.V. (IWM)

Merkblatt
Strukturierte Putzoberflächen - Visuelle Anforderungen
Herausgeber: Industrieverband WerkMörtel e.V. (IWM)

Merkblatt
WDVS im Sockel- und im erdberührten Bereich
Herausgeber: Industrieverband WerkMörtel e.V. (IWM)

Merkblatt
Leitlinien für das Verputzen von Mauerwerk und Beton
Herausgeber: Industrieverband WerkMörtel e.V. (IWM)

Porenbetonbericht 7
Oberflächenbehandlung - Putze, Beschichtungen, Bekleidungen
Herausgeber: Bundesverband Porenbeton

WTA-Merkblatt 2-4-08/D
Beurteilung und Instandsetzung gerissener Putze an Fassaden
Herausgeber: Wissenschaftlich-Technische Arbeitsgemeinschaft für
Bauwerkserhaltung und Denkmalpflege WTA e.V.

WTA-Merkblatt 2-7-01/D
Kalkputze in der Denkmalpflege
Herausgeber: Wissenschaftlich-Technische Arbeitsgemeinschaft für
Bauwerkserhaltung und Denkmalpflege WTA e.V.

WTA-Merkblatt 2-9-04/D
Sanierputzsysteme
Herausgeber: Wissenschaftlich Technische Arbeitsgemeinschaft für
Bauwerkserhaltung und Denkmalpflege WTA e.V.

WTA-Merkblatt 2-10-06/D
Opferputze
Herausgeber: Wissenschaftlich-Technische Arbeitsgemeinschaft für
Bauwerkserhaltung und Denkmalpflege WTA e.V.

WTA-Merkblatt 2-11-07/D
Gipsmörtel im Mauerwerksbau und an Außenfassaden
Herausgeber: Wissenschaftlich-Technische Arbeitsgemeinschaft für
Bauwerkserhaltung und Denkmalpflege WTA e.V.

(FREIE ANGABEN)

Angaben zu Stoffen und Bauteilen

Die Zulassung des Wärmedämm-Verbundsystems nach Abschnitt 2 DIN 18345
muss auf der Baustelle vorliegen. Dem Auftraggeber oder Bauleiter ist
auf Verlangen Einsicht in diese zu gewähren.

Die Anlieferung aller Stoffe und Bauteile des Wärmedämm-Verbundsystems
muss in der Originalverpackung erfolgen.

(FREIE ANGABEN)

Angaben zur Ausführung

Allgemeines

Säulen von Schwenkarmaufzügen dürfen nicht zwischen Balkonen oder
Kragplatten eingespannt werden; beim Einspannen in Mauerwerksöffnungen
sind diese vor Beschädigungen zu schützen, nach Möglichkeit sind
Fensterwinkel zu verwenden.

Bei Schleifarbeiten im Trockenverfahren sind Absauggeräte zu verwenden.

Sind Schleifen und Spachteln vorgesehen, so bleiben die Anzahl der
Schleifgänge und Spachtelaufträge sowie die Wahl der richtigen Körnung
dem Auftragnehmer überlassen und sind auf die vorgesehene Beschichtung
einzustellen.

Beschädigungen an Dampfsperr- oder Dampfbremsschichten oder an
luftdichten Schichten sind, wenn diese Schichten zum Leistungsumfang des
Auftragnehmers zählen, vor dem Abdecken mit nachfolgenden Bauteilen
dauerhaft und materialgerecht zu schließen; wenn diese Schichten zum
Leistungsumfang eines anderen Auftragnehmers zählen, ist mit der
Bauleitung zu klären, wer die Schäden beseitigen soll. In beiden Fällen
ist vor dem Abdecken mit nachfolgenden Bauteilen der Bauleitung die
Überprüfung der Schadensbehebung zu ermöglichen.

Fenster, Türzargen, Verglasungen, Sichtbeton-Bauteile und sonstige
unmittelbar angrenzende Bauteile sind abzukleben. Klebebänder dürfen die
Beschichtungen der Fensterrahmen und Türzargen nicht angreifen und
müssen sich rückstandfrei entfernen lassen.

Vor Einputzen von Metallteilen ist die Materialverträglichkeit zu
beachten; ungeschützte Stahlteile dürfen nicht mit gipshaltigem Putz,
Aluminiumteile nicht mit Kalk- oder Zementputz in Berührung kommen.
Kontakte von Kupfer und frischem Mörtel sind zu vermeiden

Ist eine Bauaustrocknung mit Trockengeräten vorgeschrieben bzw. im
Leistungsverzeichnis enthalten, so ist bis auf den vorgegebenen Sollwert
zu trocknen. Zum Nachweis ist ein Hygrometer aufzustellen.

(FREIE ANGABEN)

Reparaturarbeiten, Sanierungsarbeiten

Bei der Sanierung von salz- oder feuchtegeschädigtem Putz ist auch der
anscheinend einwandfreie Putz im Umkreis bzw. Abstand von ca. 1 m bis
auf das Mauerwerk zu lösen und die Mauerwerksfugen bis ca. 2 cm Tiefe
auszukratzen. Das gelöste Material ist sofort zu entfernen und zu
entsorgen.

Werden bei Vorbereitungsarbeiten unbeschriebene bzw. unerwartete
Verhältnisse angetroffen (z.B. Pilzmyzelien im Mauerwerk, konzentrierte
Ansammlungen auskristallisierter oder amorpher Salze), ist die
Bauleitung unverzüglich zu verständigen und eine Entscheidung
abzuwarten.

Bei Erneuerung von Außenputz über Holzfachwerk ist unmittelbar nach
Entfernen des Altputzes ein Schlagregenschutz anzubringen.

Beim Reinigen von Fassaden durch Strahlen mit Wasser sind ggf.
Vorsorgemaßnahmen zu treffen, dass durch Fugen oder Putzrisse kein
Wasser in die Umfassungswände eindringt. Das gilt in besonderem Maße für
verdecktes Holzfachwerk.

Bei schadstoffhaltigen Zusätzen bei Nassreinigung sind die Gerüstlagen
mit Folie so abzudecken, dass das Wasser über eine Rinne in einen
Sammelbehälter geleitet wird.

(FREIE ANGABEN)

Innenputz, Trockenbauoberflächen

Sofern bei der Beschreibung der Leistung nichts anderes angegeben ist,
sind die Oberflächen von Innenputzen in der Qualitätsstufe Q (FREIE
ANGABEN) nach DIN V 18550 und dem Merkblatt Putzoberflächen im
Innenbereich auszuführen.

Für Flächen mit Oberflächen in den Qualitätsstufen Q3 und Q4 gelten die
Grenzwerte für Ebenheitsabweichungen nach Tabelle 3 Zeile 7 DIN 18202.

Sofern bei der Beschreibung der Leistung nicht anderes angegeben ist,
ist als durch Nachfolgegewerke aufzubringende Schlussbeschichtung von
Wandflächen vorgesehen: (FREIE ANGABEN)

Sofern bei der Beschreibung der Leistung nicht anderes angegeben ist,
ist als durch Nachfolgegewerke aufzubringende Schlussbeschichtung von
Deckenflächen vorgesehen: (FREIE ANGABEN)

Höhenbezugspunkte (Meterrisse) dürfen nicht überputzt werden und sind
ggf. auszusparen, sofern nicht spezielle, überputzbare
Markierungsplaketten vorhanden sind.

Alle Elektrodosen, Auslässe und später freizulegenden Einbauteile sind
zu kennzeichnen oder es ist zu veranlassen, dass sie vor dem Putzen
gekennzeichnet werden. Sie sind nach dem Putzen freizulegen; die Dosen
sind sauber anzuarbeiten und von Mörtel zu reinigen.

Wandputz darf keine unmittelbare Verbindung zu Treppenläufen und
Treppenpodesten haben, wenn Maßnahmen zum Trittschallschutz vorgesehen
sind.

Rohre, Einbauten u. dgl. sind durch Ausbildung elastischer Fugen, z.B.
durch Ummantelung, vom Putz zu trennen, wenn mit Bewegungen oder
thermischen Längenänderungen zu rechnen ist.

Innenputz ist bis auf die Rohdecke zu führen. Mörtelreste sind unbedingt
von der Rohdecke vor der Erhärtung zu entfernen.

Bei Abnahme der Putzarbeiten sind die geputzten Räume besenrein zu
übergeben.

(FREIE ANGABEN)

Außenputz

Außenputz ist möglichst bei bedeckter Witterung anzubringen.
Anderenfalls ist durch Abhängen der Gerüste mit Folie o. ä. ein
ausreichender Schutz gegen Sonneneinstrahlung zu gewährleisten. Analog
ist der Schutz gegen Schlagregen sowie Austrocknung durch Wind
sicherzustellen.

Bei verkleideten Gerüsten ist bei entsprechender Wetterlage auf
Zugerscheinungen durch die Kaminwirkung zu achten; bei Erfordernis ist
für eine vorübergehende Öffnung von Fassadengerüstverkleidungen zu
sorgen. Diese Maßnahmen dienen der Nachbehandlung des Außenputzes und
sind Nebenleistungen.

Sockelputzunterkanten sind gerade und ohne anhaftenden Restmörtel
auszubilden.

Rahmen, Gewände, Fachwerkteile u. ä. aus Metall oder Holz dürfen keine
kraftschlüssige Verbindung mit dem Putz haben, sie sind zumindest durch
Kellenschnitt zu trennen.

Es ist auf ein gleichmäßiges Oberflächenbild des Außenputzes ist zu
achten. Das gilt besonders im Bereich der Gerüstlagen, wo auf
einwandfreie Übergänge und gleichmäßige Schichtdicke zu achten ist.
Flecken und Ansätze im Außenputz gelten als wesentlicher Mangel.

(FREIE ANGABEN)

Wärmedämm-Verbundsystem

Die Verarbeitungsrichtlinien des Wärmedämm-Verbundsystem-Herstellers
müssen eingehalten werden, auf Verlangen ist dem Auftraggeber Einsicht
in diese zu gewähren.

Die Mindestverarbeitungstemperaturen der Materialien dürfen nicht
unterschritten werden. Bei Verklebungs- und Beschichtungsarbeiten darf
die Temperatur der Außenluft, der Untergründe und der Materialien bis
zur vollständigen Durchhärtung nicht unter + 5 Grad Celsius liegen,
sofern die Herstellervorschriften nicht andere Grenzwerte vorschreiben.

Ist vor Beginn der Ausführung des Wärmedämm-Verbundsystems der Innenputz
noch nicht fertig gestellt und ausgetrocknet, sind mit der Bauleitung
geeignete Maßnahmen zur Schadensvermeidung in der Außenwand und in dem
Wärmedämm-Verbundsystem durch nach außen diffundierende Feuchtigkeit
abzusprechen.

Bei Wärmedämm-Verbundsystemen mit Dämmung aus Polystyrol über einer
Dicke von 10 cm sind die Sturzbereiche über Öffnungen mit
Brandabschottungen zu versehen. Wenn in den Leistungstexten keine
besondere Ausführung vorgeschrieben wird, kann der Auftragnehmer die
Ausführung dieser Sturzbereiche im Rahmen der nach jeweiliger Zulassung
möglichen Ausführungsarten selber wählen.

Armierungsgewebe muss glatt (faltenfrei) und mittig eingebaut werden.
Über Ecken von Öffnungen ist es diagonal anzuordnen. Überlappungen des
Gewebes sollen mindestens 100 mm betragen, Überdeckungen beim Anschluss
an andere Bauteile ca. 300 mm. Es ist beim Übergang zu anderen Stoffen
(z.B. Dämmung der Deckenauflager, Rollladenkästen) grundsätzlich
einzubauen.

Metallprofile, z.B. Sockelprofile, sind, wenn der Untergrund nicht aus
dämmendem Material wie Porenbeton, Hochloch-Leichtziegel oder dgl,
sondern z.B. aus Kalksandstein oder Beton besteht, thermisch durch
Unterlegen von Streifen aus geeignetem Dämmstoff, z.B. extrudiertem
Polystyrol-Hartschaum, zu trennen.

Rahmen, Gewände, Fensterbänke u. ä. dürfen keine kraftschlüssige
Verbindung mit dem Putz haben, sie sind durch geeignete Maßnahmen, z.B.
entsprechende An- und Abschlussprofile, Kompribänder und dgl. zu
trennen. Dabei ist darauf zu achten, dass die Anschlüsse alle zu
erwartenden Bewegungen, insbesondere die thermischen Längenänderungen,
aufnehmen können, ohne dass Schäden im Wärmedämm-Verbundsystem
auftreten. Es ist außerdem dafür Sorge zu tragen, dass diese Anschlüsse
dauerhaft gegen das Eindringen von Wasser abgedichtet sind. Dabei ist
nicht nur auf die Vermeidung des Eindringens von Niederschlägen zu
achten, sondern auch dafür zu sorgen, dass keine kalte Außenluft durch
Anschlussfugen, z.B. unter Fensterbänken, an Sockelabschlussprofilen und
dgl. z.B. durch Einlegen von Kompribändern, hinter das
Wärmedämm-Verbundsystem gelangen kann.

Hohlräume zwischen Bauteilen und dem Wärmedämm-Verbundsystem, z.B. unter
Fensterbänken, sind mit Dämmstoff zu füllen.

Fugenabdichtungen z.B. von Anschlüssen an Blendrahmen von Fenstern und
Türen müssen einen geringeren Dampfdurchlasswiderstand (sd-Wert)
besitzen als die entsprechenden raumseitigen Abdichtungen. Im Zweifel
sind diese rechtzeitig vor der Ausführung mit der Bauleitung
abzustimmen.

Bei der Verwendung von Kompribändern sind die Verarbeitungsvorschriften
der betreffenden Hersteller zu beachten. Insbesondere ist auf Abstimmung
der Bandbreite und -dicke auf die Fugenabmessungen zu achten.

Bewegungsfugen des Bauwerks sind, sofern in den Leistungstexten nicht
eine andere Ausführung vorgeschrieben wird, im Wärmedämm-Verbundsystem
mit Dehnfugenprofilen herzustellen.

(FREIE ANGABEN)

Lehmputz, Putz auf Lehmwänden

Lehmsteinwände dürfen erst geputzt werden, wenn das Schwinden beendet
ist, nicht jedoch vor Ablauf von zwei Monaten nach Fertigstellung.

Vor dem Putzen sind Lehmwände aufzurauen und leicht anzufeuchten.

Außenputz muss mindestens 20 mm, Innenputz 15 mm dick sein. Außenputz
darf an der Hauptwetterseite nicht aus Lehm hergestellt werden.

Putzmörtel muss für Lehmwände nach Werksvorschrift geeignet sein.

Lehmputz ist in jedem Fall mindestens zweilagig aufzutragen.

(FREIE ANGABEN)

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## Zusätzlicher Text
Fliesen- und Plattenarbeiten

Mitgeltende Normen und Regeln

Allgemeines

Es gelten die Allgemeinen Technischen Vertragsbedingungen ATV DIN 18352
mit Berücksichtigung der zum Vertragsschluss gültigen Fassung einschl.
der Änderungen entsprechender Normen und Regeln, Berichtigungen und
Beiblätter.

Soweit in der Leistungsbeschreibung auf Technische Spezifikationen, z.
B. nationale Normen, mit denen Europäische Normen umgesetzt werden,
europäische technische Zulassungen, gemeinsame technische
Spezifikationen, internationale Normen, Bezug genommen wird, werden auch
ohne den ausdrücklichen Zusatz: ?oder gleichwertig?, immer gleichwertige
Technische Spezifikationen in Bezug genommen.

DIN EN 1347
Mörtel und Klebstoffe für Fliesen und Platten - Bestimmung der
Benetzungsfähigkeit

DIN EN 12808-1
Klebstoffe und Fugenmörtel für Fliesen und Platten - Teil 1: Bestimmung
der Chemikalienbeständigkeit von Reaktionsharzmörteln

DIN EN 12808-2
Klebstoffe und Fugenmörtel für Fliesen und Platten - Teil 2: Bestimmung
der Abriebfestigkeit

DIN EN 12808-3
Klebstoffe und Fugenmörtel für Fliesen und Platten - Teil 3: Bestimmung
der Biege- und Druckfestigkeit

DIN EN 12808-4
Klebstoffe und Fugenmörtel für Fliesen und Platten - Teil 4: Bestimmung
der Schwindung

DIN EN 12808-5
Klebstoffe und Fugenmörtel für Fliesen und Platten - Teil 5: Bestimmung
der Wasseraufnahme

DIN EN 13888
Fugenmörtel für Fliesen und Platten - Anforderungen,
Konformitätsbewertung, Klassifikation und Bezeichnung

AGI-A70
Industrieböden: Bodenbeläge aus Fliesen und Platten - Planung aus
Ausführung
Herausgeber: Arbeitsgemeinschaft Industriebau e.V. (AGI)

AGI-S10-Teil1
Schutz von Baukonstruktionen mit Plattenbelägen gegen chemische Angriffe
(Säureschutzbau) - Anforderungen an den Untergrund
Herausgeber: Arbeitsgemeinschaft Industriebau (AGI)

AGI-S10-2
Schutz von Baukonstruktionen mit Plattenbelägen gegen chemische Angriffe
(Säureschutzbau) - Dichtschichten
Herausgeber: Arbeitsgemeinschaft Industriebau (AGI)

AGI-S10-Teil3
Schutz von Baukonstruktionen mit Plattenbelägen gegen chemische Angriffe
(Säure- schutzbau) - Plattenlagen
Herausgeber: Arbeitsgemeinschaft Industriebau (AGI)

AGI-S10-4
Schutz von Baukonstruktionen mit Plattenbelägen gegen chemische Angriffe
(Säureschutzbau) - Ausführungsdetails
Herausgeber: Arbeitsgemeinschaft Industriebau (AGI)

AGI-S10-Richtlinie
Anforderungen und Hinweise für beständige Plattenbeläge als Ausführung
von Dichtflächen in Anlagen zum Umgang mit wassergefährdenden Stoffen
gemäß Wasserhaushaltsgesetz (WHG) vom 19. August 2002
Herausgeber: Arbeitsgemeinschaft Industriebau (AGI)

BEB-Hinweisblatt 8.5
Hinweise zur Verlegung großformatiger keramischer Fliesen und Platten,
Beton-, Natur- und Kunstwerkstein auf calciumsulfatgebundenen Estrichen
Herausgeber: Bundesverband Estrich und Belag e.V.

Merkblatt
Schnittstellenkoordination bei Flächenheizungs- und
Flächenkühlungssystemen in Neubauten
Bundesverband Flächenheizungen e.V. in Zusammenarbeit mit dem
Fachverband Deutsches Fliesengewerbe im ZDB

Merkblatt
Schnittstellenkoordination Flächenheizungs- und Flächenkühlsysteme in
bestehenden Gebäuden
Bundesverband Flächenheizungen e.V. in Zusammenarbeit mit dem
Fachverband Deutsches Fliesengewerbe im ZDB

BGR 181
Fußböden in Arbeitsräumen und Arbeitsbereichen mit Rutschgefahr

BVF Fachinformation Flächenheizung
Sammlung der BVF-Richtlinien, Herausgeber Bundesverband Flächenheizungen
und Flächenkühlungen e.V.

IVD-Merkblatt Nr. 4:
Abdichten von Fugen im Hochbau mit aufzuklebenden Elastomer-Fugenbändern

Herausgeber: Industrieverband Dichtstoffe e.V. (IVD)

IVD-Merkblatt Nr. 7:
Elastischer Fugenverschluss bei Fassaden aus angemörtelten keramischen
Fliesen
Herausgeber: Industrieverband Dichtstoffe e.V. (IVD)

IVD-Merkblatt Nr. 14:
Dichtstoffe und Schimmelpilzbefall
Herausgeber: Industrieverband Dichtstoffe e.V. (IVD)

IVK TKB-6
Spachtelzahnungen für Bodenbelag-, Parkett- und Fliesenarbeiten
Herausgeber: Industrieverband Klebstoffe e.V.

IVK TKB-9
Technische Beschreibung und Verarbeitung von Bodenspachtelmassen
Herausgeber: Industrieverband Klebstoffe e.V.

IVK TKB-10
Holzwerkstoffplatten als Verlegeuntergrund
Herausgeber: Industrieverband Klebstoffe e.V.

Merkblatt
Putz und Trockenbau in Feuchträumen mit Bekleidung aus keramischen
Fliesen und Platten oder Naturwerksteinen
Herausgeber: Fachverband Deutsches Fliesengewerbe im ZDB

Merkblatt
Mechanisch hochbelastbare keramische Bodenbeläge
Herausgeber: Fachverband Deutsches Fliesengewerbe im ZDB

Merkblatt
Hinweise für Planung und Ausführung keramischer Beläge im Schwimmbadbau
Herausgeber: Fachverband Deutsches Fliesengewerbe im ZDB

Merkblatt
Hinweise für die Ausführung von Verbundabdichtungen mit Bekleidungen und
Belägen aus Fliesen und Platten für den Innen- und Außenbereich
Herausgeber: Fachverband Deutsches Fliesengewerbe im ZDB

Merkblatt
Keramische Fliesen und Platten, Naturwerkstein und Betonwerkstein auf
calciumsulfatgebundenen Estrich
Herausgeber: Fachverband Deutsches Fliesengewerbe im ZDB

Merkblatt
Fliesen und Platten aus Keramik, Naturwerkstein und Betonwerkstein auf
beheizten und unbeheizten zementgebundenen Fußbodenkonstruktionen
Herausgeber: Fachverband Deutsches Fliesengewerbe im ZDB

Merkblatt
Fliesen und Platten aus Keramik, Naturwerkstein und Betonwerkstein auf
Gussasphalt (AS)
Herausgeber: Fachverband Deutsches Fliesengewerbe im ZDB

Merkblatt
Bewegungsfugen in Bekleidungen und Belägen aus Fliesen und Platten
Herausgeber: Fachverband Deutsches Fliesengewerbe im ZDB

Merkblatt
Belagskonstruktionen mit keramischen Fliesen und Platten außerhalb von
Gebäuden
Herausgeber: Fachverband Deutsches Fliesengewerbe im ZDB

Merkblatt
Höhendifferenzen in keramischen, Betonwerkstein- und
Naturwerksteinbekleidungen und Belägen
Herausgeber: Fachverband Deutsches Fliesengewerbe im ZDB

Merkblatt
Großformatige keramische Fliesen und Platten
Herausgeber: Fachverband Deutsches Fliesengewerbe im ZDB

Merkblatt
Planung und Ausführung von entkoppelten Belägen im Innenbereich
Herausgeber: Fachverband Deutsches Fliesengewerbe im ZDB

Merkblatt Nr. 1
Calciumsulfat-Fließestriche in Feuchträumen
Herausgeber: Industrieverband WerkMörtel e.V. (IWM) und andere

Merkblatt Nr. 4
Beurteilung und Behandlung der Oberflächen von
Calciumsulfat-Fließestrichen
Herausgeber: Industrieverband WerkMörtel e.V. (IWM) und andere

Merkblatt Nr. 5
Bäder und Feuchträume im Holzbau und Trockenbau
Herausgeber: Bundesverband der Gipsindustrie e.V., Industriegruppe
Gipsplatten

Merkblatt Nr. 6
Vorbehandlung von Trockenbauflächen aus Gipsplatten zur weitergehenden
Oberflächenbeschichtung bzw. -bekleidung
Herausgeber: Bundesverband der Gipsindustrie e.V., Industriegruppe
Gipsplatten

Porenbetonbericht 7
Oberflächenbehandlung - Putze, Beschichtungen, Bekleidungen
Herausgeber: Bundesverband Porenbeton

Angaben zu Stoffen und Bauteilen

Das eingebaute Material muss dem Muster entsprechen; eine Bestätigung
des Musters durch den Auftraggeber ist einzuholen.

Angaben zur Ausführung

Allgemeines

Vor Ausführungsbeginn hat der Auftragnehmer mit dem Auftraggeber
festzulegen, wo das zu verwendende Material auf der Baustelle gelagert
werden kann, um gegenseitige Störungen der am Bau beteiligten Handwerker
während der Bauausführung zu vermeiden.

Vor der Durchführung von Stemm-, Bohr- und Einsetzarbeiten an Estrichen
sowie geputzten Wänden und Decken sind Leitungen mit einem Suchgerät zu
orten.

Säulen von Schwenkarmaufzügen dürfen nicht zwischen Balkonen oder
Kragplatten eingespannt werden; beim Einspannen in Mauerwerksöffnungen
sind diese vor Beschädigungen zu schützen, nach Möglichkeit sind
Fensterwinkel zu verwenden.

Alle Maße sind vor der Ausführung am Bau zu überprüfen, sofern keine
Detailzeichnungen mit verbindlichen Maßangaben vorliegen.

Vor Beginn der Arbeiten sind die tatsächlichen Einbauhöhen bezogen auf
das gesamte Ausbausystem mit der Bauleitung abzustimmen, wenn
unzulässige Toleranzen oder Änderungen des geplanten Fußbodenaufbaus
festgestellt oder vermutet werden.

Die belegten Flächen sind besenrein und frei von Bindemittelschleiern
und anderen Verunreinigungen zu übergeben. Mörtel- und Fugmaterialreste
sind vom Verursacher zu beseitigen.

Zu verlegendes Material innerhalb einer zusammenhängenden Fläche muss
aus einer gemeinsamen Charge stammen. Ist es aus produkttechnischen
Gründen unvermeidbar, dass leichte Struktur- und Farbunterschiede
auftreten können, so ist der Auftraggeber vorher auf diesen Umstand
hinzuweisen und um sein Einverständnis zu ersuchen.

Abdichtungen in Feuchträumen, auch häuslichen Bädern, sind unter und
hinter Wannen und Duschwannen nahtlos durchzuführen. Anschlüsse und
Ecken sind mit Dichtband zu schließen und mit Dichtungsmittel zu
überdecken.

Stellt der Auftragnehmer fest, dass vorhandene Bauteile, die den
Anschluss an den Potentialausgleich erfordern und dieser noch nicht
erfolgt ist, hat er die Bauleitung rechtzeitig zu informieren, wenn der
Anschluss nach dem Abschluss der Fliesen- und Plattenarbeiten nicht mehr
problemlos erfolgen kann.

Unabhängig der Regelung von Abschnitt 3.2.1.2 der ATV DIN 18352 sind vor
Beginn der Arbeiten die Verlegerichtung, der Einsatz von
Schmuckelementen u. dgl. mit Bauleitung und Auftraggeber festzulegen.
Bei gleichen Kantenlängen von Wand- und Bodenfliesen sollen die Fugen
entsprechend durchlaufen. Ist das wegen der Geometrie des Raumes nicht
möglich, ist eine Abstimmung vorzunehmen.

Bei Außenbekleidungen sowie bei Bekleidungen in Nassräumen sind
Hohlräume im Ansatzmörtelbett zu vermeiden.

Passstücke dürfen nicht kleiner als eine halbe Platte sein; das Verlegen
von schmalen Streifen ist zu vermeiden.

Die Ausführung als Dünnbettverlegung erfolgt - falls nicht anders
beschrieben - mit hydraulisch erhärtendem Dünnbettmörtel.

Während der Ausführung ist zu beachten, dass Öffnungen von Abläufen,
Rohren u. dgl. verschlossen sind und dass Einrichtungsgegenstände vor
Verschmutzung geschützt werden.

Elastische Fugen sind grundsätzlich zu hinterfüllen, um eine
Dreiflankenhaftung zu vermeiden. Als Hinterfüllung sind
geschlossenzellige, nicht saugende Materialien zu verwenden.

Fugen

Für Außenbeläge, Feuchträume und über Fußbodenheizungen sind die
besonderen Anforderungen an den Belag auch für den Fugenmörtel zu
berücksichtigen. In der Regel sind hierbei flexiblere Mörtel
einzusetzen.

Trennfugen, Bewegungsfugen und Anschlussfugen an andere Bauteile sind
von Mörtelbrücken und Verunreinigungen, die die Funktion der Fugen
beeinträchtigen, freizuhalten.

Dichtmaterial elastischer Fugen muss auf Fliesen und Untergrund
abgestimmt sein. Weichmacherwanderung und chemische Reaktionen müssen
ausgeschlossen sein.

Bodenbeläge

Der Auftragnehmer ist angehalten, vor dem Verlegen von Belägen die
Belegreife festzustellen. Bei Zementestrich darf ein Feuchtigkeitsgehalt
von 2%, bei Anhydritestrich von 0,3% nicht überschritten werden.

Scheinfugen und Risse im Estrich sind kraftschlüssig mit Kunstharz vor
dem Verlegen der Beläge zu schließen.

Fußbodeneinläufe erhalten im Anschlussbereich zusätzlich ein leichtes
Gefälle. Die wasserführende Schicht muss grundsätzlich mit Gefälle zu
den Einläufen verlaufen. Werden vor oder bei der Ausführung
diesbezügliche Probleme erkennbar, ist die Bauleitung zu informieren und
mit ihr gemeinsam eine Lösung der Probleme zu suchen.

Es darf keine starre Verbindung zwischen Sockelleisten bzw.
Sockelplatten und dem Belag entstehen; eine elastische Verfugung ist
hier erforderlich. Hierauf ist insbesondere bei Stufenbelägen zu achten,

Werden Bodenbeläge mit rutschhemmenden Eigenschaften verlangt, ist der
Nachweis für den jeweiligen Anwendungsfall nachzuweisen.

Die Dickbettverlegung von Bodenplatten ist erst nach ausreichender
Erhärtung des Verlegemörtels zu verfugen. Ist eine Imprägnierung
vorgesehen (z.B. bei Cotto-Platten), ist erst nach der Imprägnierung
(gemäß Herstellervorschrift) zu verfugen.

Wandbekleidungen

Bei Fliesen ohne Randglasur sind an allen sichtbaren Kanten
Kantenprofile einzubauen, die farblich auf die Fliesen abgestimmt sein
müssen.

Der Fliesenschnitt ist in Abhängigkeit vom Rastermaß auf die Lage
sanitärer Einrichtungen, Befestigungen, Armaturen, Schalter, Steckdosen
u. ä. mit der Bauleitung abzustimmen. Sofern Dosen oder Kästen für
Installationen nur lose oder geheftet angebracht sind, sind sie bei der
Verlegung der Platten endgültig zu fixieren.

Der Auftragnehmer hat sich beim Befestigen von Bauteilen zu
vergewissern, dass durch die Befestigungsmittel keine Beschädigungen
nicht sichtbarer Leitungen und Rohre entstehen

Einrichtungsgegenstände

Wannen oder Brausetassen auf schwimmendem Estrich müssen durch
geschlossenzelligen Schaumstoffstreifen, 10 mm dick, von den
flankierenden, ungefliesten Wänden getrennt werden.

Sind vom Auftragnehmer Bauteile einzubauen, die den Anschluss an den
Potentialausgleich erfordern, darf dieser nur von einem
Elektrofachbetrieb ausgeführt werden; fehlt ein solcher, ist die
Bauleitung zu informieren.

Einläufe mit Geruchverschluss sind mit Wasser zu füllen.

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## Zusätzlicher Text
Tischlerarbeiten

Mitgeltende Normen und Regeln

Allgemeines

Es gelten die Allgemeinen Technischen Vertragsbedingungen ATV DIN 18355
mit Berücksichtigung der zum Vertragsschluss gültigen Fassung einschl.
der Änderungen entsprechender Normen und Regeln, Berichtigungen und
Beiblätter.

Soweit in der Leistungsbeschreibung auf Technische Spezifikationen, z.
B. nationale Normen, mit denen Europäische Normen umgesetzt werden,
europäische technische Zulassungen, gemeinsame technische
Spezifikationen, internationale Normen, Bezug genommen wird, werden auch
ohne den ausdrücklichen Zusatz: ?oder gleichwertig?, immer gleichwertige
Technische Spezifikationen in Bezug genommen.

DIN 16830-2
Fensterprofile aus hochschlagzähem Polyvinylchlorid (PVC-HI), weiß;
Anforderungen

DIN 16830-3
Fensterprofile aus hochschlagzähem Polyvinylchlorid (PVC-HI) - Teil 3:
Profile mit beschichteten, farbigen Oberflächen; Anforderungen

DIN 18095-1
Türen; Rauchschutztüren; Begriffe und Anforderungen

DIN 18540
Abdichten von Außenwandfugen im Hochbau mit Fugendichtstoffen

DIN 18542
Abdichten von Außenwandfugen mit imprägnierten Fugendichtungsbändern aus
Schaumkunststoff - Imprägnierte Fugendichtungsbänder - Anforderungen und
Prüfung

DIN 18545-1
Abdichten von Verglasungen mit Dichtstoffen; Anforderungen an Glasfalze

DIN 52270
Prüfung von Mineralwolle-Dämmstoffen - Begriffe, Lieferformen,
Lieferarten

DIN EN 300
Platten aus langen, flachen, ausgerichteten Spänen (OSB) - Definitionen,
Klassifizierung und Anforderungen

DIN EN 335-1
Dauerhaftigkeit von Holz und Holzprodukten - Definition der
Gebrauchsklassen - Teil 1: Allgemeines

DIN EN 335-2
Dauerhaftigkeit von Holz und Holzprodukten - Definition der
Gebrauchsklassen - Teil 2: Anwendung bei Vollholz

DIN EN 350-1
Dauerhaftigkeit von Holz und Holzprodukten - Natürliche Dauerhaftigkeit
von Vollholz - Teil 1: Grundsätze für die Prüfung und Klassifikation der
natürlichen Dauerhaftigkeit von Holz

DIN EN 350-2
Dauerhaftigkeit von Holz und Holzprodukten - Natürliche Dauerhaftigkeit
von Vollholz - Teil 2: Leitfaden für die natürliche Dauerhaftigkeit und
Tränkbarkeit von ausgewählten Holzarten von besonderer Bedeutung in
Europa

DIN EN 385
Keilzinkenverbindungen im Bauholz - Leistungs- und Mindestanforderung an
die Herstellung

DIN EN 438-2
Dekorative Hochdruck-Schichtpressstoffplatten (HPL) - Platten auf Basis
härtbarer Harze (Schichtpressstoffe) - Teil 2: Bestimmung der
Eigenschaften

DIN EN 438-3
Dekorative Hochdruck-Schichtpressstoffplatten (HPL) - Platten auf Basis
härtbarer Harze (Schichtpressstoffe) - Teil 3: Klassifizierung und
Spezifikationen für Schichtpressstoffe mit einer Dicke kleiner als 2 mm,
vorgesehen zum Verkleben auf ein Trägermaterial

DIN EN 438-4
Dekorative Hochdruck-Schichtpressstoffplatten (HPL) - Platten auf Basis
härtbarer Harze (Schichtpressstoffe) - Teil 4: Klassifizierung und
Spezifikationen für Kompakt-Schichtpressstoffe mit einer Dicke von 2 mm
und größer

DIN EN 438-5
Dekorative Hochdruck-Schichtpressstoffplatten (HPL) - Platten auf Basis
härtbarer Harze (Schichtpressstoffe) - Teil 5: Klassifizierung und
Spezifikationen für Schichtpressstoffe für Fußböden mit einer Dicke
kleiner 2 mm, vorgesehen zum Verkleben auf ein Trägermaterial

DIN EN 438-6
Dekorative Hochdruck-Schichtpressstoffplatten (HPL) - Platten auf Basis
härtbarer Harze (Schichtpressstoffe) - Teil 6: Klassifizierung und
Spezifikationen für Kompakt-Schichtpressstoffe für die Anwendung im
Freien mit einer Dicke von 2 mm und größer

DIN EN 438-7
Dekorative Hochdruck-Schichtpressstoffplatten (HPL) - Platten auf Basis
härtbarer Harze (Schichtpressstoffe) - Teil 7: Kompaktplatten und
HPL-Mehrschicht-Verbundplatten für Wand- und Deckenbekleidungen für
Innen- und Außenanwendung

DIN EN 438-8
Dekorative Hochdruck-Schichtpressstoffplatten (HPL) - Platten auf Basis
härtbarer Harze (Schichtpressstoffe) - Teil 8: Klassifizierung und
Spezifikationen für Design-Schichtpressstoffe

DIN EN 438-9
Dekorative Hochdruck-Schichtpressstoffplatten (HPL) - Platten auf Basis
härtbarer Harze (Schichtpressstoffe) - Teil 9: Klassifizierung und
Spezifikationen für Schichtpressstoffe mit alternativem Kernaufbau

DIN EN 460
Dauerhaftigkeit von Holz und Holzprodukten - Natürliche Dauerhaftigkeit
von Vollholz - Leitfaden für die Anforderungen an die Dauerhaftigkeit
von Holz für die Anwendung in den Gefährdungsklassen

DIN EN 826
Wärmedämmstoffe für das Bauwesen - Bestimmung des Verhaltens bei
Druckbeanspruchung

DIN EN 1192
Türen - Klassifizierung der Festigkeitsanforderungen

DIN EN 1522
Fenster, Türen, Abschlüsse; Durchschusshemmung

DIN EN 12207
Fenster und Türen - Luftdurchlässigkeit - Klassifizierung

DIN EN 12208
Fenster und Türen - Schlagregendichtheit - Klassifizierung

DIN EN 12210
Fenster und Türen - Widerstandsfähigkeit bei Windlast - Klassifizierung

DIN EN 14220
Holz und Holzwerkstoffe in Außenfenstern, Außentüren und Außentürzargen
- Anforderungen und Spezifikationen

DIN EN 16014
Möbelbeschläge - Festigkeit und Dauerhaltbarkeit von
Verschlussmechanismen

DIN EN ISO 1163-1
Kunststoffe - Weichmacherfreie Polyvinylchlorid (PVC-U)-Formmassen -
Teil 1: Bezeichnungssystem und Basis für Spezifikationen

VDI 2719
Schalldämmung von Fenstern und deren Zusatzeinrichtungen

ift FE-06/1
Prüfung von mechanischen und stumpf geschweißten T-Verbindungen bei
Kunststofffenstern
Herausgeber: ift Rosenheim e.V.

ift FE-07/1
Hochwasserbeständige Fenster und Türen - Anforderungen, Prüfung,
Klassifizierung
Herausgeber: ift Rosenheim e.V.

ift FE-08/1
Rahmeneckverbindungen für Holzfenster  Anforderung, Prüfung und
Bewertung
Herausgeber: ift Rosenheim e.V.

ift FE-09/1
Schweißeckverbinder; Anforderungen, Prüfungen und Bewertungen
Herausgeber: ift Rosenheim e.V.

ift FE-11/1
Nutzungssicherheit an kraftbetätigten Fenstern und Fenstertüren
Herausgeber: ift Rosenheim e.V.

ift FE-13/1
Eignung von Kunststofffensterprofilen  Prüfung und Klassifizierung
Herausgeber: ift Rosenheim e.V.

ift HO-10/1
Massive, keilgezinkte und lamellierte Profile für Holzfenster.
Anforderung und Prüfung
Herausgeber: ift Rosenheim e.V.

ift HO-11/1
Visuelle Beurteilung von Innentürelementen aus Holz und Holzwerkstoffen
sowie anderen Materialien
Herausgeber: ift Rosenheim e.V.

ift MO-01/1
Baukörperanschluss von Fenstern Teil 1 Verfahren zur Ermittlung der
Gebrauchstauglichkeit von Abdichtungssystemen
Herausgeber: ift Rosenheim e.V.

ift-Richtlinie
Verklebungen an Holzfenstern - Teil 1: Lamellierte und in der Länge
durch Keilzinkenverbindungen verbundene Profile
Herausgeber: ift Rosenheim e.V.

ift-Richtlinie
Verklebungen an Holzfenstern - Teil 2: Verklebung von Rahmenverbindungen

Herausgeber: ift Rosenheim e.V.

IVD-Merkblatt Nr. 4:
Abdichten von Fugen im Hochbau mit aufzuklebenden Elastomer-Fugenbändern

Herausgeber: Industrieverband Dichtstoffe e.V. (IVD)

IVD-Merkblatt Nr. 9:
Spritzbare Dichtstoffe in der Anschlussfuge für Fenster und Außentüren
Herausgeber: Industrieverband Dichtstoffe e.V. (IVD)

IVD-Merkblatt Nr. 10:
Glasabdichtung am Holzfenster mit Dichtstoffen
Herausgeber: Industrieverband Dichtstoffe e.V. (IVD)

IVD-Merkblatt Nr. 12:
Die Überstreichbarkeit von bewegungsausgleichenden Dichtstoffen im
Hochbau
Herausgeber: Industrieverband Dichtstoffe e.V. (IVD)

IVD-Merkblatt Nr. 13:
Glasabdichtung an Holz-Metall-Fensterkonstruktionen mit Dichtstoffen
Herausgeber: Industrieverband Dichtstoffe e.V. (IVD)

IVD-Merkblatt Nr. 20:
Fugenabdichtung an Holzbauteilen und Holzwerkstoffen
Herausgeber: Industrieverband Dichtstoffe e.V. (IVD)

RAL-GZ 716/1
Kunststoff-Fenster - Gütesicherung
Abschnitte 1 bis 3

Technische Richtlinie Nr. 20
Leitfaden zur Montage von Fenstern und Haustüren mit
Anwendungsbeispielen
Herausgeber: Institut des Glaserhandwerks für Verglasungstechnik und
Fensterbau, Hadamar

VdS 2021
Baustellen
Herausgeber: VdS Schadenverhütung, Köln

VFF HM.01
Richtlinie für Holz-Metall-Fenster-Konstruktionen
Herausgeber: Verband der Fenster- und Fassadenhersteller e.V. (VFF)

VFF HM.02
Richtlinie für Holz-Metall-Fassadenkonstruktionen
Herausgeber: Verband der Fenster- und Fassadenhersteller e.V.

VFF HO.01
Klassifizierung von Beschichtungen für Holzfenster, Holz-Metall-Fenster
und -Außentüren
Herausgeber: Verband der Fenster- und Fassadenhersteller e.V. (VFF)

VFF HO.02
Auswahl der Holzqualität für Holzfenster und -Haustüren
Herausgeber: Verband der Fenster- und Fassadenhersteller e.V. (VFF)

VFF HO.03
Anforderungen an Beschichtungssysteme von Holzfenstern und Haustüren
Herausgeber: Verband der Fenster- und Fassadenhersteller e.V. (VFF)

VFF HO.04
Empfehlungen zur Qualitätssicherung von Beschichtungssystemen
Herausgeber: Verband der Fenster- und Fassadenhersteller e.V. (VFF)

VFF HO.05
Richtlinie zur visuellen Beurteilung einer fertigbehandelten Oberfläche
bei Holzfenstern und -Außentüren
Herausgeber: Verband der Fenster- und Fassadenhersteller e.V. (VFF)

VFF HO.06-1
Holzarten für den Fensterbau  Teil 1: Eigenschaften, Holzartentabelle -
Holzarten zur Herstellung maßhaltiger Bauteile (Fenster, Außentüren)
Herausgeber: Verband der Fenster- und Fassadenhersteller e.V.

VFF HO.06-2
Holzarten für den Fensterbau - Teil 2: Holzarten zur Verwendung in
geschützten Holzkonstruktionen
Herausgeber: Verband der Fenster- und Fassadenhersteller e.V.

VFF HO.06-3
Holzarten für den Fensterbau - Teil 3: Holzarten für den Innenausbau als
dekorative Sichtflächen für lamellierte Fensterkanteln
Herausgeber: Verband der Fenster- und Fassadenhersteller e.V.

VFF HO.06-4
Holzarten für den Fensterbau - Teil 4: Modifizerte Hölzer
Herausgeber: Verband der Fenster- und Fassadenhersteller e.V.

VFF HO.08
Maßnahmen zum Schutz von Fenstern und Außentüren während der Bauphase
Herausgeber: Verband der Fenster- und Fassadenhersteller e.V. (VFF)

VFF HO.09
Runderneuerung von Kastenfenstern aus Holz
Herausgeber: Verband der Fenster- und Fassadenhersteller e.V. (VFF)

VFF HO.10
Wetterschutzschienen an Holzfenstern
Herausgeber: Verband der Fenster- und Fassadenhersteller e.V. (VFF)

VFF KB.01
Kraftbetätigte Fenster
Herausgeber: Verband der Fenster- und Fassadenhersteller e.V. (VFF)

VFF KB.02
Anschluss elektrischer Bauteile im Fenster- und Fassadenbau
Herausgeber: Verband der Fenster- und Fassadenhersteller e.V. (VFF)

VFF KU.01
Visuelle Beurteilung von Oberflächen von Kunststofffenster- und
Türelementen
Herausgeber: Verband der Fenster- und Fassadenhersteller e.V. (VFF)

Angaben zu Stoffen und Bauteilen

Holzwerkstoffe müssen das RAL-Umweltzeichen 76 haben.

Holz muss frei von holzzerstörenden Pilzen und Insekten sein. Es darf
keine Markröhren und Querrisse aufweisen.

Bei wesentlichen - von der Holzart abhängigen - Unterschieden zwischen
Kern- und Splintholz soll an sichtbaren Stellen bei nicht deckenden
Beschichtungen kein Splint zu sehen sein.

Pfropfen und Dübel im sichtbaren Bereich müssen von gleicher Holzart und
Faserrichtung sein.

Angaben zur Ausführung

Allgemeines

Vor Ausführungsbeginn hat der Auftragnehmer mit dem Auftraggeber
festzulegen, wo das zu verwendende Material auf der Baustelle gelagert
werden kann, um gegenseitige Störungen der am Bau beteiligten Handwerker
während der Bauausführung zu vermeiden.

Vor der Durchführung von Stemm-, Bohr- und Einsetzarbeiten an Estrichen
sowie geputzten Wänden und Decken sind Leitungen mit einem Suchgerät zu
orten.

Malerarbeiten dürfen durch montierte Beschläge nicht erschwert werden.
Dem Auftragnehmer steht es frei, Beschläge - soweit technisch möglich -
erst nach Abschluss der Malerarbeiten einzubauen. Das Öffnen und
Schließen von Fenstern und Türen muss jedoch möglich sein.

Säulen von Schwenkarmaufzügen dürfen nicht zwischen Balkonen oder
Kragplatten eingespannt werden; beim Einspannen in Mauerwerksöffnungen
sind diese vor Beschädigungen zu schützen, nach Möglichkeit sind
Fensterwinkel zu verwenden.

Alle Maße sind vor der Ausführung am Bau zu überprüfen, sofern keine
Detailzeichnungen mit verbindlichen Maßangaben vorliegen.

Vor Beginn der Arbeiten sind die tatsächlichen Einbauhöhen bezogen auf
das gesamte Ausbausystem mit der Bauleitung abzustimmen, wenn
unzulässige Toleranzen oder Änderungen des geplanten Fußbodenaufbaus
festgestellt oder vermutet werden.

Bei Schleifarbeiten im Trockenverfahren sind Absauggeräte zu verwenden.

Sind Schleifen und Spachteln vorgesehen, so bleiben die Anzahl der
Schleifgänge und Spachtelaufträge sowie die Wahl der richtigen Körnung
dem Auftragnehmer überlassen und sind auf die vorgesehene Beschichtung
einzustellen.

Elastische Fugen sind grundsätzlich zu hinterfüllen, um eine
Dreiflankenhaftung zu vermeiden. Als Hinterfüllung sind
geschlossenzellige, nicht saugende Materialien zu verwenden.

Fenster und Fenstertüren

Fensteranschlussfugen sind raumseitig luftdicht herzustellen.

Der Aus- und Einbau von Fenstern und Türen zum Austausch oder zur
Aufarbeitung ist so aufeinander abzustimmen, dass der Witterungsschutz
des Gebäudes zu jeder Zeit gewährleistet ist. Dem Auftragnehmer steht es
frei, stattdessen auf seine Kosten die Öffnungen vorübergehend
provisorisch zu schließen; dabei muss das Provisorium lichtdurchlässig
sein. Zur Aufarbeitung hat der Auftragnehmer die Wahl, ob das auf der
Baustelle oder in der Werkstatt erfolgt. Entscheidet er sich für die
Werkstatt, wird der Transport nicht gesondert vergütet.

Vom Auftragnehmer sind auf Verlangen Detailzeichnungen über die
Ausbildung der Fensterprofile sowie der Anschlüsse zum Bauwerk und zu
den Fensterbänken vorzulegen

Elastische Dichtstoffe müssen überstreichbar sein.

Die Angaben des Systemherstellers der Kunststofffensterprofile sind
bindend für die konstruktive Ausbildung und die Materialauswahl.
Insbesondere sind die zusätzlichen Verstärkungen bei Veränderung der
Fenstergröße zu beachten. Die Herstellerrichtlinien sind auf Verlangen
vorzulegen.

Wenn im Leistungstext nichts anderes vorgegeben wird, gilt die
Schallschutzklasse 2 nach VDI 2719.

Türen

Die Öffnungsrichtung von Türen ist vor der Bestellung oder Fertigung der
Türen vor Ort gemeinsam mit dem Auftraggeber oder der Bauleitung
endgültig festzulegen.

Transparente Scheiben von Türblättern sind mit einem deutlich sichtbaren
Klebestreifen zu markieren. Der Klebestreifen muss sich rückstandfrei
entfernen lassen. Das Entfernen geschieht durch den Auftraggeber.

Nach dem Einbau der Zargen sind die Türblätter der Innentüren verpackt
beim Auftragnehmer zwischenzulagern. Die Endmontage erfolgt nach
Abschluss anderer Arbeiten in Abstimmung mit der Bauleitung.

Nach dem Einbau der Zargen sind die Türblätter der Innentüren verpackt
auf der Baustelle in einem vom Auftraggeber zur Verfügung gestellten
Raum zwischenzulagern. Der Auftragnehmer hat diesen Raum verschließbar
zu machen. Die Endmontage erfolgt nach Abschluss anderer Arbeiten in
Abstimmung mit der Bauleitung.

Einbaumöbel

Schiebetüren von Schränken müssen mit auf das Türgewicht abgestimmten
Schiebetürbeschlägen ausgeführt werden. Sofern in dem Leistungstext
keine konkreteren Vorgaben gemacht werden, müssen die Führungen
mindestens aus Kunststoffprofilen bestehen, einfache Nuten im Holz sind
nicht zulässig.

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## Zusätzlicher Text
Parkett- und Holzpflasterarbeiten

Mitgeltende Normen und Regeln

Allgemeines

Es gelten die Allgemeinen Technischen Vertragsbedingungen ATV DIN 18356,
DIN 18367 mit Berücksichtigung der zum Vertragsschluss gültigen Fassung
einschl. der Änderungen entsprechender Normen und Regeln, Berichtigungen
und Beiblätter.

Soweit in der Leistungsbeschreibung auf Technische Spezifikationen, z.
B. nationale Normen, mit denen Europäische Normen umgesetzt werden,
europäische technische Zulassungen, gemeinsame technische
Spezifikationen, internationale Normen, Bezug genommen wird, werden auch
ohne den ausdrücklichen Zusatz: ?oder gleichwertig?, immer gleichwertige
Technische Spezifikationen in Bezug genommen.

DIN 52270
Prüfung von Mineralwolle-Dämmstoffen - Begriffe, Lieferformen,
Lieferarten

DIN 68125-1
Fußleisten aus europäischen (außer nordischen) Hölzern

DIN 68125-2
Fußleisten aus nordischem Nadelholz

DIN EN 826
Wärmedämmstoffe für das Bauwesen - Bestimmung des Verhaltens bei
Druckbeanspruchung

DIN EN 13442
Holzfußböden und Wand- und Deckenbekleidungen aus Holz - Bestimmung der
chemischen Widerstandsfähigkeit

DIN EN 13647
Holzfußböden und Wand- und Deckenbekleidungen aus Holz - Bestimmung
geometrischer Eigenschaften

DIN EN 13696
Holzfußböden - Prüfverfahren zur Bestimmung der Verformbarkeit und der
Beständigkeit gegen Verschleiß und gegen Stoßbeanspruchung

DIN EN 13990
Holzfußböden - Massive Nadelholz-Fußbodendielen

DIN EN 14342
Parkett und Holzfußböden - Eigenschaften, Bewertung der Konformität und
Kennzeichnung

DIN EN 14762
Holzfußböden - Probenahme und Bewertung der Konformität

Merkblatt
Schnittstellenkoordination bei Flächenheizungs- und
Flächenkühlungssystemen in Neubauten
Bundesverband Flächenheizungen e.V. in Zusammenarbeit mit dem
Fachverband Deutsches Fliesengewerbe im ZDB

Merkblatt
Schnittstellenkoordination Flächenheizungs- und Flächenkühlsysteme in
bestehenden Gebäuden
Bundesverband Flächenheizungen e.V. in Zusammenarbeit mit dem
Fachverband Deutsches Fliesengewerbe im ZDB

BVF Fachinformation Flächenheizung
Sammlung der BVF-Richtlinien, Herausgeber Bundesverband Flächenheizungen
und Flächenkühlungen e.V.

IVD-Merkblatt Nr. 20:
Fugenabdichtung an Holzbauteilen und Holzwerkstoffen
Herausgeber: Industrieverband Dichtstoffe e.V. (IVD)

IVK TKB-1
Kleben von Parkett
Herausgeber: Industrieverband Klebstoffe e.V.

IVK TKB-6
Spachtelzahnungen für Bodenbelag-, Parkett- und Fliesenarbeiten
Herausgeber: Industrieverband Klebstoffe e.V.

IVK TKB-9
Technische Beschreibung und Verarbeitung von Bodenspachtelmassen
Herausgeber: Industrieverband Klebstoffe e.V.

IVK TKB-10
Holzwerkstoffplatten als Verlegeuntergrund
Herausgeber: Industrieverband Klebstoffe e.V.

Merkblatt Nr. 2
Trocknung von Calciumsulfat-Fließestrichen
Herausgeber: Industrieverband WerkMörtel e.V. (IWM) und andere

Merkblatt Nr. 4
Beurteilung und Behandlung der Oberflächen von
Calciumsulfat-Fließestrichen
Herausgeber: Industrieverband WerkMörtel e.V. (IWM) und andere

VdS 2021
Baustellen
Herausgeber: VdS Schadenverhütung, Köln

(FREIE ANGABEN)

Angaben zu Stoffen und Bauteilen

Das eingebaute Material muss dem Muster entsprechen; eine Bestätigung
des Musters durch den Auftraggeber ist einzuholen.

Die Wahl des Klebers bleibt dem Auftragnehmer überlassen, wenn im
Leistungstext kein bestimmter Kleber vorgegeben ist. Die Klebstoffe sind
nach den Verarbeitungsvorschriften der Hersteller zu verarbeiten.

Es dürfen nur Vorstriche und Kleber verwendet werden, die zu den
Ersatzstoffen nach TRGS 610 zählen.

Es dürfen nur Oberflächenbehandlungsmittel verwendet werden, die zu den
Ersatzstoffen nach TRGS 617 zählen, sofern keine Ersatzverfahren im
Leistungstext vorgegeben werden.

(FREIE ANGABEN)

Angaben zur Ausführung

Allgemeines

Vor Ausführungsbeginn hat der Auftragnehmer mit dem Auftraggeber
festzulegen, wo das zu verwendende Material auf der Baustelle gelagert
werden kann, um gegenseitige Störungen der am Bau beteiligten Handwerker
während der Bauausführung zu vermeiden.

Vor der Durchführung von Stemm-, Bohr- und Einsetzarbeiten an Estrichen
sowie geputzten Wänden und Decken sind Leitungen mit einem Suchgerät zu
orten.

Säulen von Schwenkarmaufzügen dürfen nicht zwischen Balkonen oder
Kragplatten eingespannt werden; beim Einspannen in Mauerwerksöffnungen
sind diese vor Beschädigungen zu schützen, nach Möglichkeit sind
Fensterwinkel zu verwenden.

Alle Maße sind vor der Ausführung am Bau zu überprüfen, sofern keine
Detailzeichnungen mit verbindlichen Maßangaben vorliegen.

Vor Beginn der Arbeiten sind die tatsächlichen Einbauhöhen bezogen auf
das gesamte Ausbausystem mit der Bauleitung abzustimmen, wenn
unzulässige Toleranzen oder Änderungen des geplanten Fußbodenaufbaus
festgestellt oder vermutet werden.

Bei Schleifarbeiten im Trockenverfahren sind Absauggeräte zu verwenden.

Sind Schleifen und Spachteln vorgesehen, so bleiben die Anzahl der
Schleifgänge und Spachtelaufträge sowie die Wahl der richtigen Körnung
dem Auftragnehmer überlassen und sind auf die vorgesehene Beschichtung
einzustellen.

Werkseitig versiegeltes Parkett ist mit besonderer Vorsicht einzubauen.
Kratzer und Eindrücke gelten als wesentliche Mängel. Eine
Nachversiegelung auf der Baustelle wird nicht anerkannt.

Wenn im Leistungstext keine Verlegerichtung vorgegeben ist, ist diese
vor Beginn der Verlegung mit dem Auftraggeber abzustimmen.

Zu verlegendes Material innerhalb einer zusammenhängenden Fläche muss
aus einer gemeinsamen Charge stammen.

(FREIE ANGABEN)

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## Zusätzlicher Text
Maler- und Lackierarbeiten

Mitgeltende Normen und Regeln

Allgemeines

Es gelten die Allgemeinen Technischen Vertragsbedingungen ATV DIN 18363
mit Berücksichtigung der zum Vertragsschluss gültigen Fassung einschl.
der Änderungen entsprechender Normen und Regeln, Berichtigungen und
Beiblätter.

Soweit in der Leistungsbeschreibung auf Technische Spezifikationen, z.
B. nationale Normen, mit denen Europäische Normen umgesetzt werden,
europäische technische Zulassungen, gemeinsame technische
Spezifikationen, internationale Normen, Bezug genommen wird, werden auch
ohne den ausdrücklichen Zusatz: ?oder gleichwertig?, immer gleichwertige
Technische Spezifikationen in Bezug genommen.

DIN 2403
Kennzeichnung von Rohrleitungen nach dem Durchflussstoff

DIN 2404
Kennfarben für Heizungsrohrleitungen

DIN 6173-1
Farbabmusterungen; Allgemeine Farbabmusterungsbedingungen

DIN EN ISO 4628
Normenreihe: Beschichtungsstoffe - Beurteilung von Beschichtungsschäden
- Bewertung der Menge und Größe von Schäden und der Intensität von
gleichmäßigen Veränderungen im Aussehen

AGI-K10
Schutz von Beton Oberflächenbehandlung; Imprägnierung, Versiegelung,
Beschichtung
Herausgeber: Arbeitsgemeinschaft Industriebau (AGI)

AGI-S20-1
Schutz von Baukonstruktionen mit Beschichtungssystemen gegen chemische
Angriffe (Säureschutzbau) - Anforderungen an den Untergrund
Herausgeber: Arbeitsgemeinschaft Industriebau (AGI)

AGI-S20-2
Schutz von Baukonstruktionen mit Beschichtungssystemen gegen chemische
Angriffe (Säureschutzbau) - Beschichtungssysteme
Herausgeber: Arbeitsgemeinschaft Industriebau (AGI)

AGI-S20-3
Schutz von Baukonstruktionen mit Beschichtungssystemen gegen chemische
Angriffe (Säureschutzbau) - Ausführungsdetails
Herausgeber: Arbeitsgemeinschaft Industriebau (AGI)

BFS Merkblatt 2
Imprägnierungen und Beschichtungen auf Kalksandstein-Sichtmauerwerk
Herausgeber: Bundesausschuss Farbe und Sachwertschutz (BFS)

BFS Merkblatt 4
Zinkstaubbeschichtungen
Herausgeber: Bundesausschuss Farbe und Sachwertschutz (BFS)

BFS Merkblatt 5
Beschichtungen auf Zink und verzinktem Stahl
Herausgeber: Bundesausschuss Farbe und Sachwertschutz (BFS)

BFS Merkblatt 6
Beschichtungen auf Bauteilen aus Aluminium
Herausgeber: Bundesausschuss Farbe und Sachwertschutz (BFS)

BFS Merkblatt 7
Prüfrichtlinien für Wandbekleidungen vor der Verarbeitung
Herausgeber: Bundesausschuss Farbe und Sachwertschutz (BFS)

BFS Merkblatt 8
Innenbeschichtungen, Tapezier- und Klebearbeiten auf Betonflächen
Herausgeber: Bundesausschuss Farbe und Sachwertschutz (BFS)

BFS Merkblatt 9
Beschichtungen auf mineralischem Außenputz
Herausgeber: Bundesausschuss Farbe und Sachwertschutz (BFS)

BFS Merkblatt 10
Beschichtungen, Tapezier- und Klebearbeiten auf Innenputz
Herausgeber: Bundesausschuss Farbe und Sachwertschutz (BFS)

BFS Merkblatt 11
Beschichtungen, Tapezier- und Klebearbeiten auf Porenbeton
Herausgeber: Bundesausschuss Farbe und Sachwertschutz (BFS)

BFS Merkblatt 12
Oberflächenbehandlung von Gipsplatten (Gipskartonplatten) und
Gipsfaserplatten
Herausgeber: Bundesausschuss Farbe und Sachwertschutz (BFS)

BFS Merkblatt 13
Beschichtungen auf Ziegel-Sichtmauerwerk
Herausgeber: Bundesausschuss Farbe und Sachwertschutz (BFS)

BFS Merkblatt 14
Beschichtungen von Platten aus Faserzement und Asbestzement
Herausgeber: Bundesausschuss Farbe und Sachwertschutz (BFS)

BFS Merkblatt 15
Brandschutzbeschichtungen auf Holz, Holzwerkstoffen und Stahlbauteilen
Herausgeber: Bundesausschuss Farbe und Sachwertschutz (BFS)

BFS Merkblatt 17
Beschichtungen, Tapezier- und Klebearbeiten auf Wänden aus
Wandbauplatten aus Gips
Herausgeber: Bundesausschuss Farbe und Sachwertschutz (BFS)

BFS Merkblatt 18
Beschichtungen auf Holz und Holzwerkstoffen im Außenbereich
Herausgeber: Bundesausschuss Farbe und Sachwertschutz (BFS)

BFS Merkblatt 19
Risse in Außenputzen - Beschichtungen und Armierung
Herausgeber: Bundesausschuss Farbe und Sachwertschutz (BFS)

BFS Merkblatt 19.1
Risse in unverputztem und verputztem Mauerwerk, in Gipskartonplatten und
ähnlichen Stoffen auf Unterkonstruktionen; Ursachen und
Bearbeitungsmöglichkeiten
Herausgeber: Bundesausschuss Farbe und Sachwertschutz (BFS)

BFS Merkblatt 20
Beurteilung des Untergrundes für Beschichtungs- und Tapezierarbeiten,
Maßnahmen zur Beseitigung von Schäden
Herausgeber: Bundesausschuss Farbe und Sachwertschutz (BFS)

BFS Merkblatt 20.1
Beurteilung des Untergrundes für Putzarbeiten: Maßnahmen zur Beseitigung
von Schäden
Herausgeber: Bundesausschuss Farbe und Sachwertschutz (BFS)

BFS Merkblatt 22
Beschichtungen auf Kunststoff im Hochbau
Herausgeber: Bundesausschuss Farbe und Sachwertschutz (BFS)

BFS Merkblatt 24
Beschichtungen auf pulverlackierten Bauteilen
Herausgeber: Bundesausschuss Farbe und Sachwertschutz (BFS)

BFS Merkblatt 25
Richtlinien zur Beurteilung von Farbübereinstimmungen und
Farbabweichungen
Herausgeber: Bundesausschuss Farbe und Sachwertschutz (BFS)

BFS Merkblatt 26
Farbveränderung von Beschichtungen im Außenbereich
Herausgeber: Bundesausschuss Farbe und Sachwertschutz (BFS)

IVD-Merkblatt Nr. 12:
Die Überstreichbarkeit von bewegungsausgleichenden Dichtstoffen im
Hochbau
Herausgeber: Industrieverband Dichtstoffe e.V. (IVD)

IVD-Merkblatt Nr. 14:
Dichtstoffe und Schimmelpilzbefall
Herausgeber: Industrieverband Dichtstoffe e.V. (IVD)

IVD-Merkblatt Nr. 20:
Fugenabdichtung an Holzbauteilen und Holzwerkstoffen
Herausgeber: Industrieverband Dichtstoffe e.V. (IVD)

MB 405
Merkblatt 405: Korrosionsschutz von Stahlkonstruktionen durch
Beschichtungssysteme
Herausgeber: Stahl-Informations-Zentrum

RAL-GZ 841
Anti-Graffiti - Gütesicherung

VFF Al.02
Visuelle Beurteilung von organisch beschichteten (lackierten)
Oberflächen auf Aluminium
Herausgeber: Verband der Fenster- und Fassadenhersteller e.V. (VFF)

VFF HO.01
Klassifizierung von Beschichtungen für Holzfenster, Holz-Metall-Fenster
und -Außentüren
Herausgeber: Verband der Fenster- und Fassadenhersteller e.V. (VFF)

VFF HO.03
Anforderungen an Beschichtungssysteme von Holzfenstern und Haustüren
Herausgeber: Verband der Fenster- und Fassadenhersteller e.V. (VFF)

VFF HO.04
Empfehlungen zur Qualitätssicherung von Beschichtungssystemen
Herausgeber: Verband der Fenster- und Fassadenhersteller e.V. (VFF)

VFF HO.05
Richtlinie zur visuellen Beurteilung einer fertigbehandelten Oberfläche
bei Holzfenstern und -Außentüren
Herausgeber: Verband der Fenster- und Fassadenhersteller e.V. (VFF)

VFF St.01
Beschichten von Stahlteilen im Metallbau
Herausgeber: Verband der Fenster- und Fassadenhersteller e.V. (VFF)

VFF St.02
Visuelle Beurteilung von organisch beschichteten (lackierten)
Oberflächen auf Stahl
Herausgeber: Verband der Fenster- und Fassadenhersteller e.V. (VFF)

WTA-Merkblatt 2-3-92/D
Bestimmung der Wasserdampfdiffusion von Beschichtungsstoffen
entsprechend DIN 55945
Herausgeber: Wissenschaftlich-Technische Arbeitsgemeinschaft für
Bauwerkserhaltung und Denkmalpflege WTA e.V.

WTA-Merkblatt 2-5-97/D
Anti-Graffiti-Systeme
Herausgeber: Wissenschaftlich-Technische Arbeitsgemeinschaft für
Bauwerkserhaltung und Denkmalpflege WTA e.V.

WTA-Merkblatt 2-8-04/D
Bewertung der Wirksamkeit von Anti-Graffiti-Systemen (AGS)
Herausgeber: Wissenschaftlich-Technische Arbeitsgemeinschaft für
Bauwerkserhaltung und Denkmalpflege WTA e.V.

Angaben zu Stoffen und Bauteilen

Das eingebaute Material muss dem Muster entsprechen; eine Bestätigung
des Musters durch den Auftraggeber ist einzuholen.

Der Auftragnehmer soll für den Beschichtungsaufbau möglichst Produkte
desselben Herstellers verwenden, um das System als Ganzes zu erhalten.

Bei brandschutztechnischen Anforderungen sind die amtlichen Nachweise
(Prüfzeugnis oder Prüfbescheid oder allgemeine bauaufsichtliche
Zulassung) der Bauleitung zu übergeben.

Als ölbeständig ausgeschriebene Beschichtungsstoffe müssen eine
Zulassung für die Verwendung als Ölauffangwannenbeschichtung besitzen.

Angaben zur Ausführung

Allgemeines

Vor Ausführungsbeginn hat der Auftragnehmer mit dem Auftraggeber
festzulegen, wo das zu verwendende Material auf der Baustelle gelagert
werden kann, um gegenseitige Störungen der am Bau beteiligten Handwerker
während der Bauausführung zu vermeiden.

Bei Schleifarbeiten im Trockenverfahren sind Absauggeräte zu verwenden.

Sind Schleifen und Spachteln vorgesehen, so bleiben die Anzahl der
Schleifgänge und Spachtelaufträge sowie die Wahl der richtigen Körnung
dem Auftragnehmer überlassen und sind auf die vorgesehene Beschichtung
einzustellen.

Das Lagern von feuergefährlichen Stoffen auf der Baustelle ist nur mit
ausdrücklicher Zustimmung der Bauleitung im für die Arbeiten unbedingt
notwendigen Umfang zulässig.

Nach Aufforderung durch den Auftraggeber sind benutzte Räume innerhalb
von drei Werktagen besenrein zu räumen.

Korrosionsgefährdete Teile, die nach dem Einbau nicht mehr zugänglich
sind, müssen zuvor beschichtet werden. Der Auftragnehmer hat diese
Arbeiten nach Aufforderung durch die Bauleitung vorrangig auszuführen.

Als Gefahrstoffe nach der Gefahrstoffverordnung einzuordnende
Anstrichstoffe und Lösungsmittel dürfen grundsätzlich nur in
Originalgebinden auf der Baustelle verarbeitet werden. Ist eine
Umfüllung nicht zu vermeiden, müssen die Behälter wie das
Originalgebinde gekennzeichnet sein. Über den Verbleib von Reststoffen
kann die Bauleitung einen Nachweis verlangen.

Nach Abschluss der Arbeiten hat der Auftragnehmer dem Auftraggeber eine
Liste über die verwendeten Beschichtungsstoffe, gegliedert nach
Verwendungszweck bzw. -ort, Produktbezeichnung und Hersteller für
spätere Nachbestellungen zu übergeben.

Lagerfähiges Restmaterial ist dem Auftraggeber für spätere
Reparaturarbeiten zur Verfügung zu stellen. Restmaterial, das der
Auftragnehmer nicht übernehmen will, hat er entweder zu entsorgen oder
in seinen Besitz zu übernehmen. Nicht lagerfähiges Restmaterial sowie
Verpackungen, Behälter, Abdeckmaterial und dergleichen hat der
Auftragnehmer ebenfalls zu entsorgen. Dabei sind die einschlägigen
Vorschriften über Sonderabfall einzuhalten. Der Auftraggeber kann einen
entsprechenden Nachweis verlangen.

Farbreste, auch wenn sie in Bezug auf Umweltschutz unbedenklich sind,
dürfen nicht in die Entwässerung des Gebäudes bzw. der Außenanlagen
geschüttet werden.

Mit lösemittelhaltigen Abbeizmitteln entfernte Altanstriche gelten als
Sonderabfall im Sinne der TA Sonderabfall und sind entsprechend zu
entsorgen.

Die Arbeitstechniken für die Beschichtung sind dem Auftragnehmer
freigestellt, falls die Nutzung von Räumen - auch durch andere Gewerke -
nicht dagegen spricht und in der Leistungsbeschreibung keine bestimmte
Technik vorgeschrieben wird.

Vorhandene, ausbaubare Dichtungen an Zargen, Türen, Fenstern und
dergleichen sowie demontierbare Beschläge sind vor den Arbeiten
beschädigungsfrei zu entfernen und anschließend an ihren ursprünglichen
Stellen wieder einzubauen. Nicht ausbaubare Dichtungen und nicht
demontierbare Beschläge sind abzukleben. Bewegliche Teile sind gangbar
zu halten.

Abdeckungen von Schaltern, Steckdosen u. dgl. sind vor den Arbeiten
beschädigungsfrei abzunehmen, rückseitig zu kennzeichnen, sicher zu
lagern und nach Beendigung der Arbeiten wieder einzubauen. Können
einzelne Bauteile nicht vom Auftragnehmer ausgebaut werden, ist die
Bauleitung zu informieren, damit diese entweder den Ausbau und späteren
Einbau durch den entsprechenden Fachunternehmer ausführen lässt oder
alternativ der Abklebung statt eines Ausbaus zustimmt.

Falls Haustechnik-Leitungen zu beschichten sind, sind sie farblich
entsprechend DIN 2403 und DIN 2404 zu kennzeichnen.

Mörtelreste dürfen keinesfalls überstrichen werden, sie sind vollständig
zu entfernen.

Vor dem Überstreichen von Dichtstoffen hat sich der Auftragnehmer
Gewissheit über die Verträglichkeit der Stoffe zu verschaffen. Werden
selbst Dichtstoffe verwendet, so sind sie grundsätzlich nicht zu
überstreichen, sondern im entsprechenden Farbton auszuwählen. Fugen
unbekannter stofflicher Grundlage sollen nicht überstrichen werden, sie
sind vorher abzukleben.

Einzelteile aus Holz, wie Scheuerleisten, Ortbretter u. a., erhalten die
Schlussbeschichtung grundsätzlich erst nach dem Einbau.

Brandschutzbeschichtungen

Brandschutzbeschichtungen sind entsprechend dem Zulassungsbescheid
auszuführen. Die Beschichtungsstoffe hat der Auftragnehmer mit dem
Angebot dem Auftraggeber anzugeben, wenn sie in der
Leistungsbeschreibung nicht vorgeschrieben sind. Die vorschriftsmäßige
Herstellung der Brandschutzbeschichtung ist schriftlich zu bestätigen.

Brandschutzbeschichtungen für Stahlkonstruktionen müssen immer mit einem
bauaufsichtlich zugelassenen Anstrichsystem eines Herstellers ausgeführt
werden und alle erforderlichen Komponenten umfassen. Bei nicht
verzinktem, korrosionsgefährdetem Stahl schließt das auch die
Korrosionsschutzbeschichtung ein.

Bei der Beschichtung von Stahlprofilen ist in der Ausschreibung das
Verhältnis von Umfang zur Querschnittsfläche (U/A-Verhältnis) angegeben.
Es ist Sache des Auftragnehmers, die dafür erforderliche Schichtdicke
gemäß Herstellervorschrift oder Zulassung zu ermitteln.

Der Auftragnehmer hat an der beschichteten Konstruktion Hinweise mit
- Zulassungsnummer und Aussteller
- Ausführungsdatum
- Name und Anschrift der Firma des Auftragnehmers
- Anzahl der Schichten
- Gesamtdicke der Trockenschicht
- Art der Schlussbeschichtung
- Datum der nächsten Prüfung
- Warnungshinweis vor Aufbringen artfremder Beschichtungen
anzubringen. Der Ort oder, wenn mehrere Hinweise erforderlich sind, die
Orte der Anbringung sind mit dem Auftraggeber und der Bauleitung
abzustimmen.

Reparaturarbeiten, Sanierungsarbeiten

Beim Reinigen von Fassaden durch Strahlen mit Wasser sind ggf.
Vorsorgemaßnahmen zu treffen, dass durch Fugen oder Putzrisse kein
Wasser in die Umfassungswände eindringt. Das gilt in besonderem Maße für
verdecktes Holzfachwerk.

Bei schadstoffhaltigen Zusätzen bei Nassreinigung sind die Gerüstlagen
mit Folie so abzudecken, dass das Wasser über eine Rinne in einen
Sammelbehälter geleitet wird.

Verfahrensbedingte Vermischungen und Abfall von Strahlarbeiten sind vom
Auftragnehmer zu beseitigen und zu entsorgen. Dabei sind
Strahlmittelrückstände auch aus dem umliegenden Verkehrsraum, aus Poren,
Fugen u. dgl. und von den Gerüstböden zu entfernen.

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## Zusätzlicher Text
Bodenbelagarbeiten

Mitgeltende Normen und Regeln

Allgemeines

Es gelten die Allgemeinen Technischen Vertragsbedingungen ATV DIN 18365
mit Berücksichtigung der zum Vertragsschluss gültigen Fassung einschl.
der Änderungen entsprechender Normen und Regeln, Berichtigungen und
Beiblätter.

Soweit in der Leistungsbeschreibung auf Technische Spezifikationen, z.
B. nationale Normen, mit denen Europäische Normen umgesetzt werden,
europäische technische Zulassungen, gemeinsame technische
Spezifikationen, internationale Normen, Bezug genommen wird, werden auch
ohne den ausdrücklichen Zusatz: ?oder gleichwertig?, immer gleichwertige
Technische Spezifikationen in Bezug genommen.

DIN 4102-1
Brandverhalten von Baustoffen und Bauteilen - Teil 1: Baustoffe;
Begriffe, Anforderungen und Prüfungen

DIN 4102-14
Brandverhalten von Baustoffen und Bauteilen; Bodenbeläge und
Bodenbeschichtungen; Bestimmung der Flammenausbreitung bei Beanspruchung
mit einem Wärmestrahler

DIN 51097
Prüfung von Bodenbelägen; Bestimmung der rutschhemmenden Eigenschaft;
Nassbelastete Barfußbereiche; Begehungsverfahren; Schiefe Ebene

DIN 51130
Prüfung von Bodenbelägen - Bestimmung der rutschhemmenden Eigenschaft -
Arbeitsräume und Arbeitsbereiche mit Rutschgefahr, Begehungsverfahren -
Schiefe Ebene

DIN 66090-1
Textile Fußbodenbeläge; Anforderungen an den Aufbau, Brandverhalten

DIN EN 204
Klassifizierung von thermoplastischen Holzklebstoffen für nicht tragende
Anwendungen

DIN EN 985
Textile Bodenbeläge - Stuhlrollenprüfung

DIN EN 986
Textile Bodenbeläge - Fliesen - Bestimmung der Maßänderung infolge der
Wirkungen wechselnder Feuchte- und Temperaturbedingungen und vertikale
Flächenverformung

DIN EN 1318
Textile Bodenbeläge - Bestimmung der sichtbaren Dicke von
Rückenbeschichtungen

DIN EN 1516
Sportböden - Bestimmung des Eindruckverhaltens

DIN EN 1569
Sportböden - Bestimmung des Verhaltens bei rollender Last

DIN EN 1814
Textile Bodenbeläge - Bestimmung der Schnittkantenfestigkeit durch die
modifizierte Trommelprüfung nach Vettermann

DIN EN 1815
Elastische und textile Bodenbeläge - Beurteilung des elektrostatischen
Verhaltens

DIN EN 12103
Elastische Bodenbeläge - Presskorkunterlagen - Spezifikation

DIN EN 12529
Räder und Rollen - Möbelrollen - Rollen für Drehstühle - Anforderungen

DIN EN 13297
Textile Bodenbeläge - Einstufung von Polvlies-Bodenbelägen

DIN EN 13415
Prüfung von Klebstoffen für Bodenbeläge - Bestimmung des elektrischen
Widerstandes von Klebstoff-Filmen und Verbunden

DIN EN 13501-1
Klassifizierung von Bauprodukten und Bauarten zu ihrem Brandverhalten -
Teil 1: Klassifizierung mit den Ergebnissen aus den Prüfungen zum
Brandverhalten von Bauprodukten

DIN EN ISO 140-7
Akustik - Messung der Schalldämmung in Gebäuden und von Bauteilen - Teil
7: Messung der Trittschalldämmung von Decken in Gebäuden

DIN EN ISO 9239-1
Prüfungen zum Brandverhalten von Bodenbelägen - Teil 1: Bestimmung des
Brandverhaltens bei Beanspruchung mit einem Wärmestrahler

DIN EN ISO 10140
Normenreihe: Akustik - Messung der Schalldämmung von Bauteilen im
Prüfstand

DIN EN ISO 10874
Elastische, textile und Laminat-Bodenbeläge - Klassifizierung

DIN VDE 0100-600
Errichten von Niederspannungsanlagen - Teil 6: Prüfungen

AGI-S30
Elektrisch ableitfähige Bodenbeläge (Säureschutzbau)
Herausgeber: Arbeitsgemeinschaft Industriebau (AGI)

AGI-S40
Chemisch beständige Bodenbeläge im Rüttelverfahren (Säureschutzbau)
Herausgeber: Arbeitsgemeinschaft Industriebau (AGI)

BEB-Hinweisblatt 4.7
Planung, Verlegung von Calciumsulfatestrichen
Herausgeber: Bundesverband Estrich und Belag e.V.

BEB-Hinweisblatt 8.1
Beurteilen und Vorbereiten von Untergründen
Herausgeber: Bundesverband Estrich und Belag e.V.

BEB-Hinweisblatt 8.2
Vorbereitung zur Verlegung von Oberbelägen
Herausgeber: Bundesverband Estrich und Belag e.V.

BEB-Hinweisblatt 8.3
Arbeitsanweisung CM-Messung
Herausgeber: Bundesverband Estrich und Belag e.V.

BEB-Hinweisblatt 9.1
Oberflächenzug- und Haftzugfestigkeit von Fußböden
Herausgeber: Bundesverband Estrich und Belag e.V

Merkblatt
Schnittstellenkoordination bei Flächenheizungs- und
Flächenkühlungssystemen in Neubauten
Bundesverband Flächenheizungen e.V. in Zusammenarbeit mit dem
Fachverband Deutsches Fliesengewerbe im ZDB

Merkblatt
Schnittstellenkoordination Flächenheizungs- und Flächenkühlsysteme in
bestehenden Gebäuden
Bundesverband Flächenheizungen e.V. in Zusammenarbeit mit dem
Fachverband Deutsches Fliesengewerbe im ZDB

BGR 181
Fußböden in Arbeitsräumen und Arbeitsbereichen mit Rutschgefahr

BVF Fachinformation Flächenheizung
Sammlung der BVF-Richtlinien, Herausgeber Bundesverband Flächenheizungen
und Flächenkühlungen e.V.

IVK TKB-2
Kleben von Laminatböden
Herausgeber: Industrieverband Klebstoffe e.V.

IVK TKB-3
Kleben von Elastomer-Bodenbelägen
Herausgeber: Industrieverband Klebstoffe e.V.

IVK TKB-4
Kleben von Linoleum-Bodenbelägen
Herausgeber: Industrieverband Klebstoffe e.V.

IVK TKB-5
Kleben von Kork-Bodenbelägen
Herausgeber: Industrieverband Klebstoffe e.V.

IVK TKB-6
Spachtelzahnungen für Bodenbelag-, Parkett- und Fliesenarbeiten
Herausgeber: Industrieverband Klebstoffe e.V.

IVK TKB-7
Kleben von PVC-Bodenbelägen
Herausgeber: Industrieverband Klebstoffe e.V.

IVK TKB-8
Beurteilen und Vorbereiten von Untergründen für Bodenbelag- und
Parkettarbeiten Bodenbelägen
Herausgeber: Industrieverband Klebstoffe e.V.

IVK TKB-9
Technische Beschreibung und Verarbeitung von Bodenspachtelmassen
Herausgeber: Industrieverband Klebstoffe e.V.

IVK TKB-10
Holzwerkstoffplatten als Verlegeuntergrund
Herausgeber: Industrieverband Klebstoffe e.V.

IVK TKB-11
Verlegen von selbstliegenden Teppichfliesen und -platten
Herausgeber: Industrieverband Klebstoffe e.V.

IVK TKB-12
Kleben von Bodenbelägen mit Trockenklebstoffen
Herausgeber: Industrieverband Klebstoffe e.V.

IVK TKB-13
Kleben von textilen Bodenbelägen
Herausgeber: Industrieverband Klebstoffe e.V.

VdS 2021
Baustellen
Herausgeber: VdS Schadenverhütung, Köln

Angaben zu Stoffen und Bauteilen

Das eingebaute Material muss dem Muster entsprechen; eine Bestätigung
des Musters durch den Auftraggeber ist einzuholen.

Die Wahl des Klebers bleibt dem Auftragnehmer überlassen, wenn im
Leistungstext kein bestimmter Kleber vorgegeben ist. Die Klebstoffe sind
nach den Verarbeitungsvorschriften der Hersteller zu verarbeiten.

Es dürfen nur Vorstriche und Kleber verwendet werden, die zu den
Ersatzstoffen nach TRGS 610 zählen.

(FREIE ANGABEN)

Angaben zur Ausführung

Allgemeines

Vor Ausführungsbeginn hat der Auftragnehmer mit dem Auftraggeber
festzulegen, wo das zu verwendende Material auf der Baustelle gelagert
werden kann, um gegenseitige Störungen der am Bau beteiligten Handwerker
während der Bauausführung zu vermeiden.

Vor der Durchführung von Stemm-, Bohr- und Einsetzarbeiten an Estrichen
sowie geputzten Wänden und Decken sind Leitungen mit einem Suchgerät zu
orten.

Vor Beginn der Arbeiten sind die tatsächlichen Einbauhöhen bezogen auf
das gesamte Ausbausystem mit der Bauleitung abzustimmen, wenn
unzulässige Toleranzen oder Änderungen des geplanten Fußbodenaufbaus
festgestellt oder vermutet werden.

Bei Schleifarbeiten im Trockenverfahren sind Absauggeräte zu verwenden.

Beim Einbau von Holzspanplatten auf alten Dielenböden ist auf einen
ausreichenden Randabstand zwischen Fußboden und Wand zu achten. Er soll
2 mm je m Raumtiefe betragen, mindestens jedoch 10 mm. Die Lüftung der
vorhandenen Holzbalkendecke muss in jedem Gefach garantiert sein

Sind Schleifen und Spachteln vorgesehen, so bleiben die Anzahl der
Schleifgänge und Spachtelaufträge sowie die Wahl der richtigen Körnung
dem Auftragnehmer überlassen und sind auf die vorgesehene Beschichtung
einzustellen.

Oberflächenfertige Laminate sind mit besonderer Vorsicht einzubauen.
Kratzer und Eindrücke gelten als wesentliche Mängel.

Wenn für längenorientierten Beläge wie Laminatböden oder Beläge mit
längenorientierten Mustern im Leistungstext keine Verlegerichtung
vorgegeben ist, ist diese vor Beginn der Verlegung mit dem Auftraggeber
abzustimmen.

Das Verlegen von Streifen gemäß Abschnitt 3.4.6 Satz 2 ATV DIN 18365 ist
nur zulässig, wenn dadurch zusätzlicher Verschnitt vermieden wird.

Zu verlegendes Material innerhalb einer zusammenhängenden Fläche muss
aus einer gemeinsamen Charge stammen. Ist es aus produkttechnischen
Gründen unvermeidbar, dass leichte Struktur- und Farbunterschiede
auftreten können, so ist der Auftraggeber vorher auf diesen Umstand
hinzuweisen und um sein Einverständnis zu ersuchen.

Nach Abschluss der Arbeiten hat der Auftragnehmer dem Auftraggeber eine
Liste über die verlegten Beläge, gegliedert nach Verwendungsort,
Produktbezeichnung und Hersteller für spätere Nachbestellungen zu
übergeben.

Der Auftragnehmer hat die verlegten Beläge bis zur Abnahme gegen
Beschädigung und Verschmutzung durch Abdecken mit Folie, Abdeckpapier
oder dergleichen zu schützen.

Sonstige Angaben

Der Auftragnehmer hat dafür Sorge zu tragen, dass während der Ausführung
seiner Leistungen immer mindestens ein fließend deutsch sprechender
Mitarbeiter seiner Firma auf der Baustelle anwesend ist.

Zu den auf der Baustelle vorzuhaltenden Ausführungsunterlagen zählt
neben den Ausführungsplänen auch eine Ausfertigung dieser
Leistungsbeschreibung.

Folgende Ausführungszeichnungen sind der Leistungsbeschreibung im
Originalmaßstab beigefügt:
(FREIE ANGABEN)

Folgende Ausführungszeichnungen sind der Leistungsbeschreibung
verkleinert beigefügt:
(FREIE ANGABEN)

Die vom Auftragnehmer verwendeten Ausführungsunterlagen müssen den
Freigabevermerk des Auftraggebers oder des Architekten tragen. Durch
Übergabe neuer Unterlagen ungültig gewordene Unterlagen sind vom
Auftragnehmer entsprechend zu kennzeichnen und aufzubewahren. Nicht
freigegebene Unterlagen dürfen nicht verwendet werden.

(FREIE ANGABEN)

## Zusätzlicher Text
Trockenbauarbeiten

Mitgeltende Normen und Regeln

Allgemeines

Es gelten die Allgemeinen Technischen Vertragsbedingungen ATV DIN 18340
mit Berücksichtigung der zum Vertragsschluss gültigen Fassung einschl.
der Änderungen entsprechender Normen und Regeln, Berichtigungen und
Beiblätter.

Soweit in der Leistungsbeschreibung auf Technische Spezifikationen, z.
B. nationale Normen, mit denen Europäische Normen umgesetzt werden,
europäische technische Zulassungen, gemeinsame technische
Spezifikationen, internationale Normen, Bezug genommen wird, werden auch
ohne den ausdrücklichen Zusatz: ?oder gleichwertig?, immer gleichwertige
Technische Spezifikationen in Bezug genommen.

DIN 18100
Türen; Wandöffnungen für Türen; Maße entsprechend DIN 4172

DIN 55634
Beschichtungsstoffe und Überzüge - Korrosionsschutz von tragenden
dünnwandigen Bauteilen aus Stahl

DIN EN 1995-1-1
Eurocode 5: Bemessung und Konstruktion von Holzbauten - Teil 1-1:
Allgemeines - Allgemeine Regeln und Regeln für den Hochbau

DIN EN 1995-1-1/NA
Nationaler Anhang - National festgelegte Parameter - Eurocode 5:
Bemessung und Konstruktion von Holzbauten - Teil 1-1: Allgemeines -
Allgemeine Regeln und Regeln für den Hochbau

DIN EN 13170
Wärmedämmstoffe für Gebäude - Werkmäßig hergestellte Produkte aus
expandiertem Kork (ICB) - Spezifikation

VDI 3755
Schalldämmung und Schallabsorption abgehängter Unterdecken

VDI 3762
Schalldämmung von Doppel- und Hohlraumböden

BG Bau Fachinfo Prävention
Umgang mit Mineralwolle-Dämmstoffen

IVD-Merkblatt Nr. 16:
Anschlussfugen im Trockenbau
Herausgeber: Industrieverband Dichtstoffe e.V. (IVD)

IVD-Merkblatt Nr. 20:
Fugenabdichtung an Holzbauteilen und Holzwerkstoffen
Herausgeber: Industrieverband Dichtstoffe e.V. (IVD)

Merkblatt Nr. 1
Baustellenbedingungen
Herausgeber: Bundesverband der Gipsindustrie e.V., Industriegruppe
Gipsplatten

Merkblatt Nr. 2
Verspachtelungen von Gipsplatten - Oberflächengüten
Herausgeber: Bundesverband der Gipsindustrie e.V., Industriegruppe
Gipsplatten

Merkblatt Nr. 2.1
Verspachtelungen von Gipsfaserplatten - Oberflächengüten
Herausgeber: Bundesverband der Gipsindustrie e.V., Industriegruppe
Gipsplatten

Merkblatt Nr. 3
Gipsplattenkonstruktionen - Fugen und Anschlüsse
Herausgeber: Bundesverband der Gipsindustrie e.V., Industriegruppe
Gipsplatten

Merkblatt Nr. 4
Regeldetails zum Wärmeschutz - Modernisierung mit Trockenbausystemen
Herausgeber: Bundesverband der Gipsindustrie e.V., Industriegruppe
Gipsplatten

Anhang zum Merkblatt Nr. 4
Regeldetails zum Wärmeschutz- Bauteilkatalog
Herausgeber: Bundesverband der Gipsindustrie e.V., Industriegruppe
Gipsplatten

Merkblatt Nr. 5
Bäder und Feuchträume im Holzbau und Trockenbau
Herausgeber: Bundesverband der Gipsindustrie e.V., Industriegruppe
Gipsplatten

Merkblatt Nr. 6
Vorbehandlung von Trockenbauflächen aus Gipsplatten zur weitergehenden
Oberflächenbeschichtung bzw. -bekleidung
Herausgeber: Bundesverband der Gipsindustrie e.V., Industriegruppe
Gipsplatten

Merkblatt Nr. 8
Wandhöhen leichter Trennwände
Herausgeber: Bundesverband der Gipsindustrie e.V., Industriegruppe
Gipsplatten

RAL-GZ 531
Trockenbau - Gütesicherung

Richtlinie
Anwendungsrichtlinie zur DIN EN 12825 Doppelböden
Herausgeber: Bundesverband Systemböden e.V.

Richtlinie
Anwendungsrichtlinie zur DIN EN 13213 Hohlböden
Herausgeber: Bundesverband Systemböden e.V.

Angaben zu Stoffen und Bauteilen

Bei brandschutztechnischen Anforderungen sind die amtlichen Nachweise
(Prüfzeugnis oder Prüfbescheid oder allgemeine bauaufsichtliche
Zulassung) der Bauleitung zu übergeben.

Bei nicht genormten Stoffen und Bauteilen sind, soweit erforderlich, die
bauaufsichtlichen Zulassungen der Bauleitung zu übergeben

Bei brandschutztechnischen Anforderungen an Doppel- und Hohlböden sind
die betreffenden Allgemeinen Bauaufsichtlichen Prüfzeugnisse (ABP), die
zugehörigen Übereinstimmungserklärungen der Hersteller und der Nachweis
über den Einbau schwerentflammbarer Dichtungen rechtzeitig zur Abnahme
vorzulegen.

Klebstoffe müssen so beschaffen sein, dass durch sie eine feste und
dauerhafte Verbindung erreicht wird. Sie dürfen die zu klebenden
Materialien nicht negativ beeinflussen und nach der Verarbeitung keine
Belästigung durch Geruch hervorrufen.

Angaben zur Ausführung

Allgemeines

Vor Ausführungsbeginn hat der Auftragnehmer mit dem Auftraggeber
festzulegen, wo das zu verwendende Material auf der Baustelle gelagert
werden kann, um gegenseitige Störungen der am Bau beteiligten Handwerker
während der Bauausführung zu vermeiden.

Vor der Durchführung von Stemm-, Bohr- und Einsetzarbeiten an Estrichen
sowie geputzten Wänden und Decken sind Leitungen mit einem Suchgerät zu
orten.

Späne vom Bohren und Fräsen sowie Reste von Schleifstaub sind sofort von
den bearbeiteten Teilen zu entfernen.

Der Auftragnehmer hat sich beim Befestigen von Bauteilen an
Vorsatzschalen zu vergewissern, dass durch die Befestigungsmittel keine
Beschädigungen nicht sichtbarer Leitungen und Rohre entstehen.

Säulen von Schwenkarmaufzügen dürfen nicht zwischen Balkonen oder
Kragplatten eingespannt werden; beim Einspannen in Mauerwerksöffnungen
sind diese vor Beschädigungen zu schützen, nach Möglichkeit sind
Fensterwinkel zu verwenden.

Alle Maße sind vor der Ausführung am Bau zu überprüfen, sofern keine
Detailzeichnungen mit verbindlichen Maßangaben vorliegen.

Vor Beginn der Arbeiten sind die tatsächlichen Einbauhöhen bezogen auf
das gesamte Ausbausystem mit der Bauleitung abzustimmen, wenn
unzulässige Toleranzen oder Änderungen des geplanten Fußbodenaufbaus
festgestellt oder vermutet werden.

Bei Schleifarbeiten im Trockenverfahren sind Absauggeräte zu verwenden.

Befestigungselemente, die im Ausnahmefall Flächendichtungen
durchdringen, sind mit auf das Dichtungsmaterial abgestimmten
Abdichtungsstoffen (i.d.R. ohne Lösungsmittel) abzudichten. Im Zweifel
ist Rücksprache mit der Bauleitung erforderlich.

Sind Schleifen und Spachteln vorgesehen, so bleiben die Anzahl der
Schleifgänge und Spachtelaufträge sowie die Wahl der richtigen Körnung
dem Auftragnehmer überlassen und sind auf die vorgesehene Beschichtung
einzustellen.

Beschädigungen an Dampfsperr- oder Dampfbremsschichten oder an
luftdichten Schichten sind, wenn diese Schichten zum Leistungsumfang des
Auftragnehmers zählen, vor dem Abdecken mit nachfolgenden Bauteilen
dauerhaft und materialgerecht zu schließen; wenn diese Schichten zum
Leistungsumfang eines anderen Auftragnehmers zählen, ist mit der
Bauleitung zu klären, wer die Schäden beseitigen soll. In beiden Fällen
ist vor dem Abdecken mit nachfolgenden Bauteilen der Bauleitung die
Überprüfung der Schadensbehebung zu ermöglichen.

Bei brandschutztechnischen Anforderungen an Wände und Decken ist die
Muster-Richtlinie über brandschutztechnische Anforderungen an
Leitungsanlagen (Muster-Leitungsanlagen-Richtlinie - MLAR) zu beachten.

Die Verarbeitungsvorschriften und -richtlinien der Hersteller der
Trockenbausysteme sind zu beachten. Dem Auftraggeber ist auf Verlangen
Einsicht in diese zu gewähren. Das gilt besonders für Anzahl und
Anordnung der Befestigungspunkte sowie die Fugenausbildung.

Die nach ATV DIN 18340 Abschnitt 3.7.2 erforderlichen Maßnahmen bei
Türöffnungen sind in die Leistungen für das Anlegen der Türöffnungen
einzurechnen.

Offen bleibende Schnittkanten imprägnierter Platten, z.B. an Außenecken,
sind nachzuimprägnieren.

Brandschutzkleber oder Brandschutzspachtelmassen sind so zu verarbeiten,
dass überstehendes Material abgestrichen wird; ein großflächiges
Verspachteln ist zu vermeiden.

Dämmungen

Bei der Ausführung von Bauteilen und Anschlüssen, die der Herstellung
der Luftdichtheit des Gebäudes dienen, ist davon auszugehen, dass vor
oder bei der Abnahme der Leistungen durch den Auftraggeber oder eine von
ihm beauftragte Fachkraft eine Prüfung der Luftdichtheit durch einen
Blowerdoor-Test durchgeführt wird.

Innenputz, Trockenbauoberflächen

Sofern bei der Beschreibung der Leistung nichts anderes angegeben ist,
sind die Oberflächen von Gipsplatten in der Qualitätsstufe Q (FREIE
ANGABEN) nach Merkblatt Nr.2 Verspachtelungen von Gipsplatten bzw. Nr.
2.1 Verspachtelungen von Gipsafserplatten - Oberflächengüten
auszuführen.

Für Flächen mit Oberflächen in den Qualitätsstufen Q3 und Q4 gelten die
Grenzwerte für Ebenheitsabweichungen nach Tabelle 3 Zeile 7 DIN 18202.

Sofern bei der Beschreibung der Leistung nicht anderes angegeben ist,
ist als durch Nachfolgegewerke aufzubringende Schlussbeschichtung von
Wandflächen vorgesehen: (FREIE ANGABEN)

Sofern bei der Beschreibung der Leistung nicht anderes angegeben ist,
ist als durch Nachfolgegewerke aufzubringende Schlussbeschichtung von
Deckenflächen vorgesehen: (FREIE ANGABEN)

Böden

Sofern bei der Beschreibung der Leistung nicht anderes angegeben ist,
ist als durch Nachfolgegewerke aufzubringende Schlussbeschichtung von
Bodenflächen vorgesehen: (FREIE ANGABEN)

Für die Ausführung von Fertigteilestrichen, Trockenunterböden und
Systemböden gelten als Grenzabweichungen die jeweils halben Werte der
Tabelle 1 Zeilen 2 und 4 DIN 18202 und als Grenzwerte für
Winkelabweichungen die halben Werte der Tabelle 2 DIN 18202.

Übergänge zwischen Hohlbodenflächen und angesetzten Doppelbodenelementen
sind so anzulegen, dass durch eine nachfolgende, übliche Spachtelung des
Estrichs durch den Bodenleger ein planebener Übergang für die
Bodenbeläge hergestellt werden kann.

Dazu muss die Oberkante des Estrichs um maximal 2 mm tiefer liegen als
die Oberkante des Doppelbodens. Eine gegenüber dem Doppelboden höher
liegende Estrichfläche ist unzulässig.

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## Zusätzlicher Text
Abbrucharbeiten

Mitgeltende Normen und Regeln

Es gelten die Allgemeinen Technischen Vertragsbedingungen ATV DIN 18459
mit Berücksichtigung der zum Vertragsschluss gültigen Fassung einschl.
der Änderungen entsprechender Normen und Regeln, Berichtigungen und
Beiblätter.

Soweit in der Leistungsbeschreibung auf Technische Spezifikationen, z.
B. nationale Normen, mit denen Europäische Normen umgesetzt werden,
europäische technische Zulassungen, gemeinsame technische
Spezifikationen, internationale Normen, Bezug genommen wird, werden auch
ohne den ausdrücklichen Zusatz: ?oder gleichwertig?, immer gleichwertige
Technische Spezifikationen in Bezug genommen.

DIN EN 1991-1-1
Eurocode 1: Einwirkungen auf Tragwerke - Teil 1-1: Allgemeine
Einwirkungen auf Tragwerke - Wichten, Eigengewicht und Nutzlasten im
Hochbau

DIN EN 1991-1-1/NA
Nationaler Anhang - National festgelegte Parameter - Eurocode 1:
Einwirkungen auf Tragwerke - Teil 1-1: Allgemeine Einwirkungen auf
Tragwerke - Wichten, Eigengewicht und Nutzlasten im Hochbau

DIN EN 1997-1
Eurocode 7: Entwurf, Berechnung und Bemessung in der Geotechnik - Teil
1: Allgemeine Regel

DIN EN 1997-1/NA
Nationaler Anhang - National festgelegte Parameter - Eurocode 7:
Entwurf, Berechnung und Bemessung in der Geotechnik - Teil 1: Allgemeine
Regeln

BGI 664
Verfahren mit geringer Exposition gegenüber Asbest bei Abbruch-,
Sanierungs- und Instandhaltungsarbeiten

BGI 665
Abbrucharbeiten

Angaben zu Stoffen und Bauteilen

Die Vorschriften über die Entsorgung von Sondermüll und Sonderabfall
sowie Reststoffverwertung und örtlich festgelegte Maßnahmen für
Recycling sind einzuhalten. Das Eingraben oder Verbrennen auf der
Baustelle ist grundsätzlich untersagt.

Schutt-Container sind zur Vermeidung von Staub mit Planen dicht
abzudecken; bei Bedarf ist ein Netzmittel zu verwenden.

Angaben zur Ausführung

Allgemeines

Gefahrbereiche bei Abbrucharbeiten auf der Baustelle sind abzusperren
und zu kennzeichnen. Entstehen dadurch Behinderungen für andere
Unternehmer oder Dritte, sind der Zeitraum der Absperrung sowie
alternative Maßnahmen mit der Bauleitung abzustimmen.

Vor Ausführungsbeginn hat der Auftragnehmer mit dem Auftraggeber
festzulegen, wo das erforderliche Gerät, Schutt, Container und
dergleichen auf der Baustelle gelagert werden kann, um gegenseitige
Störungen der am Bau beteiligten Handwerker während der Bauausführung zu
vermeiden.

Die nach ATV DIN 18299 Abschnitt 4.1.11 durch den Auftragnehmer zu
beseitigenden Verunreinigungen beziehen sich auch auf die Verunreinigung
der öffentlichen Verkehrswege durch Fahrzeuge und Maschinen des
Auftragnehmers oder seiner Subunternehmer. Solche Verunreinigungen sind
durch geeignete Maßnahmen möglichst zu vermeiden. Trotzdem auftretende
Verunreinigungen sind so rechtzeitig zu beseitigen, dass durch sie keine
Gefährdung des öffentlichen Verkehrs entstehen kann.

Der Auftragnehmer hat eine eventuell erforderliche Aufgrabungserlaubnis
der Rechtsträger einzuholen.

Der Auftraggeber sorgt für die Medienfreiheit der in den Gebäuden oder
baulichen Anlagen vorhandenen Leitungen für Strom, Wasser, Gas und
anderer Medien.

Die Abbrucharbeiten sind mit größter Sorgfalt durchzuführen. Die
Standsicherheit darf hierbei zu keiner Zeit beeinträchtigt werden.
Zeigen sich trotz sorgfältigem Abbruch Risse, Setzungen etc., ist
unverzüglich der Auftraggeber zu benachrichtigen. Für den weiteren
Verlauf der Arbeiten sind mit dem Auftraggeber umgehend gesondert
Vereinbarungen zu treffen.

Erforderliche Schutzmaßnahmen für Altbausubstanz, Nachbargrundstücke,
Umwelt und Verkehr sind vom Bieter in Abhängigkeit von der von ihm
vorgesehenen technologischen Lösung bei Angebotsabgabe darzulegen,
sofern sie nicht mit den angebotenen Preisen abgegolten sind.

Vor Beginn der Abbrucharbeiten ist über den Zustand der benachbarten
Grundstücke, Bauwerke und Verkehrswege gemeinsam mit dem Auftraggeber
ein Zustandsprotokoll zu erstellen. Dabei erkannte Schäden sind zu
fotografieren und zu dokumentieren.

Der Auftraggeber lässt rechtzeitig vor Beginn der Abbrucharbeiten ein
Beweissicherungsverfahren durchführen.

Unter Denkmalschutz stehende Gebäudeteile sind entsprechend den Auflagen
der Behörden zu behandeln.

Gut erhaltene oder erhaltungswürdige Bauteile sind vor Beginn der
Abbrucharbeiten mit dem Auftraggeber bei einer Baubegehung festzulegen.
Diese Bauteile sind sorgfältig vor Beschädigung zu schützen, im Falle
einer im Zuge der Arbeiten notwendigen Entfernung sind solche Bauteile
vorsichtig zu demontieren, abzubrechen oder anderweitig zu entfernen.
Diese Bauteile sind zu sichern und fachgerecht zur späteren
Wiederverwendung nach Angabe des Auftraggebers zwischenzulagern.

Bauteile, die nach der Durchführung von Renovierungsmaßnahmen wieder
ihren ursprünglichen Aufbau erhalten, z.B. Fachwerk, Holzbalkendecken
und dergleichen, sind beim Abbruch in ihrem Aufbauschema zu
fotografieren und zu dokumentieren. Diese Unterlagen sind dem
Auftraggeber jeweils spätestens nach Abschluss der entsprechenden
Abbrucharbeiten zu übergeben.

Bei der Entfernung von Putzflächen oder Teilen von diesen sind die
Putzanschlüsse zu den zu erhaltenden Bauteilen, Durchbrüchen und
dergleichen durch sauberes Beschneiden der Ränder herzustellen.

Werden bei den Arbeiten kontaminierte oder asbesthaltige Materialien
angetroffen, so ist der Auftraggeber unverzüglich zu verständigen. Diese
Verpflichtung gilt auch im Verdachtsfall.

Bauschutt ist über geschlossene Schuttrutschen abzuwerfen. Das direkte
Abwerfen von nicht gestattet.

In bewohnten Gebieten dürfen nur schallarme Kompressoren (Schrauben-
oder Rotationskompressoren) eingesetzt werden.

Beim Abbruch von Mineralfaserdämmstoffen sind Stäube zu vermeiden. Das
Kehren ist untersagt. Für eine ausreichende Bindung durch Feuchtigkeit
ist zu sorgen.

Das Lagern von Druckgasflaschen in Kellerräumen, Treppenhäusern,
Durchgängen und Durchfahrten ist untersagt. Bei Arbeiten mit brennbaren
Gasen muss ein Feuerlöscher, tragbar, nach DIN EN 3 vorhanden sein

Vor Brennschneidearbeiten an Steig- und Fallleitungen muss sich der
Auftragnehmer wegen der Gefahr ablaufender Schweißperlen über Verlauf
und Zustand der Leitungen informieren.

Bei Brennschneidearbeiten oder sonstigen funkenerzeugenden Arbeiten,
z.B. auch Trennarbeiten mit Trennscheiben, in der Nähe von Bauteilen der
Baustoffklasse B2 bzw. B3 nach DIN 4102 Teil 1 sind geeignete
Brandschutzmaßnahmen vom Auftragnehmer zu treffen.

Bei funkenerzeugenden Arbeiten, z.B. Trennarbeiten mit Trennscheiben und
Brennschneidearbeiten, in der Nähe zu erhaltener Bauteile sind
Glasflächen, glasierte Keramikoberflächen und andere durch den
Funkenflug gefährdete Oberflächen abzudecken.

Zur Abwicklung des Bauvorhabens ist die Zusammenarbeit mit anderen
Gewerken erforderlich. Deshalb sind in Absprache mit der Bauleitung die
technischen Bedingungen und Zeitabläufe der betroffenen Roh- und
Ausbaugewerke zu beachten.

Fertiggestellte Bereiche sind dem nachfolgenden Gewerk besenrein zur
Verfügung zu stellen.

Der Auftragnehmer hat die erforderlichen Maßnahmen zum Schutz vor
Winterschäden zu treffen. Dazu gehört auch die ggf. erforderliche
Kontrolle der Baustelle, insbesondere der Schutz der Messeinrichtungen
unabhängig von deren Rechtsträgerschaft.

Weil die Lage vorhandener Leitungen, Kabel, Dräne, Kanäle, Vermarkungen,
Hindernisse und sonstiger Hindernisse vor der Ausführung der Arbeiten
nicht angegebene werden kann, hat der Auftragnehmer das Vorhandensein
und die Lage entsprechend Abschnitt 3 der ATV zu erkunden.

Verkehrssicherung

Gefahrbereiche bei Abbrucharbeiten im Umfeld der Baustelle sind
abzusperren und zu kennzeichnen.

Die Verkehrssicherungspflicht obliegt dem Auftragnehmer während der
Dauer der Erfüllung seines Auftrages. Sie umfasst den unmittelbaren
Arbeitsbereich sowie die Ausschilderung - auch von Umleitungen - nach
Abstimmung mit den zuständigen Behörden.

Der Auftragnehmer hat einen Verantwortlichen für die Verkehrssicherung
mit Angabe der Eignung und Qualifikation zu benennen.

Zur Verkehrssicherung der Baustelle gehört auch die laufende Kontrolle
der Sicherungseinrichtungen. Die zeitlichen Abstände der Kontrollen
richten sich nach den örtlichen Gegebenheiten.

Verkehrsbeschränkungen, die nur während der Arbeitszeit notwendig sind,
müssen in der übrigen Zeit aufgehoben werden (Beseitigen oder
Ungültigmachen von Verkehrszeichen)

Es sind maximal drei Schilder oder zwei Vorschriftszeichen an einem
Pfosten zulässig.

Verkehrs- und Streckenverbote sollen möglichst nur in Kombination mit
Gefahrenzeichen aufgestellt werden, damit das Aufstellen von Zeichen zur
Beendigung des Streckenverbotes (Zeichen 278 bis 282 StVO) vermieden
werden kann.

Freistehende oder nicht gesicherte Batterien für Warnleuchten sind nicht
zulässig.

Transportable Lichtsignalanlagen müssen die gleiche verkehrstechnische
Sicherheit wie stationäre Anlagen aufweisen.

Vor dem rechtzeitigen Aufstellen von Beschilderungen für Halteverbote
sind aus Beweisgründen die Kennzeichen der im Bereich parkenden
Fahrzeuge zu protokollieren.

Aufgrabungen, Baugruben und Gräben im Bereich von Flächen des
Fahrzeugverkehrs sind in ausreichendem Abstand zu sichern.

Rot-weiße Warnbänder (Flatterbänder) dürfen nur als zusätzliche optische
Sicherung und nur außerhalb von Fahrbahnen im öffentlichen Raum
angebracht werden.

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## GU-Ausbau
Datum: 15.04.24

*Hinweis*
BAUVORHABEN:  Pichelsdorfer Str. 121
  13595 Berlin-Spandau

GEWERK:  Ausbauarbeiten

Angaben zum Bauwerk
Mehrfamilienhaus mit Remise, Baujahr ca. 1900

Ausführungsort:
Remise

Vor Angebotsabgabe ist eine
Ortsbesichtigung mit der auf Seite 1 unserer Anfrage
benannten Bauleitung möglich.

Ausführungszeitraum:
 bis
gemäß Bauzeitenplan

  Führen eines Bautagebuches über die gesamte Bauzeit.
  Der Bericht ist  zum Ende der Woche dem AN
unaufgefordert  vorzulegen.

Das Bautagebuch ist in digitaler Form dem AG auf
Anfrage 1 x Woche zur Verfügung zu stellen.
Arbeitskräfte / Leistungen und Maschinen
Material + Lieferung
Termine / Mietertermine/ Baufortschritt
Witterungsverhältnisse
Vorkommnisse/ Behinderungen / Abstimmungen
Mängel / Abweichungen/ Schäden / Fotos
Datenblätter / Protokolle

*Hinweis*
A) ALLGEMEINE VORBEMERKUNGEN FÜR EINHEITSPREISABKOMMEN
(EPA)

=======================================================
==========
A1) ALLGEMEINES

In den Positionen dieses Leistungsverzeichnisses sind
häufig wiederkehrende Reparaturarbeiten beschrieben.
Dem Einheitspreisabkommen liegen die "Zusätzliche
Vertragsbedingungen für die Ausführung von
Bauleistungen (Z-VOB/B)" der Covivio Immobilien GmbH,
Stand Januar 2022, zugrunde. Für sich auf dieses EPA
beziehende Einzelaufträge (Leistungsabrufe) gelten die
Vertragsbedingungen in jedem Einzelfall als vereinbart.
Sofern zukünftig als Ersatz für die aktuell gültigen
Z-VOB/B Stand Januar 2022 mit dem Auftragnehmer (AN)
neue Z-VOB/B vereinbart werden, gelten für nach
Gültigkeitsbeginn die neuen Z-VOB/B beauftragte
Leistungen ausschließlich die neuen Z-VOB/B.

Für nach diesem Einheitspreisabkommen ausgeführte
Leistungen gelten, ergänzend zur den jeweiligen
Leistungsbeschreibungen der einzelnen Positionen, bei
evtl. Widersprüchen in nachfolgend genannter
Reihenfolge, folgende Bedingungen:

1. diese "allgemeine Vorbemerkungen für
Einheitspreisabkommen" (A)

2. die sich anschließenden "allgemeine technische
Vorbemerkungen" (B)

3. die sich anschließenden "besondere technische
Vorbemerkungen" (für dieses Gewerk) (C)

4. die "Zusätzliche Vertragsbedingungen für die
Ausführung von Bauleistungen Z-VOB/B"

5. Baustellenordnung der Covivio Immobilien GmbH in der
jeweils gültigen Fassung

Mit Unterzeichnung des EPA erklärt der AN, dass von ihm
sämtliche gesetzlichen, behördlichen und
berufgenossenschaftlichen Auflagen erfüllt werden, die
zur Ausführung der im EPA beschriebenen Leistungen
erforderlich sind.

Es dürfen nur solche Materialien verwendet werden, über
die der AN das uneingeschränkte Eigentumsrecht besitzt
und die vollkommen frei von Rechten Dritter sind.

Für die Ausführung der Arbeiten ist Fachpersonal in
ausreichender Zahl einzusetzen.

Hierbei ist darauf zu achten, dass für die Ausführung
sämtlicher Arbeiten unsere Baustellenordnung in der
jeweils gültigen Fassung zu beachten ist, die dem
ausführenden Fachpersonal in geeigneter Form zur
Kenntnis zu geben ist.

Der Einsatz von Subunternehmern ist bei
Kleinreparaturen grundsätzlich nicht erlaubt.

A2) KUNDENDIENST

Die Arbeiten werden in bewohnten Häusern ausgeführt.

Der Auftraggeber (AG) erwartet vom AN tatkräftige
Unterstützung bei den Bemühungen, berechtigten
Mieterwünschen zu entsprechen. Dazu gehören
insbesondere folgende Verpflichtungen:

1) Alle Handwerker/Mitarbeiter des AN haben die
Verpflichtung, Kunden (Mietern) höflich und hilfsbereit
zu begegnen. In Gesprächen mit den Mietern ist das
Bemühen von Covivio Immobilien um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Die, für die Ausführung von Leistungen nach diesem EPA,
hier festgeschriebenen Preise gelten für
Reparaturarbeiten bis zum Rechnungsbetrag von höchstens
1.500,-- EURO einschl. Mehrwertsteuer je
Einzeleinzelfall.

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt gültigen Mehrwertsteuer.

A4) ABRECHNUNG

Eine evtl. vorhandene Position "An-/Abfahrtpauschale"
darf grundsätzlich nur einmal pro Auftrag berechnet
werden, auch wenn mehrere Anfahrten (auch an
verschiedenen Tagen) erforderlich sind. Sollten mehrere
Anfahrten aus Gründen erforderlich sein, die
ausschließlich der AG oder der Mieter zu vertreten hat,
sind diese besonders zu begründen und als Z Position zu
kennzeichnen (ggf. Mieterbelastung).

Bei mehreren zusammenhängenden Reparaturen, die an
einem Tag in einem Wohngebiet/Siedlungsbereich
ausgeführt werden (z.B. bei der Beseitigung von
Sturmschäden, E-Checks in einem Mehrfamilienhaus), darf
die An-/Abfahrt, in Abhängigkeit von dem bei der
Leistungsposition "An-/Abfahrt" festgeschriebenen
Grenzwert, nur einmalig bzw. nicht berechnet werden.
Soweit im Rahmen eines Auftrags zwei oder mehr
Positionen dieses EPA ausgeführt werden, die
gleichartige (identische) Teilleistungen überlappend
enthalten, darf lediglich eine dieser Positionen in
vollem Umfang abgerechnet werden. Die zweite bzw.
weitere Positionen sind dann mit einem Anteiligen Preis
als Z-Position in Rechnung zu stellen

Maßgebend für die Abrechnung ist das nach
Fertigstellung der Arbeiten durch den AN zu nehmende
Aufmaß, sowie die Bestätigung des Mieters bzw. bei
Leerwohnungen die Bestätigung des zuständigen
Kundenbetreuers/Bauleiters, daß die Leistungen
durchgeführt wurden.

Das testierte Aufmaß bzw. die Bestätigung ist vom AN
mit der Schlußrechnung einzureichen. Ausgenommen
hiervon sind Vorgänge, die über unsere
Handwerkerkopplung (HWK) abgerechnet werden; in diesen
Fällen sind die Aufmaße/Bestätigungen vom AN, im Rahmen
der gesetzlichen Vorschriften, vorzuhalten und, auf
Verlangen des AG, jederzeit innerhalb von 7
Kalendertagen zur Prüfung einzureichen.

Der AG ist berechtigt, jederzeit ein gemeinsames Aufmaß
zu verlangen.

A5) SONSTIGES

Die in diesen Bedingungen festgelegten Pflichten hat
der AN jedem Dritten aufzuerlegen, dessen er sich zur
Erfüllung dieser Pflichten bedient.

Die Einheitspreisabkommen dürfen weder ganz noch
teilweise in irgendeiner Form Dritten entgeltlich oder
unentgeltlich zugänglich gemacht werden.

*Hinweis*
B)  ALLGEMEINE TECHNISCHE VORBEMERKUNGEN FÜR
EINHEITSPREISABKOMMEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z.B. für den Umgang mit
Asbest, PAK, und dergleichen, sind auf Anforderung des
(AG) jederzeit und umgehend zu erbringen

Bei wesentlichen Änderungen z.B. Ausscheiden eines
befähigten Mitarbeiters oder Auslaufen eines
befristeten Nachweises (z.B. Schweißnachweis) ist der
AN verpflichtet dies unverzüglich beim (AG) schriftlich
anzuzeigen und ggf. angebotene Aufträge abzulehnen.
Ebenso sind die jeweils gültigen
Unfallverhütungsvorschriften zu beachten und unbedingt
einzuhalten.

B3) GEBÄUDESCHÄDEN

Falls dem AN bei der Durchführung von Reparaturarbeiten
weitere Gebäudeschäden bekannt werden (auch an anderen
Gewerken), so hat er dem zuständigen Kundenbetreuer
oder Bauleiter des AG hierüber umgehend zu
unterrichten.

B4) LAGER- UND ABSTELLFLÄCHEN

Die Errichtung von Lager- und Arbeitsplätzen ist mit
der jeweiligen Bauleitung vorher abzustimmen.

Baustoffe und Bauteile dürfen nicht in den
Treppenhäusern und/oder auf anderen Verkehrsflächen
gelagert werden.

Bauschutt darf grundsätzlich nicht im Gebäude gelagert
werden.

B5) BEDINGUNGEN FÜR DIE ENTSORGUNG VON ABFÄLLEN

Der AN ist verpflichtet, die beim AG anfallenden
Abfälle ordnungsgemäß und sofort zu entsorgen. Zu
diesem Zweck hat er die einschlägigen Gesetze,
Verordnungen und sonstigen öffentlich-rechtlichen
Vorschriften  z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG  sich aus der Abfallbeseitigung ergebenden
Haftungsrisiken unter Einschluß des
Gewässerschäden-Haftungsrisikos auf seine Kosten eine
Haftpflichtversicherung in ausreichender Höhe für
Personen-, Sach- und Vermögensschäden abzuschließen und
dem AG den Abschluß auf Verlangen nachzuweisen. Diese
Regelung läßt die Haftung des AN unberührt

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

*Hinweis*
Das Wohn- und gewerbeobjekt an der Pichelsdorfer Straße
121 (Mischgebiet) besteht aus einem 4-geschossigen
unterkellerten vorderhau (Bestand) mit einer Durchfahrt
von der Pichelsdorfer Straße in den Innenhof 1, zwei
anschließende Seitenflügel (Bestand) mit einer
Durchfahrt im EG in den Innenhof 2 und einer 2
geschossigen leerstehenden Gewerberemise (Bestand).

Bei der geplanten Baumaßnahme handelt es sich um den
Umbau der Remise mit gleichzeiteger Nutzungsänderung.
Das Gebäude soll saniert und zu 2 WE umgebaut werden.
die Erschließung ist über die Pichelsdorfer durch die
oben gennanten Hofdurchfahrten gegeben.

Hinweis: Aufgrund der Lage des Objektes muss der
Materialtransport von der Pichelsdorferstraße bis zur
Baustelle zu Fuß erfolgen. Abstand von der
Pichelsdorfer Str. bis zum Objekt: 76 m

Durchfahrt 1 Abmessung:
Breite  : 2,47 m
Länge  : 13,00 m
Höhe  : ca. 3,50 m
Durchfahrt 2 Abmessung:
Breite  : 2,48 m
Länge  : 12,50 m
Höhe  : ca. 3,50 m

### Los 1 Baustelleneinrichtung

**1.10 Baustelleneinrichtung**
Baustelleneinrichtung
Einrichten, Vorhalten, Unterhalten und Räumen der
Baustelle für die im nachfolgenen Leistungsverzeichnis
beschriebenen Arbeiten.
Die Baustelleneinrichtung beinhaltet insbesondere alle
erforderlichen Bauzäune sowie Absperrungen zur
Verkehrssicherung, Förder- und
Transportanlagen,Geräte, Werkzeuge,
Mannschaftsunterkünfte, Lagerräume, Zufahrten,
Toiletten, Wasser- und E-Zuleltungen zu den
Verbraucherstellen, Schutz vor Unfallgefahren,
Witterungseinflüssen sowie Diebstahl von Arbeitsgerat
Vorhaltezeit für die Dauer der Arbeiten
Menge: 1,000 psch
Zuordnung: 391

### Los 2 Putz- und Mauerarbeiten

#### Hauptabschnitt 2.1 Reinigen Untergrund

**2.1.10 Putz abschlagen, kleine Flächen, IW**
*** Bedarfsposition ohne GB
Innenputz zweilagig, inkl. Spritzbewurf abschlagen,
Unebenheiten ausfüllen. Wände vollflächig reinigen.
Material Putz  :  .....
Art des Untergrund  :  .....
Einzelgröße  :  bis 1,5 m²
Schichtdicke Putz  :  bis 25 mm
Menge: 1,000 m2
Zuordnung: 394

**2.1.20 Putz entfernen, Innenwand**
Putz entfernen, den anfallenden Schutt herunter
schaffen,
abtransportieren und entsorgen.
Menge: 288,000 m2

**2.1.30 Stahlsteindecke Stahlträger**
*** Bedarfsposition ohne GB
Stahlträger der Stahlsteindecke im Innenbereich von
Hand oder Maschiene für Beschichtung komplett
entrosten, spachteln,
durch Schleifen und Grundieren für F30 Beschichtung
vorbereiten,
anschließend deckend, mit Kunstharz, lackieren.
Glanzgrad : seidenmatt
Farbe : nach Angabe des AG
Angeb. Fabrikat : ................................
Menge: 77,000 m

**2.1.40 Wandfläche reinigen, Fugen auskratzen**
Wandfläche aus Ziegelmauerwerk reinigen und mit
Stahlbesen abbürsten; Bauschutt entsorgen.
Menge: 288,000 m2
Zuordnung: 395

**2.1.50 Wandfläche reinigen, Ziegel ergänzen**
*** Bedarfsposition ohne GB
Wandfläche reinigen, Fugen auskratzen, beschädigte
Mauerziegel ausbauen, Stoß- und Lagerfugen reinigen,
beschädigte Ziegel in Einzelstücken ergänzen; Bauschutt
entsorgen.
Anzahl der Steine : bis 5 St/m2
Materialart  : .....
Mörtelart  : .....
Menge: 1,000 m2
Zuordnung: 395

**2.1.60 Altputzgrund sandstrahlen**
Altputzreste, groben Schmutz, weißliche Ausblühungen
etc. mit Sandstrahlgerät trocken beseitigen.
Verbliebene Reste/Staub etc. gründlich abkehren oder
abblasen. Schutt entfernen und entsorgen.
Menge: 288,000 m2

#### Hauptabschnitt 2.2 Vorbereitende Arbeiten

**2.2.10 Grundierung, Untergrund**
*** Bedarfsposition ohne GB
Grundierung als Putzgrundvorbehandlung bei verschieden
saugenden Untergründen.
Putzgrund : Ziegel, Kalksandstein
Einbauort: Innenwände SG,
Angeb. Fabrikat : ........
Menge: 1,000 m2
Zuordnung: 395

**2.2.20 Bauteile schützen, Folie**
Bauteile und Einrichtungsgegenstände zum Schutz mit
Folie
abkleben oder staubdicht abdecken. Leistung inkl.
Beseitigung der Abdeckmaterialien nach Beendigung der
Putzarbeiten
Bauteil : Fenster, Türen, etc.
Menge: 41,000 m2
Zuordnung: 398

**2.2.30 Ausgleichsputz, Unebenheiten**
Ausgleichsputz bei Unebenheiten des Putzgrundes über
+/- 10 mm. Die Ausführung des Ausgleichsputzes darf nur
nach vorheriger Absprache mit der Bauleitung erfolgen.
Putzgrund  :  Ziegel
Mörtelgruppe  :  ..........
Oberfläche  :  abgezogen
Menge: 60,000 m2
Zuordnung: 345

#### Hauptabschnitt 2.3 Innenputz

**2.3.10 Spritzbewurf, volldeckend**
Spritzbewurf als Putzgrundvorbereitung, volldeckend.
Putzgrund  :  stark saugend Festigkeitsklasse  :
.....
Menge: 288,000 m2
Zuordnung: 335

**2.3.20 Grundierung, Untergrund saugend**
*** Bedarfsposition ohne GB
Grundierung stark saugender Untergründe mit geeignetem
Grundiermittel.

Putzgrund  :  .....
Angeb. Fabrikat  :  .....
Menge: 288,000 m2
Zuordnung: 345

**2.3.30 Kalkzementputz, 1-lagig, Q2, IW**
Gipsputz, einlagig, an Wände, im Innenbereich.

Putzgrund  :  .....
Mörtelart  :  B1 (P IV)
Druckfestigkeit  :  > = 2 N/mm²
Oberfläche  :  geglättet
Oberflächenqualität  :  Q2
Putzdicke  :  12 - 15 mm
Bauteil  :  Wände
Menge: 288,000 m2
Zuordnung: 354

**2.3.40 Zulage Kalkzementputz, 2-lagig, IW Q3**
*** Bedarfsposition ohne GB
Zulage als Kalkzementputz, zweilagig, im Bereich der
Innenwände

Putzgrund  :  Mauerwerk
Mörtelart  :  GP (Normalputzmörtel)
Mörtelgruppe  :  CS II (P II)
Oberfläche  :  abgerieben und gefilzt
Oberflächenqualität  :  Q3
Putzdicke  :  12 - 15 mm
Bauteil  :  Innenwände
Menge: 251,000 m2
Zuordnung: 345

**2.3.50 Zulage Laibungen Fenster/Türen**
Zulage: Fenster/Türen Laibungen und Stürze die verputzt
werden, sind nach Längmaß zu berechnen. Alle Aufbauten
sind einzurechnen.

Laibungstiefe: ca. 300 mm (fertiges Maß)
Menge: 65,000 m
Zuordnung: 345

**2.3.60 Eckschutzwinkel, verzinkt, Innenputz**
Eckschutzwinkel aus verzinkten Drähten in verschiedenen
Längen an Kanten im Innenbereich mit
Befestigungsmittel, nach Wahl des Auftragnehmers.

Putzdicke  : bis 15 mm
Angeb. Fabrikat : .....
Menge: 86,000 m
Zuordnung: 345

**2.3.70 Zulage Eckschutzwinkel, rund**
Zulage zur Vorposition für die Herstellung, rund, von
Eckschutzwinkel an Fenster- und Türstürzen
Menge: 10,000 m
Zuordnung: 345

**2.3.80 Putzabschlussprofil, Fenster, Tür, Alu, Innenputz**
Putzabschlussprofil aus Aluminium für Kalkzementputz im
Innenbereich.

Putzdicke : 12 - 15 mm
Angeb. Fabrikat : .....
Menge: 65,000 m
Zuordnung: 345

**2.3.90 Fensterbrett einputzen, l= ca. 2110 cm**
Fensterbrett einputzen.
Länge : bis ca. 120 cm
Breite : bis ca. 30 cm
Menge: 7,000 St
Zuordnung: 395

**2.3.100 Stundensatz Vorarbeiter, Putzarbeiten**
*** Bedarfsposition ohne GB
Arbeiten, welche nicht in den Positionen erfasst sind
und gegen Nachweis zur Ausführung kommen: Vorarbeiter
Menge: 1,000 h
Zuordnung: 399

**2.3.110 Stundensatz Fachwerker, Putzarbeiten**
*** Bedarfsposition ohne GB
Arbeiten, welche nicht in den Positionen erfasst sind
und gegen Nachweis zur Ausführung kommen: Fachwerker
Menge: 1,000 h
Zuordnung: 399

**2.3.120 Stundensatz Helfer, Putzarbeiten**
*** Bedarfsposition ohne GB
Arbeiten, welche nicht in den Positionen erfasst sind
und gegen Nachweis zur Ausführung kommen: Helfer
Menge: 1,000 h
Zuordnung: 399

### Los 3 Trockenbauarbeiten

#### Hauptabschnitt 3.1 Innenwände

**3.1.10 Trennwand, d =125 mm, 2-lagig beplankt**
Nichttragende innere Trennwand DIN 4103-1 als
Montagewand,
Bewertetes Schalldämm-Maß DIN 4109 Rw,R 52 dB.
Wandhöhe: bis 3,00 m
Wanddicke: 125 mm

vorhandener Befestigungsuntergrund Stahlbeton
(Bodenplatte EG),
Holzbalkendecken, Kappendecken

Ausführung mit Unterkonstruktion aus verzinkten
Stahlblechprofilen DIN 18182-1,
Metallständer CW 50, Boden und Deckenanschlüsse mit
Randprofilen UW 50/40,
Befestigung mit bauaufsichtlich zugelassenen
Befestigungsmitteln.

Dämmschicht aus Mineralwolle nach DIN EN 13162, Dicke
40 mm,
Wärmeleitfähigkeit _ = 0,040 W/(mK),
einlagig, dicht stoßen, abrutschsicher verlegen,
Erzeugnis: Knauf Insulation Trennwand-Dämmrolle/
Trennwand-Dämmplatte
oder gleichwertig.

Beplankung beidseitig aus Gipsplatten GKB DIN 18180:
Knauf Bauplatten,
zweilagig, Plattendicke 2x 12,5 mm,
Verarbeitung gemäß DIN 18181.

Verspachtelung der Gipsplatten: Qualitätsstufe Q3

Ausführung gemäß Systemhersteller.
System: Knauf Metallständerwand W112 o. glw.

Angeb. Fabrikat :
............................................
Menge: 221,000 m2

**3.1.20 GK-Inst.Vorsatzschale, raumhoch, 2-lagig beplankt**
Freistehende Vorsatzschale als einseitig beplankte
leichte Trennwand DIN 4103-1, Installationswand

Wanddicke  : 125- 225 mm
Hohlraumtiefe  : 100- 175 mm
Wandhöhe  : bis 3,50 m

vorhandener Befestigungsuntergrund Stahlbeton
(Bodenplatte EG),
Holzbalkendecken

Ausführung mit Unterkonstruktion aus verzinkten
Stahlblechprofilen DIN 18182-1,
Metallständer CW 50, Boden und Deckenanschlüsse mit
Randprofilen UW 50/40.

Beplankung aus Gipsplatten DIN 18180: Knauf GKB,
zweilagig, Plattendicke 2x 12,5 mm, Verarbeitung gemäß
DIN 18181.

Verspachtelung der Gipsplatten: Qualitätsstufe Q3

Ausführung gemäß Knauf Detailblatt W61.de.
System: Knauf Vorsatzschale W626.de o. glw.

Angeb. Fabrikat :
.......................................................
......
Menge: 42,000 m2

**3.1.30 GK-Inst.Vorsatzsch,h bis 1,20m, horiz.Abdeck.2x12,5**
*** Bedarfsposition ohne GB
Freistehende Vorsatzschale als einseitig beplankte
leichte Trennwand DIN 4103-1, Installationswand mit
horizontaler Abdeckung der nicht raumhohen
Installationswand.

Wanddicke  : 125 mm
Hohlraumtiefe  : 100 mm
Wandhöhe  : bis 1,20 m

vorhandener Befestigungsuntergrund Stahlbeton
(Bodenplatte EG),
Holzbalkendecken

Ausführung mit Unterkonstruktion aus verzinkten
Stahlblechprofilen DIN 18182-1,
Metallständer CW 50, Boden und Deckenanschlüsse mit
Randprofilen UW 50/40.

Beplankung vertikal und horizontal aus Gipsplatten DIN
18180: Knauf GKB, zweilagig, Plattendicke 2x 12,5 mm,
Verarbeitung gemäß DIN 18181.

Verspachtelung der Gipsplatten: Qualitätsstufe Q3

Ausführung gemäß Knauf Detailblatt W61.de.
System: Knauf Vorsatzschale W626.de o. glw.

Angeb. Fabrikat :
.......................................................
......
Menge: 5,000 m2

**3.1.40 GK-Schachtwand,2-seitig, 2-lagig beplankt**
*** Bedarfsposition ohne GB
Schachtwand (2-seitige Ausführung) als einseitig
beplankte
leichte Trennwand DIN 4103-1

Wanddicke: 75 mm
Schachtwandabwicklung: bis 0,30 x 1,10 m
Wandhöhe: bis 3,50 m

vorhandener Befestigungsuntergrund Stahlbeton
(Bodenplatte EG),
Holzbalkendecken

Ausführung mit Unterkonstruktion aus verzinkten
Stahlblechprofilen DIN 18182-1,
Metallständer CW 50, Boden und Deckenanschlüsse mit
Randprofilen UW 50/40.

Dämmschicht aus Mineralwolle nach DIN EN 13162, Dicke
40 mm,
einlagig, dicht stoßen, abrutschsicher verlegen,
Produkt: Knauf Insulation Trennwand-Dämmrolle/
Trennwand-Dämmplatte
oder gleichwertig.

Beplankung aus Gipsplatten GKB DIN 18180: Knauf
Bauplatten,
zweilagig, Plattendicke 2x 12,5 mm,
Verarbeitung gemäß DIN 18181.

Verspachtelung der Gipsplatten: Qualitätsstufe Q3

Ausführung gemäß Systemhersteller.
System: Knauf Schachtwand W628.de Typ B o. glw.

Angeb. Fabrikat :
.......................................................
......
Menge: 1,000 m2

**3.1.50 Wandtrockenputz, GK, 12,5 mm**
Trockenputz als Wandbekleidung an Wänden

Trockenputz aus Gipsplatten DIN 18180: Ausbauplatte
GKB, Plattendicke 12,5 mm, Verarbeitung gemäß DIN
18181.

Ansetzen im Dünnbettverfahren auf ebenem Untergrund,
Platten- und Anschlußfugen mit einem Fugenfüller
planeben verspachteln, incl. Bewehrung der Fugen mit
Bewehrungsstreifen und Abschleifen der Verspachtelung.

Verspachtelung der Gipsplatten: Qualitätsstufe Q3

Ausführung gemäß Knauf Detailblatt W61.de.
System: W611.de Trockenputz aus Gipsplatten o. glw.

Angeb. Fabrikat :
.......................................................
......
Menge: 2,000 m2

**3.1.60 Zulage für GK-Feuchtraumplatten, GKBI**
Zulage für Gipskarton-Feuchtraumplatten
für ausgeschriebene Wandkonstruktionen, Vorsatzschalen
Angegeben ist die Fläche je Lage; als Zulage.
Produkt: Knauf GKB Imprägniert, Plattendicke 12,5 mm o.
glw.

Angeb. Fabrikat :
.......................................................
......
Menge: 104,000 m2

**3.1.70 Zulage für Eckausbildungen in Montagewand**
Ecke (Kante), recht- oder stumpfwinkelig, in
Montagewand ausbilden,  incl. Eckschutzschiene,
wandhoch einbauen und nach Werksvorschrift
verspachteln, als Zulage zu vorbeschriebenen
Montagewänden.
Produkt: Knauf-Eckschutzschiene verzinkt o. glw.

Angeb. Fabrikat :
.......................................................
......
Menge: 47,000 m

**3.1.80 Zulage Styropor-Wannenträger**
*** Bedarfsposition ohne GB
Zulage zur Vorposition für die Lieferung und Montage
des Styropor-Wandträger im Bad

Badewanne Länge:  bis 170 cm

Angeb. Fabrikat :
.......................................................
......
Menge: 2,000 St

**3.1.90 Wandende freistehend, Montagewand**
*** Bedarfsposition ohne GB
Beplankung von freistehenden Wandenden in
Montagewänden, mit Plattenstreifen (Material und Dicke
wie Wandposition), Verspachtelung der Anschlüsse, die
Kanten raumhoch mit Kantenschutzprofil bewehren und
flächig abspachteln, ggf. Profilverstärkungen
Wanddicke : 100-125 mm
Menge: 1,000 m

**3.1.100 Gleitender Deckenanschluss**
Anschluss, gleitend bis 20 mm, als Zulage zu
vorbeschriebenen Montagewänden, oben, fachgerecht
herstellen.
Anschluss an Holzbalkendecke/ Dachkonstruktion
Menge: 60,000 m

**3.1.110 Anschluss mit Schattenfuge**
*** Bedarfsposition ohne GB
Deckenanschluss mit Schattenfuge, als Zulage zu
vorbeschriebenen Montagewänden, fachgerecht herstellen.
Menge: 1,000 m

**3.1.120 Türöffnung, Montagew., Maulw. 125 mm, Zargentüren**
Türöffnung in Gipskarton-Montagewand, für Zargentüren,
mit Türpfosten aus CW- bzw. UA-Ständerprofilen, inkl.
aller erforderlichen Verstärkungsprofile sowie
Sturzprofil und Fußwinkel.
Bauöffnungsmaße : 760/2135 mm
Fertigwanddicke : 100 mm
Menge: 12,000 St

**3.1.130 Durchgangsöffnung, Montagewand, 1000/2150 mm**
*** Bedarfsposition ohne GB
Durchgangsöffnung in Gipsplatten-Montagewand mit
UA-Ständerprofilen, Sturzprofil sowie Bodenanschluss,
inkl. Beplankung der Leibung, Kantenschutzprofilen und
Verspachtelung.
 Bauöffnungsmaße  :  1000/2150 mm
Wanddicke  :  100- 150 mm
Beplankung Leibung  :  1 x 12,5 mm GK/GF
Oberflächenqualität  :  Q3
Beplankung Wandfläche  :  2 x12,5 mm
Menge: 1,000 St
Zuordnung: 344

**3.1.140 Universal-Traverse**
Universal-Traverse im Wandhohlraum für Befestigung von
z.B. Küchenoberschränken, Handläufen, Schiebetüren etc.
aus Mehrschichtholzplatte mit seitlichen
Profilanschlüssen, einschließlich Montagezubehör,
verschraubt mit CW-Profilen mit Bohrschrauben ST
4,2x13,
für wandhängende Lasten bis 1,5 kN/m Wandlänge.

Ausführung gemäß Knauf Detailblatt W21.de.
Erzeugnis: Knauf Universal-Traverse W234.de o. glw.
Menge: 6,000 m

**3.1.150 UA-Profile für WC Vorwandelemente bzw. Waschtische, Zulage**
Zulage zu den Wandpositionen für UA-Profile für
Waschtisch- und WC-Vorwandelemente, 2 Profile je WC und
Waschtisch.
Menge: 43,000 m

**3.1.160 Aussparung, GK-Wand, 10x20 cm**
*** Bedarfsposition ohne GB
Aussparung für Einbauteile (Betätigungsplatten) in
Gipskartonwand.
Größe : ca. 10 x 20 cm
Menge: 1,000 St

**3.1.170 Zulage für Herstellen runder Öffnungen in GK-Wand**
Zulage für Herstellen von runden Öffnungen in GK-Wand
für Anschlüsse, Befestigungen von Sanitärobjekten,
Abluftelementen
etc.
Durchmesser: 20-120 mm
Menge: 35,000 St

**3.1.180 Nische in GK-Montagewand f. Heizkreisverteiler 85x71 cm**
Wandaussparung/-Nische in GK-Montagewand bzw. in
GK-Vorsatzschale für Einbau eines bauseits gestellten
Heizkreisverteilers (Unterputz), Herstellung der
Öffnung sowie Einbau der erforderlichen Wechsel.

Größe Heizkreisverteiler:  b/h= bis ca. 0,85 x 0,71 m

Fertigwanddicke: 125 mm
Menge: 3,000 St

**3.1.190 Nische in GK-Montagewand f. Heizkreisverteiler 55x71 cm**
Wandaussparung/-Nische in GK-Montagewand bzw. in
GK-Vorsatzschale für Einbau eines bauseits gestellten
Heizkreisverteilers (Unterputz), Herstellung der
Öffnung sowie Einbau der erforderlichen Wechsel.

Größe Heizkreisverteiler:  b/h= bis ca. 0,55 x 0,71 m

Fertigwanddicke: 125 mm
Menge: 1,000 St

**3.1.200 Nische in GK-Montagewand f. UV-Elektro**
*** Bedarfsposition ohne GB
Wandaussparung/-Nische in GK-Montagewand bzw. in
GK-Vorsatzschale für Einbau einer bauseits gestellten
Elektro- Unterverteilung (Unterputz), Herstellung der
Öffnung sowie Einbau der erforderlichen Wechsel.

Größe UV-Elektro: b/h= bis ca. 0,40 x 0,80 m

Fertigwanddicke: 175 mm
Menge: 1,000 St

**3.1.210 Revisionsöffnung, Montagewand, 300/300**
Revisionsklappe für Vorsatzschale/ Montagewand
incl. Auswechslung,

vorgerichtet für den Einbau in 12,5 mm dick beplankte
Konstruktionen,
liefern und einbauen, als Standardausführung,
mit flächenbündig eingeklebter Knauf Diamant
Hartgipsplatte (GKFI) 12,5 mm,
Abmessung (lichter Durchgang): 300 x 300 mm,
Sicherung des Innendeckels durch selbst justierende
Fangarme,
mit in die Rahmenecken integrierten, nicht sichtbarem
Verschluss- und Scharniersystem.

Erzeugnis: Knauf alutop Revisionsklappe REVO 12,5 o.
glw.

Angeb. Fabrikat :
.......................................................
......
Menge: 4,000 St

**3.1.220 Bekleidung der Leibungen und Stürze, Zulage**
*** Bedarfsposition ohne GB
Bekleidung der Leibungen und Stürze der Türen/Fenster
als Zulage zur Vorposition, umlaufend, rechtwinklig,
Breite 125 mm
Menge: 66,000 m

**3.1.230 Qualitätsstufe Q4, Zulage Wände**
*** Bedarfsposition ohne GB
Verspachtelung der Gipsplatten in Qualitätsstufe Q4,
als Zulage zu vorgenannten Wandkonstruktionen/
Vorsatzschalen etc., EP bezieht sich auf  1m²
GK-Wandoberfläche
Menge: 221,000 m2

**3.1.240 Vorabbeplankung, Zulage**
Vorabbeplankung der vorbeschriebenen Wandbekleidung im
Sockelbereich, h= 30 cm, vor Estricheinbau als Zulage.
Menge: 35,000 m

**3.1.250 Schiebetür-Einbaukit für Metallständerwand FWD 125 mm mit CW 100, einflügelig, für Schiebetür h > 2110 mm, Holztürblatt**
*** Bedarfsposition ohne GB
Schiebetür-System Knauf Pocket Kit in Metallständerwand
CW100,
einflügelig, Holztürblatt = 65 mm, Überhöhe

Schiebetür-Unterkonstruktion für Metallständerwand mit
Unterkonstruktion
CW 100, inkl. Befestigungsmaterial Fertigwanddicke 125
mm,
Wandmaterial  : GK-Wand

Einbausatz aus Aluminiumkastenprofilen, Höhe ca. 2110
mm,
einflügelige Schiebetür, inkl. Laufschiene,
wartungsfreien Kunststoff-Laufwagen
und  Befestigungsplatte für Holztürblatt,
Holztürblattdicke in mm ... (Standard max. 65 mm, inkl.
Beschläge),
Türblattbreite in mm ca. 760, Türblatthöhe in mm ca.
2200,

Ausführung gemäß Systemhersteller.

System: Knauf Schiebetür-System Pocket Kit W496.de o.
glw.
Menge: 1,000 St

**3.1.260 Schiebetür-Einbaukit für Metallständerwand FWD 115 mm mit CW 100, einflügelig, für Schiebetür h > 2110 mm, Holztürblatt**
*** Bedarfsposition ohne GB
Schiebetür-System Knauf Pocket Kit in Metallständerwand
CW100,
einflügelig, Holztürblatt = 65 mm, Überhöhe

Schiebetür-Unterkonstruktion für Metallständerwand mit
Unterkonstruktion
CW 100, inkl. Befestigungsmaterial Fertigwanddicke 115
mm,
Wandmaterial  : MW-Wand

Einbausatz aus Aluminiumkastenprofilen, Höhe ca. 2110
mm,
einflügelige Schiebetür, inkl. Laufschiene,
wartungsfreien Kunststoff-Laufwagen
und  Befestigungsplatte für Holztürblatt,
Holztürblattdicke in mm ... (Standard max. 65 mm, inkl.
Beschläge),
Türblattbreite in mm ca. 760, Türblatthöhe in mm ca.
2200,

Ausführung gemäß Systemhersteller.

System: Knauf Schiebetür-System Pocket Kit W496.de o.
glw.
Menge: 1,000 St

**3.1.270 Stundensatz Fachwerker**
*** Bedarfsposition ohne GB
Arbeiten, welche nicht in den Positionen erfasst sind
und gegen Nachweis zur Ausführung kommen: Fachwerker
Menge: 1,000 h

**3.1.280 Stundensatz Helfer**
*** Bedarfsposition ohne GB
Arbeiten, welche nicht in den Positionen erfasst sind
und gegen Nachweis zur Ausführung kommen: Helfer
Menge: 1,000 h

#### Hauptabschnitt 3.2 Decken

**3.2.10 Gipsplatten-Deckenbekleidung, Metall-Unterkonstruktion, 1x12,5 mm**
*** Bedarfsposition ohne GB
Gipsplatten-Deckenbekleidung, bestehend aus:
-  Unterkonstruktion aus verzinkten Stahlprofilen,
drucksteif direkt an der Decke befestigt
-  Decklage aus Gipsbauplatten.
Oberflächenausbildung in Standardverspachtelung,
Qualitätsstufe Q3 (Grundverspachtelung plus
Nachverspachtelung/Finish). Evtl. Fugenbewehrung gemäß
Herstellerangaben.

Profil  :  CD 60/27/06
Decklage  :  1 x 12,5 mm
GK Brandverhalten  :  A2-s1,d0
Angeb. Fabrikat  :  .....
Menge: 93,000 m2
Zuordnung: 354

**3.2.20 GKF-Unterdecke, 1x15 mm, MW 40 mm, EI30 (a<->b)**
Gipsplatten-Decke, abgehängt, unter Lüftungsrohren und
Leitungen, für Brandbelastung im Deckeninnenraum,
bestehend aus:
-  Unterkonstruktion aus einem Tragerost aus
Stahlprofilen als Grund- und Tragprofil an der geraden
Rohdecke mit Abhängern befestigt
-  Decklage aus Gips-Feuerschutzplatten
Oberflächenausbildung in Standardverspachtelung,
Qualitätsstufe Q3 Fugenbewehrung gemäß
Herstellerangaben.

 Grund- und Tragprofil  :  CD 60/27/06
Abstand Tragprofile  :  max. 500 mm
Decklage  :  2 x 12,5 mm GKF
Plattentyp  :  DF
Brandschutzklasse  :  A2-s1,d0
Kantenausbildung  :  .....
Abhängehöhe  :  bis zu 2,85 m
Feuerwiderstandsklasse  :  EI30 (a<->b) [F30 von oben
und unten]
Biegezugfestigkeit  :  Klasse A/ohne Belastung Angeb.
Fabrikat  :  .....
Menge: 88,000 m2
Zuordnung: 354

**3.2.30 GK-Bekleidung, Holzbalkendecke 2x12,5,F30**
Bekleidung der Deckenunterseiten des Dachgeschosses, in
folgender Ausführung:
Deckenbekleidung DIN 18168-1
Feuerwiderstandsklasse F30

- Metall-UK aus verzinkten Stahlblechprofilen DIN
18182-1,
als Trag- und Grundprofile CD 60/27 mit Direktabhängern
an Dachsparren befestigt, Befestigungsuntergrund:
Holzbalken

- Decklage/Bekleidung aus Gipsplatten DIN 18180: Knauf
Piano Bauplatten, zweinlagig, Plattendicke 12,5 mm,
Befestigung mit Schnellbauschrauben DIN 18182-2.
Verarbeitung gemäß DIN 18181.

- Anschlüsse an angrenzende Bauteile mit Trennstreifen
und Fugenspachtel

- Verspachtelung der Gipsplatten Qualitätsstufe Q3 .
Evtl. Fugenbewehrung gemäß Herstellerangaben,
Verarbeitung gemäß DIN 18181.

Ausführung gemäß Knauf Detailblatt D61.de.
System: Knauf Dachgeschoss-System D612.de

Angeb. Fabrikat :
.......................................................
......
Menge: 93,000 m2

**3.2.40 Dampfbremse, variabel, sd-Wert 0,25-10**
Dampfbremse aus Polyethylenfolie und Polypropylenvlies
mit feuchtevariablem Diffusionswiderstand, auf
Raumseite unter Wärmedämmung, Überlappungen mit
Dichtungsband abkleben, für Dachschrägenbekleidung oder
Unterdecke. Alle Anschlüsse und Durchdringungen
dauerhaft luftdicht herstellen.

sd-Wert  :  0,25 - >10,0 m
Dicke  :  0,2 mm
Brandverhalten  :  E
Höhenüberdeckung  :  mind. 150 mm Seitenüberdeckung
:  mind. 200 mm Breite Dichtungsband  :  mind.
100 mm Anzahl Durchdringungen  :  .....
Angeb. Fabrikat  :  .....
Menge: 110,000 m2
Zuordnung: 354

**3.2.50 Zulage Anschluss Dampfbremse**
Zulage Anschluss Dampfbremse

Zulage zum fachgerechten Anschluss der Dampfbremse an
MW und anderen Bauteilen
Menge: 65,000 m

**3.2.60 Durchdringung Dampfsperre**
Durchdringung der Dampfsperre, für Balken o.ä., mit
umlaufendem, luftdichtem Anschluss, auf Material der
Dampfsperre abgestimmt.
Größe  :  bis 20/20 cm
Menge: 4,000 St
Zuordnung: 354

**3.2.70 Zulage für GK-Feuchtraumplatten, GKBI**
Zulage zur Vorposition für Gipskarton-Feuchtraumplatten
Produkt: Knauf GKB Imprägniert, Plattendicke 12,5 mm o.
glw.

Angeb. Fabrikat :
.......................................................
......
Menge: 23,000 m2

**3.2.80 Leibung Lichtkuppeln, F30**
Leibungsverkleidung für Lichtkuppeln in F30 Decke aus
GK-Platten der Vorposition, einschl. Dämmung aus
Mineralwolle, Dampfbremse und Unterkonstruktion aus
verzinkten Metallprofilen.

Beplankung  : Knauf Piano 12,5 mm
Brandschutz  : F 30
Kantenausbildung  : mit Kantenschutzprofil
Dämmung  : Mineralwolle, MW
Dämmdicke  : 100 mm
Leibungshöhe  : ca. 1290 mm
Menge: 15,000 m

**3.2.90 Zulage für Herstellen runder Öffnungen, D bis 120 mm**
Herstellen von runden Öffnungen für Einbauleuchten,
Abluftelemente, als Zulage zu vorbeschriebener
Deckenbekleidung/Unterdecke D bis 120 mm.
Menge: 25,000 St

**3.2.100 Brandschutzummantelung,Einbauleuchte,F30**
*** Bedarfsposition ohne GB
Einbauteil Brandschutzummantelung für Einbauleuchten,
Erzeugnis: Knauf oder gleichwertiger Art System: Knauf
Brandschutzummantelung für Einbauleuchten D181.de

Brandschutz  :  F 30 allein von unten,
Abmessungen  :  Deckenausschnitt 200 x 200 mm,

angeb. Erzeugnis:
....................................
Menge: 1,000 St

**3.2.110 Zulage für Feuerschutzplatte Knauf Piano imprägniert, GKFI**
*** Bedarfsposition ohne GB
Zulage zur Vorposition für Feuerschutzplatte Knauf
Piano imprägniert, GKFI, Plattendicke 12,5 mm o. glw.

Angeb. Fabrikat :
.......................................................
......
Menge: 1,000 m2

**3.2.120 Kantenschutzprofil in Deckenbekleidung/Unterdecke**
Kantenschutzprofil als Zulage, zu vorbeschriebener
Deckenbekleidung/Unterdecke, Ausführung mit
Kantenschutzprofil 23/15

Erzeugnis  : Knauf oder gleichwertiger Art
Menge: 15,000 m

**3.2.130 Qualitätsstufe Q4, Zulage Decken**
*** Bedarfsposition ohne GB
Verspachtelung der Gipsplatten in Qualitätsstufe Q4,
als Zulage zu vorgenannten Deckenbekleidungen etc.,
EP bezieht sich auf  1m² GK-Deckenoberfläche
Menge: 180,000 m2

**3.2.140 Stundensatz Helfer**
*** Bedarfsposition ohne GB
Arbeiten, welche nicht in den Positionen erfasst sind
und gegen Nachweis zur Ausführung kommen: Helfer
Menge: 1,000 h

**3.2.150 Stundensatz Vorarbeiter**
*** Bedarfsposition ohne GB
Arbeiten, welche nicht in den Positionen erfasst sind
und gegen Nachweis zur Ausführung kommen: Vorarbeiter
Menge: 1,000 h

**3.2.160 Stundensatz Fachwerker**
*** Bedarfsposition ohne GB
Arbeiten, welche nicht in den Positionen erfasst sind
und gegen Nachweis zur Ausführung kommen: Fachwerker
Menge: 1,000 h

### Los 4 Estricharbeiten

#### Hauptabschnitt 4.1 Unterlagen

**4.1.10 Trittschalldämmung, EPS, WLG 045, 50 mm**
Dämmplatten unter Estrich, als Trittschalldämmung.
Dämmung  :  EPS
Baustoffklasse  :  B1
Brandverhalten DIN EN 13501  :  E
Anwendungsgebiet  :  DES Schalltechn.
Eigenschaft  :  sm
WLG  :  035
Plattendicke  :  50 mm
Zusammendrückbarkeit (CP)  :  3 mm
Trittschallverbesserungsmaß  :  Lw,R >26 dB
Nutzlast  :  .....
Steifigkeitsgruppe  :  10
Angeb. Fabrikat  :  .....
Menge: 95,000 m2
Zuordnung: 353

**4.1.20 Trittschalldämmung, EPS, WLG 045, 30 mm**
Dämmplatten unter Estrich, als Trittschalldämmung.
Dämmung  :  EPS
Baustoffklasse  :  B1
Brandverhalten DIN EN 13501  :  E
Anwendungsgebiet  :  DES Schalltechn.
Eigenschaft  :  sm
WLG  :  035
Plattendicke  :  30 mm
Zusammendrückbarkeit (CP)  :  3 mm
Trittschallverbesserungsmaß  :  Lw,R >26 dB
Nutzlast  :  .....
Steifigkeitsgruppe  :  10
Angeb. Fabrikat  :  .....
Menge: 88,000 m2
Zuordnung: 353

#### Hauptabschnitt 4.2 Bodenaufbau 1. OG

**4.2.10 Untergrund reinigen, grobe Verschmutzung**
Untergrund von groben Verschmutzungen wie Bauschutt,
Ölrückständen etc. trocken reinigen und angefallenen
Schmutz beseitigen,Betonüberstände und sonstige
Unebenheiten für die Aufnahme der Estrichkonstruktion
entfernen,
soweit es eine Besondere Leistung ist.
Menge: 90,000 m2

**4.2.20 Randstreifen, PE, Folienlasche, 10/150 mm**
Randdämmstreifen an allen aufgehenden Bauteilen zur
Vermeidung von starren Verbindungen.

Material  :  PE mit Folienlasche
Dicke  :  10 mm
Höhe  :  150 mm
Menge: 60,000 m
Zuordnung: 353

**4.2.30 Trennschicht, PE-Folie 0,2 mm, auf Abdichtung/unter Estrich**
Trennschicht, einlagig, auf vorhandene Abdichtung,
Stöße mind. 8 cm überlappt und an den Rändern
entsprechend der Abdichtung hochgezogen.
 Material  :  PE-Folie Foliendicke  :  0,2 mm
Angeb. Fabrikat  :  .....
Menge: 90,000 m2
Zuordnung: 353

**4.2.40 Schüttung, gebunden, 140 mm**
Schüttung aus recyceltem Kunststoffmaterial, gebunden,
als Höhenausgleich zum planebenen Ausgleich des
vorhandenen Rohbodens, für nachfolgende Verlegung einer
Holzfaserplatte. Eine Abbindezeit ist einzuhalten.

Schüttmaterial  :  Polystyrol
Bindemittel  :  mineralisch (Schnellzement)
Schütthöhe  :  i.M. 140 mm
Rohdichte trocken:  ca. 350 kg/m³
Baustoffklasse  :  A2
Angeb. Fabrikat  :  .....
Menge: 90,000 m2
Zuordnung: 351

**4.2.50 Trittschalldämmung, Holzfaser WF, WLG 040, 10-2 mm**
Holzweichfaser-Dämmplatten als Trittschalldämmung unter
Estrich.

Dämmung  :  WF
WLG  :  040
Anwendungsgebiet  :  DES
Schalltechn. Eigenschaft  :  sg
Baustoffklasse  :  B2
Brandverhalten DIN EN 13501  :  E
Plattendicke  :  10 mm
Zusammendrückbarkeit (CP)  :  2 mm
Steifigkeit (SD)  :  < 40
Angeb. Fabrikat  :  .....
Menge: 90,000 m2
Zuordnung: 353

**4.2.60 Leichtestrich, Verbund, Auffüllung 120 mm**
Leichtstoffestrich als Verbundestrich aus werkseitig
vorbereiteter Körnung und hydraulischem Bindemittel.

Rohdichte  :  ca. 330 kg/m³
Wärmeleitfähigkeit  :  0,117 W/(mK)
Druckfestigkeit  :  C 7
Dicke  :  120 mm
Angeb. Fabrikat  :  .....
Menge: 90,000 m2
Zuordnung: 353

**4.2.70 LITHOTHERM-Formplatten**
LITHOTHERM-Formplatten mit rund eingearbeiteten

Rillen zum Verlegen von Heizrohren; liefern und
verlegen inklusive Zuschnitt gemäß Planung

Plattenmaß: 55 x 33 x 4,5 cm /
Menge: 90,000 m2

**4.2.80 Baukleber zum Aufspachteln des Glasfasernetzes,liefern und aufbringen**
Baukleber zum Aufspachteln des Glasfasernetzes,liefern
und aufbringen

ca. 3 kg/m²,
Menge: 90,000 m2

**4.2.90 LITHOTHERM Glasfasernetz**
LITHOTHERM Glasfasernetz

LITHOTHERM Glasfasernetz: 2 mm Maschenweite, liefern
Menge: 90,000 m2

**4.2.100 Knauf Trockenestrich, d=23 mm**
*** Bedarfsposition ohne GB
Knauf Trockenestrich, Brio23, d= 23 mm, Format 600 x
1200 mit gefrästem  35 mm brei

Trockenunterboden als schwimmender Estrich auf einer
Ausgleichsschüttung, mit tragfähigem, trockenem
Untergrund verlegen.

Rohdeckentyp: Holzbalkendecke

Bauart: Estrich Element 23 mm dick mit umlaufenden
Stufenfalz (zwei werkseitig miteinander verklebte,
jeweils 12,5 mm dicken Gipsfaserplatten Typ GF-W1 nach
DIN EN 15283-2) und rückseitig aufkaschierter,
hochverdichteter 10 mm dicker Holzfaserplatte).
Baustoffklasse Bfl - s1 nach DIN EN 13501-1

Fugenbereiche und Befestigungsmittel sind abhängig vom
gewählten Oberbelag abzuspachteln. Trockenunterboden
entsprechend den Herstellervorschriften einschl. aller
Materialien, Befestigungs-/ Verbindungsmittel,
Estrichkleber und Randdämmstreifen liefern und
montieren.

Brandschutz  :  ................
Schallschutz  :  abhängig vom Rohdeckentyp
Anwendungsbereich 1, z.B. Wohnbereiche: max. 1 kN
Einzellast
Einbauort  :  Wohn- und Nassräume
Erzeugnis/System  :  Kanauf Trockenstrich, Brio23

Angeb. Fabrikat  :
.......................................................
......
Menge: 90,000 m2
Zuordnung: 353

**4.2.110 Gipsfaserplatte Sanitärräume, als Zulage**
*** Bedarfsposition ohne GB
Zusätzliche 3. Lage aus 10mm Gipsfaserplatten

Liefern und montieren einer zusätzlichen
3. Lage Gipsfaserplatten, d= 10mm unterhalb des zu
verlegenden Trockenestrichs, oberhalb
Ausgleichsschüttung d= 20mm, zur Stabilisierung des
Anwendungsbereichs, für den Einbau Bodenfliesen
Großformat 30 x 60 cm

Fugenbereiche und Befestigungsmittel sind abzuspachteln

Zusätzliche 3. Plattenlage entsprechend den
Herstellervorschriften einschl. aller Materialien,
Befestigungs- / Verbindungsmittel liefern und
montieren.

Einbauort:
Erzeugnis / System:
fermacell® Gipsfaser-Platten o. glw.
Angebotenes Erzeugnis / System:
(vom Bieter einzutragen)
Menge: 30,000 m2

**4.2.120 Stundensatz Fachwerker, Estricharbeiten**
*** Bedarfsposition ohne GB
Arbeiten, welche nicht in den Positionen erfasst sind
und gegen Nachweis zur Ausführung kommen: Fachwerker
Menge: 1,000 h

**4.2.130 Stundensatz Helfer, Estricharbeiten**
*** Bedarfsposition ohne GB
Arbeiten, welche nicht in den Positionen erfasst sind
und gegen Nachweis zur Ausführung kommen: Helfer
Menge: 1,000 h

#### Hauptabschnitt 4.3 Heizestrich

**4.3.10 Untergrund reinigen, grobe Verschmutzung**
Untergrund von groben Verschmutzungen wie Bauschutt,
Ölrückständen etc. trocken reinigen und angefallenen
Schmutz beseitigen,Betonüberstände und sonstige
Unebenheiten für die Aufnahme der Estrichkonstruktion
entfernen,
soweit es eine Besondere Leistung ist.
Menge: 95,000 m2

**4.3.20 Heizestrich A 60 mm, Zementestrich, F4, H45**
Zementestrich als Heizestrich, schwimmend, auf
vorhandene Dämmung, Heizrohrsystem, mit Leitelementen
bauseits, Oberfläche planeben abgezogen, als Unterbau
für im Dünnbett verlegte Fußboden- und Parkettbeläge.
Material  :  CT-C20-F4-S65-H45
Bauart  :  A
Druckfestigkeit  :  mind. C 20
Biegezugfestigkeit  :  F4
 Estrichdicke  :  60 mm
Heizrohrdurchmesser  :  ca. 15 mm Überdeckung
Heizelemente  :  45 mm
Nutzlast  :  2 kN/m²
Menge: 95,000 m2
Zuordnung: 353

**4.3.30 Estrich-Schnellhärter**
Estrichzusatzmittel als Schnellhärter beigeben.
Eigenschaften  :  .....
Estrichart  :  Heizestrich, mineralisch
Estrichdicke  :  60 mm
Angeb. Fabrikat  :  .....
Menge: 95,000 m2
Zuordnung: 353

**4.3.40 Scheinfuge schneiden und füllen, Estrich**
Scheinfuge in frischen Estrich schneiden und nach
Belegreife des Estrichs mit Fugendichtmasse  aus
Kunstharz kraftschlüssig füllen.
Fugentiefe : 1/3 der Estrichdicke
Fugenbreite : 5 mm
Angeb. Fabrikat : .....
Menge: 18,000 m

**4.3.50 Heizestrich, Zusatzleistungen, Zulage**
Zulage für Heizestriche für folgende Leistungen:
-  Anlegen und Kennzeichnen von Messstellen für
Feuchtigkeit
-  Arbeitsunterbrechungen beim Aufheizen
-  Aufheizprotokollabstimmung
-  Zusätzliche Arbeitsfugen
Menge: 95,000 m2
Zuordnung: 353

**4.3.60 Prüfung Feuchtigkeit, CM-Methode,Estrich**
Prüfung des Feuchtigkeitsgehaltes des Estrichs mit der
CM-Methode, inkl. genauen Protokollierens der
Messstellen und Messergebnisse.

Ausführung nach Angabe der Bauleitung.

Die Messergebnisse sind der Bauleitung vorzulegen.

Art des Estrichs  :  Heizestrich.
Estrichfläche  :  bis 200 m2
Anzahl d. Proben  :  mind. 3
Menge: 1,000 psch

**4.3.70 Stundensatz Fachwerker, Estricharbeiten**
*** Bedarfsposition ohne GB
Arbeiten, welche nicht in den Positionen erfasst sind
und gegen Nachweis zur Ausführung kommen: Fachwerker
Menge: 1,000 h

**4.3.80 Stundensatz Helfer, Estricharbeiten**
*** Bedarfsposition ohne GB
Arbeiten, welche nicht in den Positionen erfasst sind
und gegen Nachweis zur Ausführung kommen: Helfer
Menge: 1,000 h

### Los 5 Fliesenarbeiten

*Hinweis*
Material Fliesen wird bauseits (durch den Auftraggeber)
gestellt

Wandbeläge sind lot-, fluchtgerecht flächeneben und
rechtwinklig, Fußbodenbeläge absolut waagerecht
auszuführen.

Alle Schalter und Steckdosen sowie Rohrauslässe und
sonstige Durchführungen sind sauber einzuarbeiten.
Trennen der Platten ist nicht statthaft. Alle Platten
sind auszuarbeiten.

Sämtliche Anschlussfugen an Armaturen,
Rohrdurchführungen, Toilettenstutzen, Tür- und
Fensteranschlüsse zwischen Badewanne und Wand- und
Fußbodenbelägen sowie die Fußboden- und Wand-Ixel sind
dauerelastisch mit Sanitärsilikon, Farbe nach Wahl des
Architekten zu versiegeln.

Die Fliesenverlegepläne des Architekten sind maßgeblich
für die Ausführung der Fliesenarbeiten (Fugenkreuz-
oder Fliesenmitten für sämtliche Installations-,
Durchbruchspunkte, symmetrische Wandteilung). Zur
Ausbildung von Ecken und waagerechten Ablagen siehe
auch Ausstattungsstandards Covivio.

Vor Ausführung der Arbeiten sind entsprechende
Feuchtigkeitsmessungen des Estrichs durchzuführen (mit
Protokoll, vor Beginn bei der Bauleitung vorzulegen),
um ein Schüsseln des Estrichs zu vermeiden.

Wandflächen in den Bädern:
Bis zur Höhe von ca. ....... m, Ausnahme im
Duschbereich und im Badewannenbereich, Fliesen bis OK
ca. ......  ....... m auf Kreuzfuge im Dünnbett
gefliest mit Feinsteinzeug Wandfliesen, Fabrikat
..................., Fugenfarbe nach Wahl des AG.
Spritzwasserbereich (Wanne, Dusche, Waschtisch) auf
alternativer Streichdichtung, z. B. Superflex.

Für Revisionsöffnungen im gefliesten Bereich sind
Revisionsrahmen mit verdeckten Befestigungen
einzubauen. Revisionsklappen werden mit
Wandfliesenmaterial verfliest.

**5.10 Überstand von Randstreifen entfernen**
Überstand von Randstreifen anderer Gewerke an Wänden
und Estrichbegrenzungen nach dem Verlegen und Verfugen
des Bodenbelages entfernen.
Menge: 40,000 m

**5.20 Beton- und Putzüberstände, Wand, entf.**
Beton- und Putzüberstände an Wänden sowie sonstige
Unebenheiten des Untergrundes vor Verlegung des
Oberbelages entfernen und entsorgen.
Menge: 53,000 m2

**5.30 Untergrund vorbereiten, Bodenflächen**
Untergrund der Bodenflächen aus Estrich/ Trockenestrich
reinigen, entstauben und mit Tiefengrundanstrich nach
Herstellerangaben vollflächig vorbereiten.
Menge: 21,000 m2

**5.40 Untergrund vorbereiten, Wandflächen**
Untergrund der Wandflächen aus GK/ Putz reinigen,
entstauben und mit Tiefengrundanstrich nach
Herstellerangaben vollflächig vorbereiten.
Menge: 110,000 m2

**5.50 Unebenheiten egalisieren**
*** Bedarfsposition ohne GB
Größere Unebenheiten des Untergrundes durch Aufbringen
einer Ausgleichsspachtelung egalisieren.
Schichtdicke: bis 10 mm

Angebot. Fabrikat: ...................
Menge: 53,000 m2

**5.60 Abdichtung, Böden**
Abdichtung für Böden gegen Sickerwasser durch
Aufbringen einer flüssigen Dichtungsfolie auf trockene
Estrichflächen, an den Wänden umlaufend ca. 15 cm
hochführen; Ausführung zweilagig, kreuzweise
beschichtet. In die obere Lage Quarzsand, Korngröße von
0,7 bis 1,2 mm als Haftbrücke für Dickbettmörtel oder
Fliesenbelag im Dünnbett.
Angeb. Fabrikat : .....
Menge: 30,000 m2

**5.70 Streichisolierung, Wände**
Streichisolierung für Wände als Abdichtung durch
Aufbringen einer flüssigen Dichtungsfolie auf trockene
Putzflächen im Spritzwasserbereich der Waschtische,
Duschen etc. Ausführung zweilagig, kreuzweise
beschichtet. In die obere Lage Quarzsand, Korngröße von
0,7 bis 1,2 mm als Haftbrücke für Spritzwurf oder
Fliesenbekleidung im Dünnbett einstreuen.
Angeb. Fabrikat : .....
Menge: 61,000 m2

**5.80 Abdichtung, Ecke Wand/Boden**
Abdichtung an Wand-/Bodenanschluss im Eckbereich mit
vorgefertigtem Eckstück. Das Eckstück in die frische
Spachtelung einlegen, Überlappungen ausführen,
eingeklebtes Eckstück mit frischem Dichtkleber
überspachteln.
Menge: 18,000 St

**5.90 Abdichtung, Anschluss Wand/Boden**
Abdichtung an Wand- und Bodenanschluss herstellen.
Dichtband an den Anschlussbereichen in die frische
Spachtelung einlegen, Überlappungen ausführen,
eingeklebtes Band mit frischem Dichtkleber
überspachteln.
Menge: 40,000 m

**5.100 Rohrdurchgang eindichten**
Rohrdurchgang mit Dichtmanschette eindichten,
Dichtmanschette in die frische Spachtelung einkleben
und mit Dichtkleber überspachteln.
Menge: 50,000 St

**5.110 Entkopplungsmatte**
Spannungsneutralisierende und rissüberbrückende
Entkopplungsmatte aus einer Kunststoff-Folie mit
hinterschnittenen Vertiefungen und rückseitig
eingebundenem
Trägergewebe liefern und auf vorbereitetem Untergrund
in Dünnbettmörtel nach Herstellervorschrift fachgerecht
einbauen.
Sämtliche Anschlüsse an Rohrdurchführungen,
Bodenabläufen, Wandanschlüssen sind fachgerecht mit
Dichtband abzudichten.

Die Verarbeitungshinweise des Herstellers sind
zu beachten.

Angeb. Fabrikat :
................................................
Menge: 21,000 m2

**5.120 Bodenfliesen, Dünnbett, 22,50x22,50**
Bodenbelag aus Feinsteinzeug Fliesen glasiert, in
Innenräumen auf verlegefertigen Untergrund im Dünnbett
mit hydraulisch erhärtendem Dünnbettmörtel verlegen.

Format  : 22,50x22,50 cm, d=ca. 9 mm
Oberfläche  : matt
Fabrikat  : Cagliari Azul 225x225 mm Used look blau
  Vintage matt
Serie  : ..................
Farbe  : blau
Verlegeart  : Kreuzfuge

inkl. Verfugung als Hartfuge an Farbton der Fliese
angepasst

Einbauort  : WC, Bäder
Menge: 21,000 m2

**5.130 Wandfliesen, Dünnbett, 30x60**
Wandbekleidung aus Feinsteinzeug Fliesen, in
Innenräumen auf verlegefertigen Zementestrich mit
hydraulisch erhärtendem Dünnbettmörtel verlegen.

Format  : 30x60 cm, d= ca. 9 mm
Oberfläche  : glänzend
Fabrikat  : Villeroy & Boch, Kalibriert 300x600 mm
  weiss
Serie  : Cera
Farbe  : weiss
Verlegeart  : Kreuzfuge

inkl. Verfugung als Hartfuge an Farbton der Fliese
angepasst.

Einbauort  : Wände WC, Bäder
Menge: 61,000 m2

**5.140 Revisionsrahmen mit verdecketen Befestigungen liefen und einbauen**
Revisionsrahmen mit verdecketen Befestigungen liefen
und einbauen

Größe  : ca. 30/30 cm
Menge: 6,000 St

**5.150 Revisionstür, 30/30 cm**
Revisionstür (PVC) im Sanitärbereich einbauen und
ausfliesen.
Revisionstürgröße  : 30/30 cm
Angeb. Fabrikat  : .....
Menge: 6,000 St

**5.160 Löcher im Fliesenbelag als Zulage**
Löcher im Fliesenbelag zur Durchführung von
Installationsrohren sowie zum einbau von steckdoden und
dgl. herstelllen.
Größe 20 bis 100 mm
Menge: 105,000 St

**5.170 Waagerechte Ablagen**
*** Bedarfsposition ohne GB
Waagerechte Ablagen der GK-Vorsatzschalen mit
Wandfliesen der Vorposition belegen, als Zulage
Menge: 1,000 m2

**5.180 Sockel, Feinsteinzeug**
Sockel aus Feinsteinzeugfliesen, passend zum
Bodenbelag,im Dünnbett.

Fabrikat  : Villeroy & Boch, Kalibriert 150x600 mm
weiss  glänzend
Angeb. Fabrikat : wie Boden- bzw. Wandfliesen
Menge: 16,000 m

**5.190 Dauerelastischer Fugenverschluss, innen, Fliesen, Silikon**
Dauerelastischer Fugenverschluss in Innenräumen, an
allen horizontalen und vertikalen Wand- und
Bodenanschlüssen, zwischen Fliesenbelägen in Raumecken,
zu
aufsteigenden Wänden, an Konstruktions- bzw.
Einbauteilen
wie Fenster und Türzargen, Sanitärobjekten u. ä. mit
elastischem Fugenmaterial, Silicon-weiß bzw. grau
o.gl.,
(Farbe nach Wahl des Auftraggebers)
hohlraumfrei und geglättet, einschl. Vorreinigung
gemäß Werksvorschrift einschl. Lieferung aller Stoffe
herstellen.

Fugenbreite  : 6-8 mm i.M.
Farbe  : Grau passend Nach Angabe des
 AG
Fugendichtmasse  : Silikon
Menge: 314,000 m

**5.200 Trennschienen, Edelstahl**
Trennschienen als Winkelprofil aus Edelstahl liefern
und
im Bereich der Türschwellen bzw. im Bereich
Belagwechsel, als Abschluß des Bodenbelags
einarbeiten.
Fabrikat: Schlüter o. glw.
Einbauort: Bäder, WCs
Menge: 30,000 m

**5.210 Schutzabdeckung, Wahl des Bieters**
*** Bedarfsposition ohne GB
Schutzabdeckung der Fliesenarbeiten nach Wahl des
Bieters.
Menge: 82,000 m2

**5.220 Wandspiegel, 60 x 90 cm**
Wandspiegel, klar, 6 mm, Kanten umlaufend poliert
im Fliesenspiegel, incl. Silikonverfugung,
bzw. verdeckt vor der Wand befestigt.
liefern und montieren
Größe  : ca. 60x90 cm
Einbauort  : Bäder
Menge: 2,000 St

**5.230 Wandspiegel, 60 x 60 cm**
Wandspiegel, klar, 6 mm, Kanten umlaufend poliert
im Fliesenspiegel, incl. Silikonverfugung,
bzw. verdeckt vor der Wand befestigt.
liefern und montieren
Größe  : ca. 60x60 cm
Einbauort  : WC
Menge: 2,000 St

**5.240 Stundensatz Facharbeiter,Fliesenarbeiten**
*** Bedarfsposition ohne GB
Arbeiten, welche nicht in den Positionen erfasst sind
und gegen Nachweis zur Ausführung kommen: Facharbeiter
Menge: 1,000 h

**5.250 Stundensatz Helfer,Fliesenarbeiten**
*** Bedarfsposition ohne GB
Arbeiten, welche nicht in den Positionen erfasst sind
und gegen Nachweis zur Ausführung kommen: Helfer
Menge: 1,000 h

### Los 6 Bodenbelagarbeiten

#### Hauptabschnitt 6.1 Vorbereitende Arbeiten

**6.1.10 Überstand von Randstreifen entfernen**
Überstand von Randstreifen anderer Gewerke an Wänden
und Estrichbegrenzungen nach dem Verlegen und Verfugen
des Bodenbelages entfernen.
Menge: 176,000 m

**6.1.20 Anschluss Türschiene**
Anschluss an Türschiene durch Anspachteln von
Türanschlägen und Ausgießen von Estrichfugen.
Spaltbreite : ca. 1 - 2 cm
Menge: 8,000 m

**6.1.30 Untergrund ausgleichen, 1-5 mm**
*** Bedarfsposition ohne GB
Unebenheiten des Untergrundes ausgleichen mit
faserverstärkter Ausgleichsmasse.
Untergrund :  Trockenestrich

Angeb. Fabrikat : .....
Menge: 151,000 m2

**6.1.40 Untergrund vorbereiten, Vinylbodenbelag Eiche Sierra natur, 4,3mm**
*** Bedarfsposition ohne GB
Untergrund zur Verlegung des Bodenbelags, wie folgt
vorbereiten:
-  Untergrund von groben Verschmutzungen, wie Mörtel-
und  Farbreste reinigen, wenn sie von anderen
Unternehmen
  stammen
-  Haftgrund aufbringen
-  Untergrund vollflächig spachteln und schleifen,
inkl.
  Ausgleichen von geringen Unebenheiten

Untergrund:  Trockenestrichplatten
Spachteldicke:  1 - 5 mm

Ableitfähig : Norm EN 14041, ISO 10965

Chem. Basis Haftgrund : Dispersion

Angeb. Fabrikat Haftgrund : .....
Menge: 151,000 m2

#### Hauptabschnitt 6.2 Vinylboden

**6.2.10 Vinylboden JOKA Old Patch beige 2,40 mm, 45,72/91,44 cm**
Vinylboden Joka Design 555, Old Patch beige - Dryback,
2,5 mm/NS 0,55 mm, liefern und montieren.

Aufhauhöhe  : 2,50 mm.
Einbauart  : Vollvinyl - Klebe-Variante
Abmessungen je Diele (L/B/H): 457,20 mm / 914,40 mm /
2,50 mm.
Qualität  : Design 555
Komplettfläche  : Nein
Dekor  : 5460 Old Patch beige
Farbgebung  : grau
Nutzungsklasse  : NK 23 / 33 / 42
Nutzschicht  : 0,55 mm
Dielenoptik  : Landhausdiele
Fugenbild  : ohne Fuge
Aufbauhöhe  : 2.40 mm
Gewicht  : 4,31 kg/m²

Angeb. Fabrikat: .........................
Menge: 151,000 m2

**6.2.20 Abschlussprofil, Korkstreifen**
*** Bedarfsposition ohne GB
Korkstreifen (mit Winkel) als Dehnungsfuge
im Bereich der optischen Abtrennung der
Küchenbereiche, WC- und Bad Türen, Zimmertüren,
Wohnungseingangstür,
Treppenstufe bzw. Podest.

liefern und fachgerecht gem.
Grundriss Ausführungsplanung DG  verlegen.

Angeb. Fabrikat  :  ..........................
Menge: 25,000 m

**6.2.30 Dauerelastischer Fugenverschluss, innen, Silikon**
Dauerelastischer Fugenverschluss in Innenräumen, an
allen Bodenanschlüssen, aufsteigenden Wänden, an
Konstruktions- bzw. Einbauteilen
wie Fenster und Türzargen, Sanitärobjekten u. ä. mit
elastischem Fugenmaterial, Silicon-weiß bzw. grau
o.gl.,
(Farbe nach Wahl des Auftraggebers)
hohlraumfrei und geglättet, einschl. Vorreinigung
gemäß Werksvorschrift einschl. Lieferung aller Stoffe
herstellen.

Fugenbreite  : 6-8 mm i.M.
Farbe  : passend zu Bodenbelag  Nach
  Angabe des AG
Fugendichtmasse  : Silikon
Menge: 196,000 m

**6.2.40 Abdeckung als Schutz**
Abdeckung als besonderer Schutz des Parkettfußbodens,
Abdeckung aus reißfester Folie, Filzpappe o.gl.

Angeb. Fabrikat  :  ...........

Lose überlappt und Ränder geklebt, liefern und verlegen
inkl. Abtransport und Entsorgung nach dem Pflegegang.
Menge: 151,000 m2

#### Hauptabschnitt 6.3 Sockelleisten

**6.3.10 MDF- Sockelleisten 6 cm Hoch**
rechteckige Sockelleisten aus Holzwerkstoff, 16,5x70mm,
Ecken und Stöße sauber auf Gehrung schneiden und
fachgerecht montieren.

Größe  : 18 x 58 mm,
Material  : MDF
Oberfläche  : endlackiert
Oberkante  : Abgerundet
Farbton  : weiß oder passend zum Bodenbelag
Menge: 176,000 m

**6.3.20 Endkappe, Sockelleiste, 40 mm**
*** Bedarfsposition ohne GB
Endkappe für Sockelleiste.

Serie:  PARADOR
Maße:  Höhe 40,00 mm
Material:  Dekor D081
Qualität:  1. Wahl
Holzart/ Farbe:  Eiche
Feuchtraumgeeignet:  Nein

Anschlüsse elastisch verfugt.
Untergrund : Vinylboden
Sockelhöhe : 40 mm
Profil : gerade
Kleber chem. Basis : Dispersion

Angeb. Fabrikat : .....
Menge: 1,000 St

#### Hauptabschnitt 6.4 Stundensatz

**6.4.10 Stundensatz Fachwerker, Bodenbelagsarbeiten**
*** Bedarfsposition ohne GB
Arbeiten, welche nicht in den Positionen erfasst sind
und gegen Nachweis zur Ausführung kommen: Fachwerker
Menge: 1,000 h
Zuordnung: 399

**6.4.20 Stundensatz Helfer, Bodenbelagsarbeiten**
*** Bedarfsposition ohne GB
Arbeiten, welche nicht in den Positionen erfasst sind
und gegen Nachweis zur Ausführung kommen: Helfer
Menge: 1,000 h
Zuordnung: 399

### Los 7 Tischlerarbeiten

#### Hauptabschnitt 7.1 Tür neu

**7.1.10 Innentür, Zimmertür, kompl., 88,5/214/12,5 cm**
Innentür mit Holzumfassungszarge,
1-flg., Lieferung und Montage, wie folgt:

- Klimaklasse 1
- Beanspruchungsklasse N (normal)
- Fabrikat: Hörmann o. glw.
- Maueröffnungsmaß: 88,5 x 214 cm
- Gewändeanschluss: GK-Montagewand
- Befestigung: gem. Herstellerrichtlinie
- Maulweite: 12,5 cm
- Türanschlag: 5 links/ 2 rechts

Türblatt:
Röhrenpantürblatt, Türblattdicke 40 mm, Duradecor:
Oberfläche mit Spezial-Holzfaserhartplatten abgesperrt,
endbehandelt, Lackierung in RAL 9016, stumpf
einschalgend, Rahmenholz umlaufend, Kantenausführung
mit verdecktem Vollholz-Einleimer, Kanten lackiert
passend zur Oberfläche, Bandsystem: Rollenbänder,
3-dimensional verstellbar, Anzahl und Positionierung
der Bänder gem. Werkstattplanung des AN

Türzarge:
Türzarge als Holzumfassungszarge, Einfachfalz,
mehrteilig, Oberfläche wie Türblatt, lackiert RAL 9016,
Bekleidungsbreite 60 mm, mit umlaufender eingezogener
Zargendichtung, eingebautem Winkelschließblech,
montierten Bandtaschen

Drücker:
Zimmertüren: Hoppe-Edelstahl-Innentür-Garnitur mit
Schlüsselrosetten (Bundart-Schließung), Produkttyp:
Türgriff-Garnitur (Griff/Griff), Modell "Amsterdam",
Ausführung als Rundrosette-Garnitur, Lochung: Ovalbart,
Farbe: F69 Edelstahl matt, gebrauch-kategorie 3 DIN
1906

Einbauort: Schlafzimmer, Flur

Angeb. Fabrikat :
.......................................................
............
Menge: 7,000 St
Zuordnung: 344

**7.1.20 Innentür, Abstellraumtür, kompl., 76/214/12,5 cm**
Innentür mit Holzumfassungszarge,
1-flg., Lieferung und Montage, wie folgt:

- Klimaklasse 1
- Beanspruchungsklasse N (normal)
- Fabrikat: Hörmann o. glw.
- Maueröffnungsmaß: 76 x 214 cm
- Gewändeanschluss: GK-Montagewand
- Befestigung: gem. Herstellerrichtlinie
- Maulweite: 12,5 cm
- Turanschlag: links

Türblatt:
Röhrenpantürblatt, Türblattdicke 40 mm, Duradecor:
Oberfläche mit Spezial-Holzfaserhartplatten abgesperrt,
endbehandelt, Lackierung in RAL 9016, stumpf
einschalgend, Rahmenholz umlaufend, Kantenausführung
mit verdecktem Vollholz-Einleimer, Kanten lackiert
passend zur Oberfläche, Bandsystem: Rollenbänder,
3-dimensional verstellbar, Anzahl und Positionierung
der Bänder gem. Werkstattplanung des AN

Türzarge:
Türzarge als Holzumfassungszarge, Einfachfalz,
mehrteilig, Oberfläche wie Türblatt, lackiert RAL 9016,
Bekleidungsbreite 60 mm, mit umlaufender eingezogener
Zargendichtung, eingebautem Winkelschließblech,
montierten Bandtaschen

Drücker:
Zimmertüren: Hoppe-Edelstahl-Innentür-Garnitur mit/ohne
Schlüsselrosetten, Produkttyp: Türgriff-Garnitur
(Griff/Griff), Modell "Amsterdam", Ausführung als
Rundrosette-Garnitur, Lochung: Ovalbart, Farbe: F69
Edelstahl matt, gebrauch-kategorie 3 DIN 1906

Einbauort: Schlafzimmer, Flur

Angeb. Fabrikat :
.......................................................
............
Menge: 1,000 St
Zuordnung: 344

**7.1.30 Innentür, kompl., Holz, 76/214/12,5 cm, FR**
Innentür mit Holzumfassungszarge, feuchtraumgeeignet,
1-flg., Lieferung und Montage, wie folgt:

- Klimaklasse 1
- Beanspruchungsklasse N (normal)
- Fabrikat: Hörmann o. glw.
- Maueröffnungsmaß: 76 cm / 214 cm
- Gewändeanschluss: Mauerwerk Ziegel (nicht tragend)
- Befestigung: gem. Herstellerrichtlinie
- Maulweite: 12,5 cm
- Türanschlag: 2 links/ 2 rechts

Türblatt:
Röhrenpantürblatt, Türblattdicke 40 mm, Duradecor:
Oberfläche mit Spezial-Holzfaserhartplatten abgesperrt,
endbehandelt, Lackierung in RAL 9016, stumpf
einschalgend, Rahmenholz umlaufend, Kantenausführung
mit verdecktem Vollholz-Einleimer, Kanten lackiert
passend zur Oberfläche, Bandsystem: Rollenbänder,
3-dimensional verstellbar, Anzahl und Positionierung
der Bänder gem. Werkstattplanung des AN,

Türzarge:
Türzarge als Holzumfassungszarge, Einfachfalz,
mehrteilig, Oberfläche wie Türblatt, lackiert RAL 9016,
Bekleidungsbreite 60 mm, mit umlaufender eingezogener
Zargendichtung, eingebautem Winkelschließblech,
montierten Bandtaschen

Drücker:
Zimmertüren: Hoppe-Edelstahl-Innentür-Garnitur,
Produkttyp: Türgriff-Garnitur (Griff/Griff), Modell
"Amsterdam", Ausführung als Rosetten-Bad/WC-Garnitur,
Lochung: Schlitzkopf mit Rot/Weiß-Scheibe/Olive Farbe:
F69 Edelstahl matt, Schloss: Badschloss, nach DIN 18251

Einbauort: WC, Bäder
Menge: 4,000 St
Zuordnung: 344

**7.1.40 HOPPE-Edelstahl-Rosetten-Türgriff-Garnitur mit Schlüsselrosetten für Innentüren:**
HOPPE-Edelstahl-Rosetten-Türgriff-Garnitur mit
Schlüsselrosetten für Innentüren:
geprüft nach DIN EN 1906: 37-0140A, Objekt-Garnitur
Lagerung: Türgriffe lose, Rückholfedern rechts/links
verwendbar, wartungsfreie Gleitlager
Verbindung: HOPPE-Schnellstift mit HOPPE-Vollstift
(Stift-/Lochteil)
Unterkonstruktion: Kunststoff, Stütznocken
Befestigung: verdeckt, durchgehend, wechselseitig,
Mehrzweckschrauben

Produkttyp: Türgriff-Garnitur (Griff/Griff) Amsterdam
Ausführung: Rosetten-Garnitur
Material: Edelstahl
Farbe: F69-S Edelstahl matt - SecuSan® (nur für
Innenbereich geeignet)
Lochung: Ovalbart
Gebrauchs-Kategorie: Gebrauchs-Kategorie 3  DIN EN 1906
Türdicke: 37-42 mm
Vierkantmaß: 8/8,5 mm
Menge: 7,000 St
Zuordnung: 344

**7.1.50 HOPPE-Edelstahl-Rosetten-Türgriff mit Rosetten-Bad/WC-Garnitur für Innentüren**
HOPPE-Edelstahl-Rosetten-Türgriff mit
Rosetten-Bad/WC-Garnitur für Innentüren:
geprüft nach DIN EN 1906: 47-0150A, Objekt-Garnitur
Lagerung: Türgriffe lose, Rückholfedern rechts/links
verwendbar, wartungsfreie Gleitlager
Verbindung: HOPPE-Schnellstift mit HOPPE-Vollstift
(Stift-/Lochteil)
Unterkonstruktion: Kunststoff, Stütznocken
Befestigung: verdeckt, durchgehend, wechselseitig,
Mehrzweckschrauben

Produkttyp: Bad/WC-Garnitur (Griff/Griff) Amsterdam
Ausführung: Rosetten-Garnitur
Material: Edelstahl
Farbe: F69-S Edelstahl matt - SecuSan® (nur für
Innenbereich geeignet)
Lochung: Schlitzkopf mit rot/weiß-Schiebe-Olive
Gebrauchs-Kategorie: Gebrauchs-Kategorie 4  DIN EN 1906
Türdicke: 40-45 mm
Vierkantmaß: 8,5 mm
Menge: 4,000 St
Zuordnung: 344

**7.1.60 CAVIS C1MH Schiebetürsystem, MW 1531/2195 mm**
CAVIS C1MH Schiebetürsystem für einflügelige
Holztürblätter im Mauerwerk. Inkl. -türblatt und
Holzzarge, Lieferung und Montage, wie folgt:

- Fabrikat: Wingburg o. glw.
- Maueröffnungsmaß: 1,54 x 2,20 cm
- Gewändeanschluss: Mauerwerk
- Befestigung: gem. Herstellerrichtlinie
- Mauerwerkdicke: 11,5 cm

Türblatt:
Röhrenspaneinlage, Türblattdicke 40 mm, Oberfläche mit
Hochwertigen Wießlack Farbe, Lackierung in RAL 9016,
Ausführung: Allseits Stumpf, 3-seitiger MDF-Rahmen,
Türblattgewicht: ca. 18 Kg/m² bei Rörspaneinlage.
gefertig nach DIN 18101

Türzarge:
Türzarge als Holzumfassungszarge, Einfachfalz,
mehrteilig, Oberfläche wie Türblatt, mehfach lackiert
RAL 9016, Bekleidungsbreite 60 mm, Zargeform: Rundkante

Griffe:
Abstellraum: Winburg-Griffmuschel oval, in
Nickel-Silver (F2)

Einbauort: Abstellraum

Angeb. Fabrikat :
.......................................................
............
Menge: 1,000 St
Zuordnung: 344

**7.1.70 CAVIS C1TH Schiebetürsystem, Trockenbau 1531/2195 mm**
CAVIS C1TH Schiebetürsystem für einflügelige
Holztürblätter in Trockenbauwand . Inkl. -türblatt und
Holzzarge, Lieferung und Montage, wie folgt:

- Fabrikat: Wingburg o. glw.
- Maueröffnungsmaß: 1,54 x 2,20 cm
- Gewändeanschluss: Trockenbau
- Befestigung: gem. Herstellerrichtlinie
- Maulweite: 1,25 cm
- Wandanschluss: CW-Profil 75 mm

Türblatt:
Röhrenspaneinlage, Türblattdicke 40 mm, Oberfläche mit
Hochwertigen Wießlack Farbe, Lackierung in RAL 9016,
Ausführung: Allseits Stumpf, 3-seitiger MDF-Rahmen,
Türblattgewicht: ca. 18 Kg/m² bei Rörspaneinlage.
gefertig nach DIN 18101

Türzarge:
Türzarge als Holzumfassungszarge, Einfachfalz,
mehrteilig, Oberfläche wie Türblatt, mehfach lackiert
RAL 9016, Bekleidungsbreite 60 mm, Zargeform: Rundkante

Griffe:
Abstellraum: Winburg-Griffmuschel oval, in
Nickel-Silver (F2)

Einbauort: Abstellraum

Angeb. Fabrikat :
.......................................................
............
Menge: 1,000 St
Zuordnung: 344

**7.1.80 Unterschnitt Türblätter, Zulage**
*** Bedarfsposition ohne GB
Lüftungsschlitze als Unterschnitt (ca. 20mm) der
Türblätter bei innenliegenden Räumen (WC-Räume, Bäder)
als Zulage zu ausgeschriebenen Innentüren bzw.
Bestandstüren
Menge: 4,000 St
Zuordnung: 344

**7.1.90 Bodentürstopper, Edelstahl**
*** Bedarfsposition ohne GB
Bodentürstopper, rund, aus Edelstahl,
mit Gummipuffer
Fabrikat: Zoo Hardware ZAS85
einschließlich Befestigungsmaterial,
liefern und fachgerecht montieren
Menge: 14,000 St
Zuordnung: 344

**7.1.100 Wandtürstopper, Edelstahl**
Wandtürstopper, rund, aus Edelstahl,
mit Gummipuffer
Fabrikat: Zoo Hardware ZAS08B
einschließlich Befestigungsmaterial,
liefern und fachgerecht montieren
Menge: 14,000 St
Zuordnung: 344

#### Hauptabschnitt 7.2 Tischlerarbeiten

**7.2.10 Innenfensterbank**
Innenfensterbänke
aus Hochdruckspanholzformteilen E1,
Schnittkanten mit Kunststoff-Abdeckkappen abgedeckt,
Einbau und Befestigung entsprechend den baulichen
Gegebenheiten mit Fensterbankkonsolen oder
Mauerkrallen.
Verarbeitung nach den Herstellerrichtlinien mit
entsprechender Abdichtung
ink. seitlicher Fensterbankabschlüsse.

Farbe/ Dekor: weiß
Form: gerade

Fabrikat: Werzalit Compakt o. glw.

Ausladung: bis 200 mm

Anzahl: 10 Stück

liefern und entsprechend der techn. Vorbemerkungen
montieren
Menge: 8,000 m
Zuordnung: 334

**7.2.20 Türschwelle, Holz**
*** Bedarfsposition ohne GB
Türschwelle aus Hartholz, Kanten gebrochen, in
Verbindung mit den beschriebenen Türzargen, einschl.
Befestigung mit Dübeln und Versenken der Schrauben.
Breite : bis ca. 250 mm
liefern und einbauen
Menge: 7,000 m
Zuordnung: 334

#### Hauptabschnitt 7.3 Treppenaufbau

**7.3.10 Holztreppe, eingestemmt gerade, 1-läufig, Eiche**
Holztreppe als Wangentreppe mit Antrittspodest und
eingestemmten Tritt- und Setzstufen, in weiß
gestrichen. Gemäß Plannung

Sortierklasse  :  S13
Güteklasse  :  I
Laufbreite  :  ca. 1000 mm
Steigungsverhältnis  :  19/25 cm
Steigungen  :  16 Stücke + Antrittspodest
Wangendicke  :  45 mm
Trittstufendicke  :  40 mm
Setzstufendicke  :  15 - 20 mm
Geschosshöhe  :  3,23 m
Farbe  :  weiß

Geländer als einseitiges Stabgeländer mit Handlauf zur
Treppe passend, Befestigung in Wangen, Handlauf mit
Griffausnehmungen und gerundet. Anlage komplett für ein
Geschoss mit allen Befestigungen, Kleineisenteilen,
Zugband usw.

Güteklasse  :  I
Stabdurchmesser  :  ca. 30 mm
Stababstand  :  max. 120 mm i.L.
Geländerhöhe  :  bis 1000 mm
Handlauf  :  ca. 45/70 mm
Geländerpfosten  :  2 Stück je 60/80mm
Oberfläche  :  .....
Lauf  :  gerade, 1-läufig
Podest  :  ohne Podest
Treppe-Holzart  :  Wange und Tritt in Eiche,
Setzstufe in Eiche
Geländer-Holzart  :  Eiche
Menge: 1,000 St
Zuordnung: 351

**7.3.20 Holztreppe, eingestemmt, halbgewendelt, 1-läufig, Eiche**
Holztreppe als Wangentreppe, hablgewendelt, mit
Antrittspodest und eingestemmten Tritt- und Setzstufen,
in weiß gestrichen. Gemäß Plannung

Sortierklasse  :  S13
Güteklasse  :  I
Laufbreite  :  ca. 1000 mm
Steigungsverhältnis  :  19/25 cm
Steigungen  :  16 Stücke + Antrittspodest
Wangendicke  :  45 mm
Trittstufendicke  :  40 mm
Setzstufendicke  :  15 - 20 mm
Geschosshöhe  :  3,23 m
Farbe  :  weiß

Geländer als einseitiges Stabgeländer mit Handlauf zur
Treppe passend, Befestigung in Wangen, Handlauf mit
Griffausnehmungen und gerundet. Anlage komplett für ein
Geschoss mit allen Befestigungen, Kleineisenteilen,
Zugband usw. Güteklasse  :  I Stabdurchmesser  :
ca. 30 mm Stababstand  :  max. 120 mm i.L.
Geländerhöhe  :  bis 1000 mm Handlauf  :  ca. 45/70
mm Geländerpfosten  :  2 Stück je 60/80mm Oberfläche
 :  .....
 Lauf  :  1 x 1/2-gewendelt, 1-läufig Podest  :
ohne Podest Treppe-Holzart  :  Wange und Tritt in
Eiche, Setzstufe in Eiche Geländer-Holzart  :  Eiche
Menge: 1,000 St
Zuordnung: 351

**7.3.30 Handlauf auf Stahlkonsolen, gerade, Eiche**
Handlauf zur Treppe passend, auf Stahlkonsolen,
Griffausnehmungen und gerundet, Befestigung an der
Wand. Anlage komplett für ein Geschoss mit allen
Befestigungen liefern und montieren. Gemäß Plannung

Querschnitt oval  :  40/50 mm
Konsole Material  :  Edelstahl
Wandabstand  :  60 mm
Untergrund  :  .....
Handlaufart  :  Eiche
Handlauföhe  :  ca. 90 cm
Lauf  :  gerade, 1-läufig
Farbbeschichtung  :  antrazit
Menge: 5,400 m
Zuordnung: 359

**7.3.40 Handlauf auf Stahlkonsolen, halbgewendelt, Eiche**
Handlauf halbgewendelt zur Treppe passend, auf
Stahlkonsolen, Griffausnehmungen und gerundet,
Befestigung an der Wand. Anlage komplett für ein
Geschoss mit allen Befestigungen liefern und montieren.
Gemäß Plannung

Querschnitt oval  :  40/50 mm
Konsole Material  :  Edelstahl
Wandabstand  :  60 mm
Untergrund  :  .....
Handlaufart  :  Eiche
Handlauföhe  :  ca. 90 cm
Lauf  :  halbgewendelt, 1-läufig
Farbbeschichtung  :  antrazit
Menge: 5,400 m
Zuordnung: 359

**7.3.50 Treppengeländer, Eiche, einfach**
Geländer als einseitiges Stabgeländer mit Handlauf zur
Treppe passend, Befestigung am Boden, Handlauf mit
Griffausnehmungen und gerundet. Anlage komplett für ein
Geschoss mit allen Befestigungen.

Güteklasse  :  I
Stabdurchmesser  :  ca. 30 mm
Stababstand  :  max. 120 mm i.L.
Geländerhöhe  :  bis 1000 mm
Handlauf  :  ca. 45/70 mm
Geländerpfosten  :  je 60/80mm
Oberfläche  :  .....
Lauf  :  gerade
Geländer-Holzart  :  Eiche
Farbbeschichtung  :  antrazit
Menge: 1,300 m
Zuordnung: 359

**7.3.60 Treppengeländer, Eiche, abgewinkelt**
Geländer als einseitiges Stabgeländer mit Handlauf,
abgewinkelt, zur Treppe passend, Befestigung am Boden,
Handlauf mit Griffausnehmungen und gerundet. Anlage
komplett für ein Geschoss mit allen Befestigungen.

Güteklasse  :  I
Stabdurchmesser  :  ca. 30 mm
Stababstand  :  max. 120 mm i.L.
Geländerhöhe  :  bis 1000 mm
Handlauf  :  ca. 45/70 mm
Geländerpfosten  :  je 60/80mm
Oberfläche  :  .....
Lauf  :  gerade
Geländer-Holzart  :  Eiche
Farbbeschichtung  :  antrazit
Menge: 2,730 m
Zuordnung: 359

### Los 8 Maler- und Lackierarbeiten

#### Hauptabschnitt 8.1 Vorbereitende Arbeiten

**8.1.10 Boden abdecken, Folie**
*** Bedarfsposition ohne GB
Böden mit PE-Folie gegen Verschmutzung während der
Malerarbeiten vollflächig abdecken und gegen
Verrutschen verkleben. Das Entfernen nach Abschluss der
Arbeiten einkalkulieren. In dieser Position sind nur
die Flächen erfasst, bei denen die Leistung nach Art
und Umfang nicht als Nebenleistung einzuordnen ist.
Menge: 172,000 m2
Zuordnung: 398

**8.1.20 Untergrund vorbereiten, reinigen**
Untergrund als Vorbereitung für die Malerarbeiten von
Staub und losen Verschmutzungen befreien.
Menge: 783,000 m2
Zuordnung: 395

**8.1.30 Bauteile schützen, Folie**
Bauteile und Einrichtungsgegenstände zum Schutz mit
Folie abkleben oder staubdicht abdecken. Leistung inkl.
Beseitigung der Abdeckmaterialien nach Beendigung der
Anstricharbeiten.

Bauteil : Fenster, Türen etc.
Menge: 41,000 m2
Zuordnung: 398

#### Hauptabschnitt 8.2 Wände

**8.2.10 Tiefengrund zur Verfestigung von sandenden Untergründen aufbringen**
Menge: 300,000 m2
Zuordnung: 395

**8.2.20 Spachtelung, flächig, innen**
*** Bedarfsposition ohne GB
Wandflächen zur Aufnahme einer Beschichtung oder Tapete
einmal mit Gipsputz  ganzflächig spachteln.
Spachtelmasse  :  2 - 5 mm
Oberflächenqualität  :  Q3
Bauteil  :  Wand
Untergrund  :  Kalkzementputz
Spachtel  :  Gipsputz
Menge: 300,000 m2
Zuordnung: 345

**8.2.30 als Zulage zur Vorposition Fenster- und Türlaibungen spachteln**
*** Bedarfsposition ohne GB
als Zulage zur Vorposition Fenster- und Türlaibungen
spachteln
Flächen der Fensterlaibungen vollflächig spachteln,
schleifen und grundieren.
Menge: 1,000 m
Zuordnung: 345

**8.2.40 Eckenabschlußprofil innen aus verzinktem Stahlblech für angrenzende Bauteile**
*** Bedarfsposition ohne GB
Menge: 1,000 m
Zuordnung: 345

**8.2.50 Wanduntergrund grundieren**
Untergrund grundieren
unterschiedliche Untergründe aus Gipsputzflächen und
Gipskartonflächen,
mit einem hochpenetrierenden Dispersionstiefgrund
STO-PRIME-PLEX oder glw. grundieren
Angebotenes Produkt:.........................
Menge: 590,000 m2
Zuordnung: 345

**8.2.60 Innenanstrich Wände**
Innenanstrich Innenwände
Auftragen eines 2-lagigen Deckanstriches
an Wandflächen in Wohneinheiten
mit StoColor Rapid o. glw.
Farbton: NCS S, RAL 9003 o. gem. Angabe Bauherr,
Abriebklasse II,Glanzgrad stumpfmatt oder glw.
Eventuell erforderliche Gerüste sind einzukalkulieren

Angebotenes Produkt:.........................
Menge: 590,000 m2
Zuordnung: 345

**8.2.70 Anstrich Leibungen, Zulage**
Anstrich der Fensterlaibungen, Sturz und Rundbögen als
Zulage zur Vorposition
Laibungen bis zur einer Tiefe von ca. 30 cm.
Menge: 65,000 m
Zuordnung: 345

**8.2.80 Anschlussverfugung Acryl**
Anschlussverfugung Acryl
alle Anschlüsse vertikal und horizontal,
mit einer dauerelastischen Verfugung Acryl
versehen.
Menge: 591,000 m
Zuordnung: 395

#### Hauptabschnitt 8.3 Decke

**8.3.10 Spachtelung, flächig, innen**
*** Bedarfsposition ohne GB
Deckenflächen zur Aufnahme einer Beschichtung oder
Tapete einmal mit Gipsputz  ganzflächig spachteln.
Spachtelmasse  :  2 - 5 mm
Oberflächenqualität  :  Q3
Bauteil  :  Decke
Untergrund  :  Kalkzementputz
Spachtel  :  Gipsputz
Menge: 1,000 m2
Zuordnung: 354

**8.3.20 Deckenuntergründe Schleifen**
*** Bedarfsposition ohne GB
Deckenuntergründe bestehend aus Gipskarton,
Gipsputzflächen,
alle Untergründe komplett schleifen.
Menge: 1,000 m2
Zuordnung: 354

**8.3.30 Deckenuntergründe grundieren**
Untergrund grundieren
unterschiedliche Untergründe aus Gipskarton und
Gipsputzflächen mit einem
hochpenetrierenden Dispersionstiefgrund
STO-PRIME-PLEX oder glw. grundieren
Angebotenes Produkt:.........................
Menge: 196,000 m2
Zuordnung: 354

**8.3.40 Innenanstrich Decke**
Innenanstrich Decken
Auftragen eines 2-lagigen Deckanstriches an
Deckenflächen mit StoColor Rapid o. glw.
Farbton: NCS S 0300 N, RAL 9003 o. gem. Angabe Bauherr
Abriebklasse II,Glanzgrad stumpfmatt oder glw.
Eventuell erforderliche Gerüste sind einzukalkulieren.

Fabrikat:
.....................................................
Menge: 196,000 m2
Zuordnung: 354

USt %: 19,00
